# Sistema de moldaje para encepado de grupo de micropilotes

- Propiedad del archivo: CYPE INGENIEROS, S.A.
- Formato: FIEBDC-3/2002
- Ámbito geográfico: Chile
- Divisa: CHL
- Costes indirectos: 3.00 %
- Gastos generales: 13.00 %
- Beneficio industrial: 6.00 %
- IVA: 19.00 %

## C Fundaciones

### CE Encepados

#### CEM De micropilotes

**CEM020** m² Sistema de moldaje para encepado de grupo de micropilotes.
Montaje de sistema de moldaje recuperable de madera, para encepado de grupo de micropilotes, formado por tablones de madera, amortizables en 4 usos, y posterior retiro del sistema de moldaje. Incluso elementos de sustentación, fijación y acodalamientos necesarios para su estabilidad y líquido desmoldante MasterFinish RL 294 "MBCC de Sika", para evitar la adherencia del hormigón al moldaje.
Incluye: Limpieza y preparación del plano de apoyo. Replanteo. Aplicación del líquido desmoldante. Montaje del sistema de moldaje. Colocación de elementos de sustentación, fijación y acodalamiento. Aplomado y nivelación del moldaje. Humectación del moldaje. Retiro del sistema de moldaje. Limpieza y almacenamiento del moldaje.
Criterio de medición de proyecto: Superficie de moldaje en contacto con el hormigón, medida según documentación gráfica de Proyecto.
Criterio de medición de obra: Se medirá la superficie de moldaje en contacto con el hormigón realmente ejecutada según especificaciones de Proyecto.

| Código | Ud | Descripción | Rendimiento | Precio | Importe |
|---|---|---|---|---|---|
| mt08ema050b | m³ | Madera para conformar moldajes, de 26 mm de espesor. (material) | 0.013 | 235945.89 | 3067.30 |
| mt08var050 | kg | Alambre galvanizado para atar, de 1,30 mm de diámetro. (material) | 0.120 | 919.27 | 110.31 |
| mt08var060 | kg | Puntas de acero de 20x100 mm. (material) | 0.050 | 5362.40 | 268.12 |
| mt08dba010g | l | Agente desmoldeante, a base de aceites especiales, emulsionable en agua MasterFinish RL 294 "MBCC de Sika", para moldajes metálicos, fenólicos o de madera. (material) | 0.030 | 1139.90 | 34.20 |
| op00sie020 |  | Sierra de disco fijo, para mesa de trabajo. | 1.000 | 0.00 | 0.00 |
| mo044 | h | Maestro 1ª carpintero de obra gruesa. (mano de obra) | 0.796 | 8665.87 | 6898.03 |
| mo091 | h | Ayudante carpintero de obra gruesa. (mano de obra) | 0.796 | 6473.56 | 5152.95 |
| % | % | Herramientas | 2 % | 15530.91 | 310.62 |
|  |  | Costes directos |  |  | 15841.53 |
