# Foso de ascensor

- Propiedad del archivo: CYPE INGENIEROS, S.A.
- Formato: FIEBDC-3/2002
- Ámbito geográfico: Chile
- Divisa: CHL
- Costes indirectos: 3.00 %
- Gastos generales: 13.00 %
- Beneficio industrial: 6.00 %
- IVA: 19.00 %

## C Fundaciones

### CV Elementos singulares

#### CVF Foso de ascensor

**CVF010** m³ Foso de ascensor.
Foso de ascensor a nivel de fundación, mediante vaso de hormigón armado, realizado con hormigón H20 (20) 20/6, no expuesto a ciclos hielo-deshielo, exposición a sulfatos despreciable, sin requerimiento de permeabilidad, no expuesto a ambientes salinos, docilidad blanda, preparado en obra, con cemento grado normal, y vaciado con medios manuales, y acero A63-42H, con una cuantía aproximada de 50 kg/m³. Incluso armaduras para formación de zunchos de borde y refuerzos, armaduras de espera, alambre de atar, separadores y líquido desmoldante MasterFinish RL 294 "MBCC de Sika", para evitar la adherencia del hormigón al moldaje.
Criterio de valoración económica: El precio incluye el montaje y retiro del sistema de moldaje y el corte, doblado y armado del acero en el lugar definitivo de su colocación en obra.
Incluye: Replanteo y trazado de los elementos. Colocación de separadores y fijación de las armaduras. Montaje del sistema de moldaje. Preparación del hormigón. Vaciado y compactación del hormigón. Retiro del sistema de moldaje. Curado del hormigón.
Criterio de medición de proyecto: Volumen medido sobre las secciones teóricas de cálculo, según documentación gráfica de Proyecto.
Criterio de medición de obra: Se medirá el volumen teórico ejecutado según especificaciones de Proyecto.

| Código | Ud | Descripción | Rendimiento | Precio | Importe |
|---|---|---|---|---|---|
| mt08eme040 | m² | Paneles metálicos de varias dimensiones, para conformar moldajes elementos de hormigón. (material) | 0.025 | 31868.01 | 796.70 |
| mt50spa052b | m | Tablón de madera de pino, de 20x7,2 cm. (material) | 0.100 | 3874.17 | 387.42 |
| mt50spa081a | Ud | Puntal metálico telescópico, de hasta 3 m de altura. (material) | 0.065 | 11799.01 | 766.94 |
| mt08eme051a | m | Fleje de acero galvanizado, para moldaje metálico. (material) | 0.500 | 177.73 | 88.87 |
| mt08var050 | kg | Alambre galvanizado para atar, de 1,30 mm de diámetro. (material) | 0.450 | 919.27 | 413.67 |
| mt08var060 | kg | Puntas de acero de 20x100 mm. (material) | 0.500 | 5362.40 | 2681.20 |
| mt08dba010g | l | Agente desmoldeante, a base de aceites especiales, emulsionable en agua MasterFinish RL 294 "MBCC de Sika", para moldajes metálicos, fenólicos o de madera. (material) | 0.150 | 1139.90 | 170.99 |
| mt07sep010ab | Ud | Separador homologado de plástico, para armaduras de fundaciones de varios diámetros. (material) | 4.000 | 107.69 | 430.76 |
| mt07aco020d | Ud | Separador homologado para muros. (material) | 8.000 | 42.49 | 339.92 |
| mt07aco100a | kg | Acero en barras con resaltes, A63-42H, de varios diámetros, según NCh204.Of77. (material) | 51.000 | 680.54 | 34707.54 |
| mt08aaa010a | m³ | Agua. (material) | 0.187 | 919.27 | 171.90 |
| mt01arg000e | m³ | Arena cribada. (material) | 0.498 | 10769.02 | 5362.97 |
| mt01arg001em | m³ | Árido grueso homogeneizado, de tamaño máximo 20 mm. (material) | 0.859 | 17608.80 | 15125.96 |
| mt08cem000e | kg | Cemento gris en sacos. (material) | 319.000 | 100.14 | 31944.66 |
| mq06hor010 | h | Concretera eléctrica con una capacidad de amasado de 160 l. (maquinaria) | 0.660 | 2206.20 | 1456.09 |
| op00ciz020 |  | Cizalla para acero en barras con resaltes. | 1.000 | 0.00 | 0.00 |
| op00ata010 |  | Atadora de armadura. | 1.000 | 0.00 | 0.00 |
| au00auh040 |  | Vibrador de hormigón, eléctrico. | 1.000 | 0.00 | 0.00 |
| mo044 | h | Maestro 1ª carpintero de obra gruesa. (mano de obra) | 1.705 | 8665.87 | 14775.31 |
| mo091 | h | Ayudante carpintero de obra gruesa. (mano de obra) | 2.273 | 6473.56 | 14714.40 |
| mo043 | h | Maestro 1ª enfierrador. (mano de obra) | 0.364 | 8665.87 | 3154.38 |
| mo090 | h | Ayudante enfierrador. (mano de obra) | 0.546 | 6473.56 | 3534.56 |
| mo113 | h | Jornal construcción. (mano de obra) | 1.194 | 5997.35 | 7160.84 |
| mo112 | h | Jornal especializado de construcción. (mano de obra) | 1.250 | 6095.47 | 7619.34 |
| % | % | Herramientas | 2 % | 145804.42 | 2916.09 |
|  |  | Costes directos |  |  | 148720.51 |
