# Losa continua con armadura cruzada

- Propiedad del archivo: CYPE INGENIEROS, S.A.
- Formato: FIEBDC-3/2002
- Ámbito geográfico: Chile
- Divisa: CHL
- Costes indirectos: 3.00 %
- Gastos generales: 13.00 %
- Beneficio industrial: 6.00 %
- IVA: 19.00 %

## E Estructuras

### EH Hormigón armado

#### EHL Losas continuas

**EHL010** m² Losa continua con armadura cruzada.
Losa continua de hormigón armado con armadura cruzada, horizontal, con altura libre de planta de hasta 3 m, canto 24 cm, realizada con hormigón H20 (20) 20/6, no expuesto a ciclos hielo-deshielo, exposición a sulfatos despreciable, sin requerimiento de permeabilidad, no expuesto a ambientes salinos, docilidad blanda, preparado en obra, con cemento grado normal, y vaciado con medios manuales, y acero A63-42H, con una cuantía aproximada de 21 kg/m²; instalación y retiro de sistema de moldaje continuo, con acabado para revestir, formado por: superficie del moldaje de tableros de madera tratada, reforzados con varillas y perfiles, amortizables en 25 usos; estructura soporte horizontal de sopandas metálicas y accesorios de montaje, amortizables en 150 usos y estructura soporte vertical de puntales metálicos, amortizables en 150 usos. Incluso nervios y zunchos perimetrales de planta y huecos, alambre de atar, separadores, aplicación de líquido desmoldante MasterFinish RL 294 "MBCC de Sika" y agente filmógeno MasterKure 215 WB "MBCC de Sika", para el curado de hormigones y morteros.
Criterio de valoración económica: El precio incluye el corte, doblado y armado del acero en el área de procesamiento de armadura, en obra y el montaje en el lugar definitivo de su colocación en obra, pero no incluye los pilares.
Incluye: Replanteo del sistema de moldaje. Montaje del sistema de moldaje. Replanteo de la geometría de la planta sobre el moldaje. Colocación de armaduras con separadores homologados. Preparación del hormigón. Vaciado y compactación del hormigón. Regleado y nivelación de la capa de compresión. Curado del hormigón. Retiro del sistema de moldaje.
Criterio de medición de proyecto: Superficie medida en verdadera magnitud desde las caras exteriores de los zunchos del perímetro, según documentación gráfica de Proyecto, deduciendo los huecos de superficie mayor de 6 m².
Criterio de medición de obra: Se medirá, en verdadera magnitud, desde las caras exteriores de los zunchos del perímetro, la superficie realmente ejecutada según especificaciones de Proyecto, deduciendo los huecos de superficie mayor de 6 m².

| Código | Ud | Descripción | Rendimiento | Precio | Importe |
|---|---|---|---|---|---|
| mt08eft030a | m² | Tablero de madera tratada, de 22 mm de espesor, reforzado con varillas y perfiles. (material) | 0.044 | 27884.51 | 1226.92 |
| mt08eva030 | m² | Estructura soporte para moldaje recuperable, compuesta de: sopandas metálicas y accesorios de montaje. (material) | 0.007 | 62510.34 | 437.57 |
| mt50spa081a | Ud | Puntal metálico telescópico, de hasta 3 m de altura. (material) | 0.027 | 11799.01 | 318.57 |
| mt08cim030b | m³ | Madera de pino. (material) | 0.003 | 217866.92 | 653.60 |
| mt08var060 | kg | Puntas de acero de 20x100 mm. (material) | 0.040 | 5362.40 | 214.50 |
| mt08dba010g | l | Agente desmoldeante, a base de aceites especiales, emulsionable en agua MasterFinish RL 294 "MBCC de Sika", para moldajes metálicos, fenólicos o de madera. (material) | 0.030 | 1139.90 | 34.20 |
| mt07aco020h | Ud | Separador homologado para losas continuas. (material) | 3.000 | 59.49 | 178.47 |
| mt07aco100a | kg | Acero en barras con resaltes, A63-42H, de varios diámetros, según NCh204.Of77. (material) | 22.050 | 680.54 | 15005.91 |
| mt08var050 | kg | Alambre galvanizado para atar, de 1,30 mm de diámetro. (material) | 0.294 | 919.27 | 270.27 |
| mt08aaa010a | m³ | Agua. (material) | 0.043 | 919.27 | 39.53 |
| mt01arg000e | m³ | Arena cribada. (material) | 0.114 | 10769.02 | 1227.67 |
| mt01arg001em | m³ | Árido grueso homogeneizado, de tamaño máximo 20 mm. (material) | 0.197 | 17608.80 | 3468.93 |
| mt08cem000e | kg | Cemento gris en sacos. (material) | 73.080 | 100.14 | 7318.23 |
| mt08cur020d | l | Agente filmógeno MasterKure 215 WB "MBCC de Sika", para el curado de hormigones y morteros. (material) | 0.150 | 986.68 | 148.00 |
| mq06hor010 | h | Concretera eléctrica con una capacidad de amasado de 160 l. (maquinaria) | 0.151 | 2206.20 | 333.14 |
| op00ciz020 |  | Cizalla para acero en barras con resaltes. | 1.000 | 0.00 | 0.00 |
| op00ata010 |  | Atadora de armadura. | 1.000 | 0.00 | 0.00 |
| op00sie020 |  | Sierra de disco fijo, para mesa de trabajo. | 1.000 | 0.00 | 0.00 |
| au00auh040 |  | Vibrador de hormigón, eléctrico. | 1.000 | 0.00 | 0.00 |
| mo044 | h | Maestro 1ª carpintero de obra gruesa. (mano de obra) | 0.568 | 8665.87 | 4922.21 |
| mo091 | h | Ayudante carpintero de obra gruesa. (mano de obra) | 0.568 | 6473.56 | 3676.98 |
| mo043 | h | Maestro 1ª enfierrador. (mano de obra) | 0.334 | 8665.87 | 2894.40 |
| mo090 | h | Ayudante enfierrador. (mano de obra) | 0.310 | 6473.56 | 2006.80 |
| mo113 | h | Jornal construcción. (mano de obra) | 0.286 | 5997.35 | 1715.24 |
| mo112 | h | Jornal especializado de construcción. (mano de obra) | 0.300 | 6095.47 | 1828.64 |
| mo045 | h | Maestro 1ª concretero. (mano de obra) | 0.060 | 8665.87 | 519.95 |
| mo092 | h | Ayudante concretero. (mano de obra) | 0.246 | 6473.56 | 1592.50 |
| % | % | Herramientas | 2 % | 50032.23 | 1000.64 |
|  |  | Costes directos |  |  | 51032.87 |
