# Losa con placa colaborante

- Propiedad del archivo: CYPE INGENIEROS, S.A.
- Formato: FIEBDC-3/2002
- Ámbito geográfico: Chile
- Divisa: CHL
- Costes indirectos: 3.00 %
- Gastos generales: 13.00 %
- Beneficio industrial: 6.00 %
- IVA: 19.00 %

## E Estructuras

### EH Hormigón armado

#### EHX Losas con lámina metálica

**EHX005** m² Losa con placa colaborante.
Losa de 10 cm de canto, con placa colaborante de acero galvanizado con forma acanalada, de 0,80 mm de espesor, 63,50 mm de altura de perfil y 182 mm de intereje, 10 conectores soldados de acero galvanizado, de 19 mm de diámetro y 81 mm de altura y hormigón armado realizado con hormigón H20 (20) 20/6, no expuesto a ciclos hielo-deshielo, exposición a sulfatos despreciable, sin requerimiento de permeabilidad, no expuesto a ambientes salinos, docilidad blanda, preparado en obra, con cemento grado normal, y vaciado con medios manuales, volumen total de hormigón 0,062 m³/m²; acero A63-42H, con una cuantía total de 1 kg/m²; y malla electrosoldada sin economía de borde tipo C 139 de acero AT56-50H; apoyado todo ello sobre estructura metálica. Incluso piezas angulares para remates perimetrales y de voladizos, tornillos para fijación de las láminas, alambre de atar, separadores y agente filmógeno MasterKure 215 WB "MBCC de Sika", para el curado de hormigones y morteros.
Criterio de valoración económica: El precio incluye el corte, doblado y armado del acero en el área de procesamiento de armadura, en obra y el montaje en el lugar definitivo de su colocación en obra, pero no incluye la estructura metálica.
Incluye: Replanteo. Montaje de las láminas. Fijación de las láminas y resolución de los apoyos. Fijación de los conectores a las láminas, mediante soldadura. Colocación de armaduras con separadores homologados. Preparación del hormigón. Vaciado y compactación del hormigón. Regleado y nivelación de la superficie de acabado. Curado del hormigón.
Criterio de medición de proyecto: Superficie medida en verdadera magnitud, según documentación gráfica de Proyecto, deduciendo los huecos de superficie mayor de 6 m².
Criterio de medición de obra: Se medirá, en verdadera magnitud, la superficie realmente ejecutada según especificaciones de Proyecto, deduciendo los huecos de superficie mayor de 6 m².

| Código | Ud | Descripción | Rendimiento | Precio | Importe |
|---|---|---|---|---|---|
| mt07pcl010grssa | m² | Perfil de lámina de acero galvanizado con forma acanalada, de 0,8 mm de espesor, 63,5 mm de altura de perfil y 182 mm de intereje, 8 a 9 kg/m² y un momento de inercia de 70 a 80 cm4. (material) | 1.050 | 20929.40 | 21975.87 |
| mt07pcl020 | m | Pieza angular de lámina de acero galvanizado, para remates perimetrales y de voladizos. (material) | 0.040 | 18492.23 | 739.69 |
| mt07pcl030 | Ud | Tornillo autotaladrante rosca-metal, para fijación de láminas. (material) | 6.000 | 234.55 | 1407.30 |
| mt07aco020i | Ud | Separador homologado para losas. (material) | 3.000 | 59.49 | 178.47 |
| mt07aco100a | kg | Acero en barras con resaltes, A63-42H, de varios diámetros, según NCh204.Of77. (material) | 1.050 | 680.54 | 714.57 |
| mt08var050 | kg | Alambre galvanizado para atar, de 1,30 mm de diámetro. (material) | 0.029 | 919.27 | 26.66 |
| mt07ame110ada | m² | Malla electrosoldada sin economía de borde tipo C 139 de acero AT56-50H, separación 100x100 mm, con barras longitudinales de 4,2 mm de diámetro y barras transversales de 4,2 mm de diámetro, según NCh 218.Of77. (material) | 1.150 | 2044.35 | 2351.00 |
| mt08aaa010a | m³ | Agua. (material) | 0.011 | 919.27 | 10.11 |
| mt01arg000e | m³ | Arena cribada. (material) | 0.029 | 10769.02 | 312.30 |
| mt01arg001em | m³ | Árido grueso homogeneizado, de tamaño máximo 20 mm. (material) | 0.051 | 17608.80 | 898.05 |
| mt08cem000e | kg | Cemento gris en sacos. (material) | 18.879 | 100.14 | 1890.54 |
| mt07cem040a | Ud | Conector de acero galvanizado con cabeza de disco, de 19 mm de diámetro y 81 mm de altura, para fijar a estructura de acero mediante soldadura a la placa colaborante. (material) | 10.000 | 1033.39 | 10333.90 |
| mt08cur020d | l | Agente filmógeno MasterKure 215 WB "MBCC de Sika", para el curado de hormigones y morteros. (material) | 0.150 | 986.68 | 148.00 |
| mq06hor010 | h | Concretera eléctrica con una capacidad de amasado de 160 l. (maquinaria) | 0.039 | 2206.20 | 86.04 |
| mq08sol030 | h | Equipo y elementos auxiliares para soldadura de conectores. (maquinaria) | 0.500 | 12583.92 | 6291.96 |
| op00ciz020 |  | Cizalla para acero en barras con resaltes. | 1.000 | 0.00 | 0.00 |
| op00ata010 |  | Atadora de armadura. | 1.000 | 0.00 | 0.00 |
| op00lla010 |  | Llave de impacto. | 1.000 | 0.00 | 0.00 |
| au00auh040 |  | Vibrador de hormigón, eléctrico. | 1.000 | 0.00 | 0.00 |
| mo047 | h | Maestro 1ª montador de estructura metálica. (mano de obra) | 0.705 | 8665.87 | 6109.44 |
| mo094 | h | Ayudante montador de estructura metálica. (mano de obra) | 0.273 | 6473.56 | 1767.28 |
| mo043 | h | Maestro 1ª enfierrador. (mano de obra) | 0.039 | 8665.87 | 337.97 |
| mo090 | h | Ayudante enfierrador. (mano de obra) | 0.038 | 6473.56 | 246.00 |
| mo113 | h | Jornal construcción. (mano de obra) | 0.074 | 5997.35 | 443.80 |
| mo112 | h | Jornal especializado de construcción. (mano de obra) | 0.078 | 6095.47 | 475.45 |
| mo045 | h | Maestro 1ª concretero. (mano de obra) | 0.016 | 8665.87 | 138.65 |
| mo092 | h | Ayudante concretero. (mano de obra) | 0.063 | 6473.56 | 407.83 |
| % | % | Herramientas | 2 % | 57290.88 | 1145.82 |
|  |  | Costes directos |  |  | 58436.70 |
