# Antepecho de hormigón armado

- Propiedad del archivo: CYPE INGENIEROS, S.A.
- Formato: FIEBDC-3/2002
- Ámbito geográfico: Chile
- Divisa: CHL
- Costes indirectos: 3.00 %
- Gastos generales: 13.00 %
- Beneficio industrial: 6.00 %
- IVA: 19.00 %

## F Fachadas y tabiques

### FD Defensas

#### FDA Antepechos

**FDA006** m Antepecho de hormigón armado.
Antepecho de hormigón armado, de 1,25 m de alto y 0,2 m de ancho, realizado con hormigón H20 (20) 20/6, no expuesto a ciclos hielo-deshielo, exposición a sulfatos despreciable, sin requerimiento de permeabilidad, no expuesto a ambientes salinos, docilidad blanda, preparado en obra, con cemento grado normal, y vaciado con medios manuales, y acero A63-42H, con una cuantía aproximada de 45 kg/m, instalación y retiro de sistema de moldaje metálico en las dos caras del muro. Incluso líquido desmoldante MasterFinish RL 294 "MBCC de Sika", para evitar la adherencia del hormigón al moldaje.
Criterio de valoración económica: El precio incluye el corte, doblado y armado del acero en el lugar definitivo de su colocación en obra.
Incluye: Limpieza y preparación de la superficie de apoyo. Replanteo de la sección. Montaje del sistema de moldaje. Colocación de la armadura. Preparación del hormigón. Vaciado y compactación del hormigón. Retiro del sistema de moldaje. Curado del hormigón.
Criterio de medición de proyecto: Longitud medida a ejes, según documentación gráfica de Proyecto.
Criterio de medición de obra: Se medirá, a ejes, la longitud realmente ejecutada según especificaciones de Proyecto.

| Código | Ud | Descripción | Rendimiento | Precio | Importe |
|---|---|---|---|---|---|
| mt08eme040 | m² | Paneles metálicos de varias dimensiones, para conformar moldajes elementos de hormigón. (material) | 0.017 | 32039.04 | 544.66 |
| mt08dba010g | l | Agente desmoldeante, a base de aceites especiales, emulsionable en agua MasterFinish RL 294 "MBCC de Sika", para moldajes metálicos, fenólicos o de madera. (material) | 0.075 | 1146.01 | 85.95 |
| mt07aco020d | Ud | Separador homologado para muros. (material) | 7.000 | 42.81 | 299.67 |
| mt07aco100a | kg | Acero en barras con resaltes, A63-42H, de varios diámetros, según NCh204.Of77. (material) | 45.900 | 685.64 | 31470.88 |
| mt08var050 | kg | Alambre galvanizado para atar, de 1,30 mm de diámetro. (material) | 0.585 | 924.20 | 540.66 |
| mt08aaa010a | m³ | Agua. (material) | 0.045 | 924.20 | 41.59 |
| mt01arg000e | m³ | Arena cribada. (material) | 0.119 | 10855.37 | 1291.79 |
| mt01arg001em | m³ | Árido grueso homogeneizado, de tamaño máximo 20 mm. (material) | 0.205 | 17750.00 | 3638.75 |
| mt08cem000e | kg | Cemento gris en sacos. (material) | 76.125 | 100.67 | 7663.50 |
| mq06hor010 | h | Concretera eléctrica con una capacidad de amasado de 160 l. (maquinaria) | 0.158 | 2262.69 | 357.51 |
| op00ata010 |  | Atadora de armadura. | 1.000 | 0.00 | 0.00 |
| op00ciz020 |  | Cizalla para acero en barras con resaltes. | 1.000 | 0.00 | 0.00 |
| au00auh040 |  | Vibrador de hormigón, eléctrico. | 1.000 | 0.00 | 0.00 |
| mo044 | h | Maestro 1ª carpintero de obra gruesa. (mano de obra) | 0.703 | 8662.69 | 6089.87 |
| mo091 | h | Ayudante carpintero de obra gruesa. (mano de obra) | 0.767 | 6471.18 | 4963.40 |
| mo043 | h | Maestro 1ª enfierrador. (mano de obra) | 0.450 | 8662.69 | 3898.21 |
| mo090 | h | Ayudante enfierrador. (mano de obra) | 0.573 | 6471.18 | 3707.99 |
| mo113 | h | Jornal construcción. (mano de obra) | 0.298 | 5995.15 | 1786.55 |
| mo112 | h | Jornal especializado de construcción. (mano de obra) | 0.313 | 6093.24 | 1907.18 |
| mo045 | h | Maestro 1ª concretero. (mano de obra) | 0.071 | 8662.69 | 615.05 |
| mo092 | h | Ayudante concretero. (mano de obra) | 0.284 | 6471.18 | 1837.82 |
| % | % | Herramientas | 2 % | 70741.03 | 1414.82 |
|  |  | Costes directos |  |  | 72155.85 |
