# Imprimación de cornisa o alero con mortero técnico

- Propiedad del archivo: CYPE INGENIEROS, S.A.
- Formato: FIEBDC-3/2002
- Ámbito geográfico: Chile
- Divisa: CHL
- Costes indirectos: 3.00 %
- Gastos generales: 13.00 %
- Beneficio industrial: 6.00 %
- IVA: 19.00 %

## N Aislamientos e imprimaciones

### NI Imprimaciones

#### NIF Fachadas

**NIF020** m² Imprimación de cornisa o alero con mortero técnico.
Imprimación de cornisa o alero de hormigón armado con dos capas de mortero ligero impermeabilizante flexible monocomponente, MasterSeal 6100 FX "MBCC de Sika", color gris, con certificado de potabilidad, a base de cementos ligeros especiales y áridos seleccionados, con polímeros en polvo, 2 mm de espesor total, sobre mortero de cemento, confeccionado en obra, con aditivo hidrófugo, dosificación 1:6, con pendiente del 1% al 5%, acabado platachado.
Incluye: Vaciado, extendido y regleado de la capa de mortero de formación de pendientes. Resolución de encuentros y puntos singulares. Amasado con batidor eléctrico. Extendido de una primera capa sobre el soporte humedecido. Secado. Humectación de la primera capa y extendido de una segunda capa con la misma docilidad que la primera. Repasos y limpieza final.
Criterio de medición de proyecto: Superficie medida en proyección horizontal, según documentación gráfica de Proyecto, desde las caras interiores de los antepechos o petos perimetrales que la limitan.
Criterio de medición de obra: Se medirá, en proyección horizontal, la superficie realmente ejecutada según especificaciones de Proyecto, desde las caras interiores de los antepechos o petos perimetrales que la limitan.

| Código | Ud | Descripción | Rendimiento | Precio | Importe |
|---|---|---|---|---|---|
| mt08aaa010a | m³ | Agua. (material) | 0.006 | 919.27 | 5.52 |
| mt01arg005a | t | Arena de cantera, para mortero preparado en obra. (material) | 0.033 | 11852.90 | 391.15 |
| mt08cem000e | kg | Cemento gris en sacos. (material) | 5.000 | 100.14 | 500.70 |
| mt08adt010 | kg | Aditivo hidrófugo para imprimación de morteros u hormigones. (material) | 0.100 | 735.42 | 73.54 |
| mt09bmr240g | kg | Mortero ligero impermeabilizante flexible monocomponente, MasterSeal 6100 FX "MBCC de Sika", color gris, con certificado de potabilidad, a base de cementos ligeros especiales y áridos seleccionados, con polímeros en polvo, sin olor, de endurecimiento rápido, permeable al vapor de agua, con resistencia a los rayos UV y efecto protector frente a la carbonatación, Euroclase F de reacción al fuego, para aplicar en interiores y exteriores. (material) | 2.200 | 4094.12 | 9007.06 |
| mq06hor010 | h | Concretera eléctrica con una capacidad de amasado de 160 l. (maquinaria) | 0.014 | 2206.20 | 30.89 |
| op00tal020 |  | Taladro con batidora. | 1.000 | 0.00 | 0.00 |
| mo032 | h | Maestro 1ª aplicador de productos impermeabilizantes. (mano de obra) | 0.341 | 8327.21 | 2839.58 |
| mo070 | h | Ayudante aplicador de productos impermeabilizantes. (mano de obra) | 0.523 | 6224.80 | 3255.57 |
| % | % | Herramientas | 2 % | 16104.01 | 322.08 |
|  |  | Costes directos |  |  | 16426.09 |
