# Radier de hormigón para piso industrial o decorativo

- Propiedad del archivo: CYPE INGENIEROS, S.A.
- Formato: FIEBDC-3/2002
- Ámbito geográfico: Chile
- Divisa: CHL
- Costes indirectos: 3.00 %
- Gastos generales: 13.00 %
- Beneficio industrial: 6.00 %
- IVA: 19.00 %

## R Revestimientos

### RS Pisos

#### RSI Sistemas de pisos industriales y decorativos

**RSI001** m² Radier de hormigón para piso industrial o decorativo.
Radier de hormigón con adición de fibras de 20 cm de espesor, para piso industrial o decorativo, realizada con hormigón H20 (20) 20/6, no expuesto a ciclos hielo-deshielo, exposición a sulfatos despreciable, sin requerimiento de permeabilidad, docilidad blanda, preparado en central, con cemento grado normal con un contenido de fibras sin función estructural, fibras de vidrio resistentes a los álcalis (AR) de 2 kg/m³, extendido y vibrado manual mediante regla vibrante, sin tratamiento de su superficie.
Criterio de valoración económica: El precio no incluye la base del radier ni la ejecución y el sellado de las juntas.
Incluye: Preparación de la superficie de apoyo del hormigón. Replanteo de las juntas de construcción y de dilatación. Tendido de niveles mediante toques, maestras de hormigón o reglas. Riego de la superficie base. Preparación del hormigón. Vaciado, extendido y vibrado del hormigón. Curado del hormigón.
Criterio de medición de proyecto: Superficie medida según documentación gráfica de Proyecto.
Criterio de medición de obra: Se medirá la superficie realmente ejecutada según especificaciones de Proyecto, sin deducir la superficie ocupada por los pilares situados dentro de su perímetro.

| Código | Ud | Descripción | Rendimiento | Precio | Importe |
|---|---|---|---|---|---|
| mt08aaa010a | m³ | Agua. (material) | 0.036 | 919.27 | 33.09 |
| mt01arg000e | m³ | Arena cribada. (material) | 0.095 | 10769.02 | 1023.06 |
| mt01arg001em | m³ | Árido grueso homogeneizado, de tamaño máximo 20 mm. (material) | 0.164 | 17608.80 | 2887.84 |
| mt08cem000e | kg | Cemento gris en sacos. (material) | 60.900 | 100.14 | 6098.53 |
| mt08fic020b | kg | Fibras de vidrio resistentes a los álcalis (AR), con un contenido mínimo de zirconio del 17,1%, de 13 mm de longitud y 13,5 micras de diámetro, con 100 filamentos por hebra unidos entre sí mediante adhesivo, límite elástico 74000 N/mm², resistencia a tracción 1620 MPa, para prevenir fisuras por retracción en elementos de hormigón. (material) | 0.400 | 5350.15 | 2140.06 |
| mq06vib020 | h | Regla vibrante de 3 m. (maquinaria) | 0.088 | 3344.73 | 294.34 |
| mo113 | h | Jornal construcción. (mano de obra) | 0.400 | 5997.35 | 2398.94 |
| mo112 | h | Jornal especializado de construcción. (mano de obra) | 0.276 | 6095.47 | 1682.35 |
| mo020 | h | Maestro 1ª construcción. (mano de obra) | 0.137 | 8327.21 | 1140.83 |
| mo077 | h | Ayudante construcción. (mano de obra) | 0.069 | 6224.80 | 429.51 |
| % | % | Herramientas | 2 % | 18128.55 | 362.57 |
|  |  | Costes directos |  |  | 18491.12 |
