# Sistema de moldaje para viga entre zapatas

- Propiedad del archivo: CYPE Ingenieros S.A.
- Formato: FIEBDC-3/2016
- Programa: Generador de precios de la construcción. CYPE Ingenieros, S.A.
- Fecha: 17/05/2024
- Ámbito geográfico: Chile
- Divisa: CHL
- Costes indirectos: 3 %
- Gastos generales: 13 %
- Beneficio industrial: 6 %
- IVA: 19 %

## C Fundaciones

### CA Arriostramientos

#### CAV Vigas entre zapatas

**CAV020** m² Sistema de moldaje para viga entre zapatas.
Montaje de sistema de moldaje recuperable de madera, para viga de borde, formado por tablones de madera, amortizables en 4 usos, y posterior retiro del sistema de moldaje. Incluso elementos de sustentación, fijación y acodalamientos necesarios para su estabilidad y líquido desmoldante MasterFinish RL 294 "MBCC de Sika", para evitar la adherencia del hormigón al moldaje.
Incluye: Limpieza y preparación del plano de apoyo. Replanteo. Aplicación del líquido desmoldante. Montaje del sistema de moldaje. Colocación de elementos de sustentación, fijación y acodalamiento. Aplomado y nivelación del moldaje. Humectación del moldaje. Retiro del sistema de moldaje. Limpieza y almacenamiento del moldaje.
Criterio de medición de proyecto: Superficie de moldaje en contacto con el hormigón, medida según documentación gráfica de Proyecto.
Criterio de medición de obra: Se medirá la superficie de moldaje en contacto con el hormigón realmente ejecutada según especificaciones de Proyecto.

| Código | Ud | Descripción | Rendimiento | Precio | Importe |
|---|---|---|---|---|---|
| mt08ema050b | m³ | Madera para conformar moldajes, de 26 mm de espesor. (material) | 0.02 | 235945.89 | 4718.918 |
| mt08var050 | kg | Alambre galvanizado para atar, de 1,30 mm de diámetro. (material) | 0.1 | 919.27 | 91.927 |
| mt08var060 | kg | Puntas de acero de 20x100 mm. (material) | 0.05 | 5362.4 | 268.120 |
| mt08dba010g | l | Agente desmoldeante, a base de aceites especiales, emulsionable en agua MasterFinish RL 294 "MBCC de Sika", para moldajes metálicos, fenólicos o de madera. (material) | 0.03 | 1139.9 | 34.197 |
| mo044 | h | Maestro 1ª carpintero de obra gruesa. (mano de obra) | 0.512 | 8665.87 | 4436.925 |
| mo091 | h | Ayudante carpintero de obra gruesa. (mano de obra) | 0.568 | 6473.56 | 3676.982 |
| % | % | Herramientas | 2 % | 13227.069 | 264.541 |
|  |  | Costes directos |  |  | 13491.610 |

Residuos:
- colocación: mt08ema050b Madera para conformar moldajes, de 26 mm de espesor; factor de residuo 1
- colocación: mt08var050 Alambre galvanizado para atar, de 1,30 mm de diámetro; factor de residuo 0.0038
- colocación: mt08var060 Puntas de acero de 20x100 mm; factor de residuo 0.0045
- colocación: mt08dba010g; factor de residuo 0.07

## Recursos

**mt08ema050b** m³ Madera para conformar moldajes, de 26 mm de espesor
Datos técnicos: Coste energético 9339.000 MJ; Emisión de CO2 -127.875 kg; Código LER 17 02 01; Masa del elemento 68.75 kg; Volumen 0.0625 m3

**mt08var050** kg Alambre galvanizado para atar, de 1,30 mm de diámetro
Datos técnicos: Coste energético 25.100 MJ; Emisión de CO2 2.560 kg; Código LER 17 04 05; Masa del elemento 1 kg; Volumen 0.000476 m3

**mt08var060** kg Puntas de acero de 20x100 mm
Datos técnicos: Coste energético 9.830 MJ; Emisión de CO2 0.510 kg; Código LER 17 04 05; Masa del elemento 1 kg; Volumen 0.000476 m3

**mt08dba010g** l Agente desmoldeante
Datos técnicos: Coste energético 82.642 MJ; Emisión de CO2 4.474 kg; Código LER 17 09 04; Masa del elemento 0.932 kg; Volumen 0.000621 m3
Residuos:
- embalaje: re150104 Envases metálicos. (componente de residuo); rendimiento 0.042 kg; Código LER 15 01 04; Masa del elemento 1 kg; Volumen 0.001667 m3
