# Núcleo o pantalla de hormigón

- Propiedad del archivo: CYPE Ingenieros S.A.
- Formato: FIEBDC-3/2016
- Programa: Generador de precios de la construcción. CYPE Ingenieros, S.A.
- Fecha: 17/05/2024
- Ámbito geográfico: Chile
- Divisa: CHL
- Costes indirectos: 3 %
- Gastos generales: 13 %
- Beneficio industrial: 6 %
- IVA: 19 %

## E Estructuras

### EH Hormigón armado

#### EHN Núcleos y pantallas

**EHN010** m³ Núcleo o pantalla de hormigón.
Pantalla de hormigón armado, colocación de moldaje a dos caras, de hasta 3 m de altura, de 30 cm de espesor medio, realizada con hormigón H20 (20) 20/6, no expuesto a ciclos hielo-deshielo, exposición a sulfatos despreciable, sin requerimiento de permeabilidad, no expuesto a ambientes salinos, docilidad blanda, preparado en obra, con cemento grado normal, y vaciado con medios manuales, y acero A63-42H, con una cuantía aproximada de 50 kg/m³, ejecutado en condiciones complejas. Instalación y retiro de sistema de moldaje con acabado para revestir, realizado con paneles metálicos modulares, amortizables en 150 usos. Incluso alambre de atar, separadores, pasamuros para paso de los tensores, elementos de sustentación, fijación y apuntalamiento necesarios para la estabilidad del moldaje y líquido desmoldante MasterFinish RL 294 "MBCC de Sika", para evitar la adherencia del hormigón al moldaje.
Criterio de valoración económica: El precio incluye el corte, doblado y armado del acero en el lugar definitivo de su colocación en obra.
Incluye: Replanteo. Colocación de la armadura con separadores homologados. Formación de juntas. Colocación de pasamuros para paso de los tensores. Montaje del sistema de moldaje. Aplicación del líquido desmoldante. Preparación del hormigón. Vaciado y compactación del hormigón. Retiro del sistema de moldaje. Curado del hormigón. Resolución de juntas de construcción. Limpieza de la superficie de coronación del muro.
Criterio de medición de proyecto: Volumen medido sobre la sección teórica de cálculo, según documentación gráfica de Proyecto, deduciendo los huecos de superficie mayor de 2 m².
Criterio de medición de obra: Se medirá el volumen teórico ejecutado según especificaciones de Proyecto, deduciendo los huecos de superficie mayor de 2 m².

| Código | Ud | Descripción | Rendimiento | Precio | Importe |
|---|---|---|---|---|---|
| mt08eme070c | m² | Paneles metálicos modulares, para conformar moldajes pantallas de hormigón de hasta 3 m de altura. (material) | 0.044 | 122569.29 | 5393.049 |
| mt08eme075P | Ud | Estructura soporte de sistema de moldaje vertical, para pantallas de hormigón a dos caras, de hasta 3 m de altura, formada por tornapuntas metálicos para estabilización y aplomado de la superficie del moldaje. (material) | 0.044 | 168532.78 | 7415.442 |
| mt08dba010g | l | Agente desmoldeante, a base de aceites especiales, emulsionable en agua MasterFinish RL 294 "MBCC de Sika", para moldajes metálicos, fenólicos o de madera. (material) | 0.2 | 1139.9 | 227.980 |
| mt08var204 | Ud | Pasamuros de PVC para paso de los tensores del moldaje, de varios diámetros y longitudes. (material) | 0.667 | 827.35 | 551.842 |
| mt07aco020d | Ud | Separador homologado para muros. (material) | 8 | 42.49 | 339.920 |
| mt07aco100a | kg | Acero en barras con resaltes, A63-42H, de varios diámetros, según NCh204.Of77. (material) | 51 | 680.54 | 34707.540 |
| mt08var050 | kg | Alambre galvanizado para atar, de 1,30 mm de diámetro. (material) | 0.6 | 919.27 | 551.562 |
| mt08aaa010a | m³ | Agua. (material) | 0.179 | 919.27 | 164.549 |
| mt01arg000e | m³ | Arena cribada. (material) | 0.476 | 10769.02 | 5126.054 |
| mt01arg001em | m³ | Árido grueso homogeneizado, de tamaño máximo 20 mm. (material) | 0.82 | 17608.8 | 14439.216 |
| mt08cem000e | kg | Cemento gris en sacos. (material) | 304.5 | 100.14 | 30492.630 |
| mq06hor010 | h | Concretera eléctrica con una capacidad de amasado de 160 l. (maquinaria) | 0.63 | 2206.2 | 1389.906 |
| mo044 | h | Maestro 1ª carpintero de obra gruesa. (mano de obra) | 2.292 | 8665.87 | 19862.174 |
| mo091 | h | Ayudante carpintero de obra gruesa. (mano de obra) | 2.501 | 6473.56 | 16190.374 |
| mo043 | h | Maestro 1ª enfierrador. (mano de obra) | 0.455 | 8665.87 | 3942.971 |
| mo090 | h | Ayudante enfierrador. (mano de obra) | 0.591 | 6473.56 | 3825.874 |
| mo113 | h | Jornal construcción. (mano de obra) | 1.194 | 5997.35 | 7160.836 |
| mo112 | h | Jornal especializado de construcción. (mano de obra) | 1.25 | 6095.47 | 7619.338 |
| mo045 | h | Maestro 1ª concretero. (mano de obra) | 0.29 | 8665.87 | 2513.102 |
| mo092 | h | Ayudante concretero. (mano de obra) | 1.194 | 6473.56 | 7729.431 |
| % | % | Herramientas | 2 % | 169643.790 | 3392.876 |
|  |  | Costes directos |  |  | 173036.666 |

Residuos:
- colocación: mt08eme070c Paneles metálicos modulares, para conformar moldajes pantallas de hormigón de hasta 3 m de altura; factor de residuo 1
- colocación: mt08dba010g; factor de residuo 0.07
- colocación: mt07aco100a Acero en barras con resaltes, A63-42H, de varios diámetros, según NCh204.Of77; factor de residuo 0.0075
- colocación: mt08var050 Alambre galvanizado para atar, de 1,30 mm de diámetro; factor de residuo 0.0038
- colocación: mt01arg000e Arena cribada; factor de residuo 0.003
- colocación: mt01arg001em Árido grueso homogeneizado, de tamaño máximo 20 mm; factor de residuo 0.00664488
- colocación: mt08cem000e Cemento gris en sacos; factor de residuo 0.0063

## Recursos

**mt08eme070c** m² Paneles metálicos modulares, para conformar moldajes pantallas de hormigón de hasta 3 m de altura
Datos técnicos: Coste energético 314.560 MJ; Emisión de CO2 16.320 kg; Código LER 17 04 05; Masa del elemento 32 kg; Volumen 0.015238 m3

**mt08dba010g** l Agente desmoldeante
Datos técnicos: Coste energético 82.642 MJ; Emisión de CO2 4.474 kg; Código LER 17 09 04; Masa del elemento 0.932 kg; Volumen 0.000621 m3
Residuos:
- embalaje: re150104 Envases metálicos. (componente de residuo); rendimiento 0.042 kg; Código LER 15 01 04; Masa del elemento 1 kg; Volumen 0.001667 m3

**mt07aco020d** Ud Separador homologado para muros
Datos técnicos: Coste energético 1.105 MJ; Emisión de CO2 0.114 kg
Residuos:
- embalaje: re150101 Envases de papel y cartón. (componente de residuo); rendimiento 0.072 kg; Código LER 15 01 01; Masa del elemento 1 kg; Volumen 0.001333 m3

**mt07aco100a** kg Acero en barras con resaltes, A63-42H, de varios diámetros, según NCh204.Of77
Datos técnicos: Coste energético 9.830 MJ; Emisión de CO2 0.510 kg; Código LER 17 04 05; Masa del elemento 1 kg; Volumen 0.000476 m3

**mt08var050** kg Alambre galvanizado para atar, de 1,30 mm de diámetro
Datos técnicos: Coste energético 25.100 MJ; Emisión de CO2 2.560 kg; Código LER 17 04 05; Masa del elemento 1 kg; Volumen 0.000476 m3

**mt08aaa010a** m³ Agua
Datos técnicos: Coste energético 60.000 MJ; Emisión de CO2 30.000 kg

**mt01arg000e** m³ Arena cribada
Datos técnicos: Coste energético 146.250 MJ; Emisión de CO2 7.800 kg; Código LER 01 04 09; Masa del elemento 1950 kg; Volumen 1.21875 m3

**mt01arg001em** m³ Árido grueso homogeneizado, de tamaño máximo 20 mm
Datos técnicos: Coste energético 146.250 MJ; Emisión de CO2 7.800 kg; Código LER 01 04 08; Masa del elemento 1950 kg; Volumen 1.3 m3

**mt08cem000e** kg Cemento gris en sacos
Datos técnicos: Coste energético 7.174 MJ; Emisión de CO2 0.904 kg; Código LER 17 01 01; Masa del elemento 1 kg; Volumen 0.000667 m3
Residuos:
- embalaje: re150101 Envases de papel y cartón; rendimiento 0.014 kg
- embalaje: re170201 Madera. (componente de residuo); rendimiento 0.001 kg; Código LER 17 02 01; Masa del elemento 1 kg; Volumen 0.000909 m3
- embalaje: re170203 Plástico. (componente de residuo); rendimiento 0.003 kg; Código LER 17 02 03; Masa del elemento 1 kg; Volumen 0.001667 m3
