# Pilar circular de hormigón armado

- Propiedad del archivo: CYPE Ingenieros S.A.
- Formato: FIEBDC-3/2016
- Programa: Generador de precios de la construcción. CYPE Ingenieros, S.A.
- Fecha: 17/05/2024
- Ámbito geográfico: Chile
- Divisa: CHL
- Costes indirectos: 3 %
- Gastos generales: 13 %
- Beneficio industrial: 6 %
- IVA: 19 %

## E Estructuras

### EH Hormigón armado

#### EHS Pilares

**EHS011** m³ Pilar circular de hormigón armado.
Pilar de sección circular de hormigón armado, de 35 cm de diámetro medio, realizado con hormigón H20 (20) 20/6, no expuesto a ciclos hielo-deshielo, exposición a sulfatos despreciable, sin requerimiento de permeabilidad, no expuesto a ambientes salinos, docilidad blanda, preparado en obra, con cemento grado normal, y vaciado con medios manuales, y acero A63-42H, con una cuantía aproximada de 120 kg/m³; instalación y retiro de sistema de moldaje, con acabado para revestir, en planta de hasta 3 m de altura libre, formado por: superficie del moldaje de moldes cilíndricos de bandas de papel kraft, aluminio y polietileno, de un solo uso y estructura soporte vertical de puntales metálicos, amortizables en 150 usos. Incluso alambre de atar y separadores.
Criterio de valoración económica: El precio incluye el corte, doblado y armado del acero en el área de procesamiento de armadura, en obra y el montaje en el lugar definitivo de su colocación en obra.
Incluye: Replanteo. Colocación de las armaduras con separadores homologados. Montaje del sistema de moldaje. Preparación del hormigón. Vaciado y compactación del hormigón. Retiro del sistema de moldaje. Curado del hormigón.
Criterio de medición de proyecto: Volumen medido según documentación gráfica de Proyecto.
Criterio de medición de obra: Se medirá el volumen realmente ejecutado según especificaciones de Proyecto.

| Código | Ud | Descripción | Rendimiento | Precio | Importe |
|---|---|---|---|---|---|
| mt07sep010ac | Ud | Separador homologado de plástico, para armaduras de pilares de varios diámetros. (material) | 12 | 56.26 | 675.120 |
| mt07aco100a | kg | Acero en barras con resaltes, A63-42H, de varios diámetros, según NCh204.Of77. (material) | 126 | 680.54 | 85748.040 |
| mt08var050 | kg | Alambre galvanizado para atar, de 1,30 mm de diámetro. (material) | 0.84 | 919.27 | 772.187 |
| mt08tub020ae | m² | Molde cilíndrico desechable, de bandas de papel kraft, aluminio y polietileno en espiral, para moldaje de pilares de hormigón, de hasta 3 m de altura y 35 cm de diámetro medio, para acabado no visto del hormigón. Incluso accesorios de montaje. (material) | 11.429 | 12180.51 | 139211.049 |
| mt50spa081a | Ud | Puntal metálico telescópico, de hasta 3 m de altura. (material) | 0.085 | 11799.01 | 1002.916 |
| mt08aaa010a | m³ | Agua. (material) | 0.179 | 919.27 | 164.549 |
| mt01arg000e | m³ | Arena cribada. (material) | 0.476 | 10769.02 | 5126.054 |
| mt01arg001em | m³ | Árido grueso homogeneizado, de tamaño máximo 20 mm. (material) | 0.82 | 17608.8 | 14439.216 |
| mt08cem000e | kg | Cemento gris en sacos. (material) | 304.5 | 100.14 | 30492.630 |
| mq06hor010 | h | Concretera eléctrica con una capacidad de amasado de 160 l. (maquinaria) | 0.63 | 2206.2 | 1389.906 |
| mo044 | h | Maestro 1ª carpintero de obra gruesa. (mano de obra) | 2.144 | 8665.87 | 18579.625 |
| mo091 | h | Ayudante carpintero de obra gruesa. (mano de obra) | 2.144 | 6473.56 | 13879.313 |
| mo043 | h | Maestro 1ª enfierrador. (mano de obra) | 0.982 | 8665.87 | 8509.884 |
| mo090 | h | Ayudante enfierrador. (mano de obra) | 1.091 | 6473.56 | 7062.654 |
| mo113 | h | Jornal construcción. (mano de obra) | 1.194 | 5997.35 | 7160.836 |
| mo112 | h | Jornal especializado de construcción. (mano de obra) | 1.25 | 6095.47 | 7619.338 |
| mo045 | h | Maestro 1ª concretero. (mano de obra) | 0.409 | 8665.87 | 3544.341 |
| mo092 | h | Ayudante concretero. (mano de obra) | 1.648 | 6473.56 | 10668.427 |
| % | % | Herramientas | 2 % | 356046.085 | 7120.922 |
|  |  | Costes directos |  |  | 363167.007 |

Residuos:
- colocación: mt07aco100a Acero en barras con resaltes, A63-42H, de varios diámetros, según NCh204.Of77; factor de residuo 0.0075
- colocación: mt08var050 Alambre galvanizado para atar, de 1,30 mm de diámetro; factor de residuo 0.0038
- colocación: mt08tub020ae; factor de residuo 1
- colocación: mt50spa081a Puntal metálico telescópico, de hasta 3 m de altura; factor de residuo 1
- colocación: mt01arg000e Arena cribada; factor de residuo 0.003
- colocación: mt01arg001em Árido grueso homogeneizado, de tamaño máximo 20 mm; factor de residuo 0.00664488
- colocación: mt08cem000e Cemento gris en sacos; factor de residuo 0.0063

## Recursos

**mt07sep010ac** Ud Separador homologado de plástico, para armaduras de pilares de varios diámetros
Datos técnicos: Coste energético 1.105 MJ; Emisión de CO2 0.114 kg
Residuos:
- embalaje: re150101 Envases de papel y cartón. (componente de residuo); rendimiento 0.072 kg; Código LER 15 01 01; Masa del elemento 1 kg; Volumen 0.001333 m3

**mt07aco100a** kg Acero en barras con resaltes, A63-42H, de varios diámetros, según NCh204.Of77
Datos técnicos: Coste energético 9.830 MJ; Emisión de CO2 0.510 kg; Código LER 17 04 05; Masa del elemento 1 kg; Volumen 0.000476 m3

**mt08var050** kg Alambre galvanizado para atar, de 1,30 mm de diámetro
Datos técnicos: Coste energético 25.100 MJ; Emisión de CO2 2.560 kg; Código LER 17 04 05; Masa del elemento 1 kg; Volumen 0.000476 m3

**mt08tub020ae** m² Molde cilíndrico desechable
Datos técnicos: Coste energético 1.228 MJ; Emisión de CO2 1.933 kg; Código LER 20 01 01; Masa del elemento 2.274 kg; Volumen 0.003032 m3

**mt50spa081a** Ud Puntal metálico telescópico, de hasta 3 m de altura
Datos técnicos: Coste energético 97.317 MJ; Emisión de CO2 5.049 kg; Código LER 17 04 05; Masa del elemento 9.9 kg; Volumen 0.004714 m3

**mt08aaa010a** m³ Agua
Datos técnicos: Coste energético 60.000 MJ; Emisión de CO2 30.000 kg

**mt01arg000e** m³ Arena cribada
Datos técnicos: Coste energético 146.250 MJ; Emisión de CO2 7.800 kg; Código LER 01 04 09; Masa del elemento 1950 kg; Volumen 1.21875 m3

**mt01arg001em** m³ Árido grueso homogeneizado, de tamaño máximo 20 mm
Datos técnicos: Coste energético 146.250 MJ; Emisión de CO2 7.800 kg; Código LER 01 04 08; Masa del elemento 1950 kg; Volumen 1.3 m3

**mt08cem000e** kg Cemento gris en sacos
Datos técnicos: Coste energético 7.174 MJ; Emisión de CO2 0.904 kg; Código LER 17 01 01; Masa del elemento 1 kg; Volumen 0.000667 m3
Residuos:
- embalaje: re150101 Envases de papel y cartón; rendimiento 0.014 kg
- embalaje: re170201 Madera. (componente de residuo); rendimiento 0.001 kg; Código LER 17 02 01; Masa del elemento 1 kg; Volumen 0.000909 m3
- embalaje: re170203 Plástico. (componente de residuo); rendimiento 0.003 kg; Código LER 17 02 03; Masa del elemento 1 kg; Volumen 0.001667 m3
