# Imprimación de depósito de agua con revestimiento sintético

- Propiedad del archivo: CYPE Ingenieros S.A.
- Formato: FIEBDC-3/2016
- Programa: Generador de precios de la construcción. CYPE Ingenieros, S.A.
- Fecha: 17/05/2024
- Ámbito geográfico: Chile
- Divisa: CHL
- Costes indirectos: 3 %
- Gastos generales: 13 %
- Beneficio industrial: 6 %
- IVA: 19 %

## N Aislamientos e imprimaciones

### NI Imprimaciones

#### NIA Fosos de ascensor, estanques y piscinas

**NIA200** m² Imprimación de depósito de agua con revestimiento sintético.
Imprimación de depósito de agua constituido por muro de superficie lisa de hormigón, elementos prefabricados de hormigón o revoques de mortero rico en cemento, con dos manos de revestimiento sintético impermeabilizante a base de resinas epoxi en dispersión acuosa con endurecedor amínico, MasterSeal M 338 "MBCC de Sika", con certificado de potabilidad, con un rendimiento de 0,5 kg/m².
Incluye: Limpieza y preparación de la superficie. Aplicación del impermeabilizante.
Criterio de medición de proyecto: Superficie medida según documentación gráfica de Proyecto.
Criterio de medición de obra: Se medirá la superficie realmente ejecutada según especificaciones de Proyecto.

| Código | Ud | Descripción | Rendimiento | Precio | Importe |
|---|---|---|---|---|---|
| mt15bas260a | kg | Revestimiento sintético impermeabilizante a base de resinas epoxi en dispersión acuosa con endurecedor amínico, MasterSeal M 338 "MBCC de Sika", con certificado de potabilidad, color gris, permeable al vapor de agua, impermeable al agua y al dióxido de carbono, con resistencia a las heladas y a la intemperie, con alta resistencia a los agentes químicos. (material) | 0.5 | 12256.06 | 6128.030 |
| mo032 | h | Maestro 1ª aplicador de productos impermeabilizantes. (mano de obra) | 0.273 | 8327.21 | 2273.328 |
| mo070 | h | Ayudante aplicador de productos impermeabilizantes. (mano de obra) | 0.273 | 6224.8 | 1699.370 |
| % | % | Herramientas | 2 % | 10100.728 | 202.015 |
|  |  | Costes directos |  |  | 10302.743 |

Residuos:
- colocación: mt15bas260a; factor de residuo 0.03

## Recursos

**mt15bas260a** kg Revestimiento sintético impermeabilizante a base de resinas epoxi en dispersión acuosa con endurecedor amínico
Datos técnicos: Coste energético 86.761 MJ; Emisión de CO2 3.294 kg; Código LER 17 09 04; Masa del elemento 1 kg; Volumen 0.000667 m3
Residuos:
- embalaje: re170203 Plástico. (componente de residuo); rendimiento 0.003 kg; Código LER 17 02 03; Masa del elemento 1 kg; Volumen 0.001667 m3
