# Imprimación de junta de construcción en contacto con el agua, con perfil hidroexpansivo

- Propiedad del archivo: CYPE Ingenieros S.A.
- Formato: FIEBDC-3/2016
- Programa: Generador de precios de la construcción. CYPE Ingenieros, S.A.
- Fecha: 17/05/2024
- Ámbito geográfico: Chile
- Divisa: CHL
- Costes indirectos: 3 %
- Gastos generales: 13 %
- Beneficio industrial: 6 %
- IVA: 19 %

## N Aislamientos e imprimaciones

### NI Imprimaciones

#### NIJ Juntas

**NIJ111** m Imprimación de junta de construcción en contacto con el agua, con perfil hidroexpansivo.
Imprimación de junta de construcción, vertical u horizontal, expuesta a presión hidrostática, temporal o permanente, con perfil hidroexpansivo de bentonita, de expansión controlada en contacto con agua salina, de 25x20 mm, colocado con solapes, fijado con adhesivo y clavos cada 30 cm.
Incluye: Limpieza del soporte. Replanteo. Aplicación del adhesivo. Colocación del perfil. Fijación mecánica del perfil.
Criterio de medición de proyecto: Longitud medida según documentación gráfica de Proyecto.
Criterio de medición de obra: Se medirá la longitud realmente ejecutada según especificaciones de Proyecto.

| Código | Ud | Descripción | Rendimiento | Precio | Importe |
|---|---|---|---|---|---|
| mt15sja160d | m | Perfil hidroexpansivo de bentonita, de expansión controlada en contacto con agua salina, de 25x20 mm. (material) | 1.05 | 6902.94 | 7248.087 |
| mt15sja165 | l | Imprimación adhesiva para perfiles hidroexpansivos de bentonita. (material) | 0.015 | 8246.02 | 123.690 |
| mt50spa100a | Ud | Punta de acero de 14x40 mm (diámetro 2,3 mm). (material) | 3 | 11.21 | 33.630 |
| mo032 | h | Maestro 1ª aplicador de productos impermeabilizantes. (mano de obra) | 0.136 | 8327.21 | 1132.501 |
| % | % | Herramientas | 2 % | 8537.908 | 170.758 |
|  |  | Costes directos |  |  | 8708.666 |

Residuos:
- colocación: mt15sja160d Perfil hidroexpansivo de bentonita, de expansión controlada en contacto con agua salina, de 25x20 mm; factor de residuo 0.0075
- colocación: mt15sja165 Imprimación adhesiva para perfiles hidroexpansivos de bentonita; factor de residuo 0.0506425

## Recursos

**mt15sja160d** m Perfil hidroexpansivo de bentonita, de expansión controlada en contacto con agua salina, de 25x20 mm
Datos técnicos: Coste energético 8.00e-05 MJ; Emisión de CO2 8.00e-06 kg; Código LER 01 04 09; Masa del elemento 0.0008 kg

**mt15sja165** l Imprimación adhesiva para perfiles hidroexpansivos de bentonita
Datos técnicos: Coste energético 104.244 MJ; Emisión de CO2 3.961 kg; Código LER 17 09 04; Masa del elemento 1.2 kg; Volumen 0.0008 m3
Residuos:
- embalaje: re150104 Envases metálicos. (componente de residuo); rendimiento 0.049 kg; Código LER 15 01 04; Masa del elemento 1 kg; Volumen 0.001667 m3
