# Imprimación de muro de albañilería en contacto con el terreno, por su cara exterior, con emulsiones asfálticas

- Propiedad del archivo: CYPE Ingenieros S.A.
- Formato: FIEBDC-3/2016
- Programa: Generador de precios de la construcción. CYPE Ingenieros, S.A.
- Fecha: 17/05/2024
- Ámbito geográfico: Chile
- Divisa: CHL
- Costes indirectos: 3 %
- Gastos generales: 13 %
- Beneficio industrial: 6 %
- IVA: 19 %

## N Aislamientos e imprimaciones

### NI Imprimaciones

#### NIM Muros en contacto con el terreno

**NIM010** m² Imprimación de muro de albañilería en contacto con el terreno, por su cara exterior, con emulsiones asfálticas.
Imprimación de muro de albañilería de bloques de hormigón en contacto con el terreno, por su cara exterior, con emulsión bituminosa aniónica monocomponente, a base de betunes y resinas, MasterSeal M 431 "MBCC de Sika", aplicada en dos manos, (rendimiento: 1,2 kg/m² cada mano); sobre una capa de regularización de mortero de cemento, confeccionado en obra, con aditivo hidrófugo, dosificación 1:5, de 2 cm de espesor, acabado platachado.
Incluye: Aplicación de la capa de regularización. Ejecución con mortero del ángulo a media caña. Aplicación de la primera mano. Aplicación de la segunda mano.
Criterio de medición de proyecto: Superficie medida según documentación gráfica de Proyecto.
Criterio de medición de obra: Se medirá la superficie realmente ejecutada según especificaciones de Proyecto.

| Código | Ud | Descripción | Rendimiento | Precio | Importe |
|---|---|---|---|---|---|
| mt08aaa010a | m³ | Agua. (material) | 0.006 | 919.27 | 5.516 |
| mt01arg005a | t | Arena de cantera, para mortero preparado en obra. (material) | 0.032 | 11852.9 | 379.293 |
| mt08cem000e | kg | Cemento gris en sacos. (material) | 6 | 100.14 | 600.840 |
| mt08adt010 | kg | Aditivo hidrófugo para imprimación de morteros u hormigones. (material) | 0.12 | 735.42 | 88.250 |
| mt14ieb010d | kg | Emulsión bituminosa aniónica monocomponente, a base de betunes y resinas, MasterSeal M 431 "MBCC de Sika". (material) | 2.4 | 2500.99 | 6002.376 |
| mo032 | h | Maestro 1ª aplicador de productos impermeabilizantes. (mano de obra) | 0.125 | 8327.21 | 1040.901 |
| mo070 | h | Ayudante aplicador de productos impermeabilizantes. (mano de obra) | 0.125 | 6224.8 | 778.100 |
| mo020 | h | Maestro 1ª construcción. (mano de obra) | 0.502 | 8327.21 | 4180.259 |
| mo113 | h | Jornal construcción. (mano de obra) | 0.251 | 5997.35 | 1505.335 |
| % | % | Herramientas | 2 % | 14580.870 | 291.617 |
|  |  | Costes directos |  |  | 14872.487 |

Residuos:
- colocación: mt01arg005a Arena de cantera, para mortero preparado en obra; factor de residuo 0.00501329
- colocación: mt08cem000e Cemento gris en sacos; factor de residuo 0.0063
- colocación: mt08adt010 Aditivo hidrófugo para imprimación de morteros u hormigones; factor de residuo 0.055
- colocación: mt14ieb010d Emulsión bituminosa aniónica monocomponente, a base de betunes y resinas, MasterSeal M 431 "MBCC de Sika"; factor de residuo 0.035

## Recursos

**mt08aaa010a** m³ Agua
Datos técnicos: Coste energético 60.000 MJ; Emisión de CO2 30.000 kg

**mt01arg005a** t Arena de cantera, para mortero preparado en obra
Datos técnicos: Coste energético 75.000 MJ; Emisión de CO2 4.000 kg; Código LER 01 04 08; Masa del elemento 1000 kg; Volumen 0.666667 m3

**mt08cem000e** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08adt010** kg Aditivo hidrófugo para imprimación de morteros u hormigones
Datos técnicos: Coste energético 71.130 MJ; Emisión de CO2 2.824 kg; Código LER 17 09 04; Masa del elemento 1 kg; Volumen 0.000667 m3
Residuos:
- embalaje: re170203 Plástico; rendimiento 0.032 kg

**mt14ieb010d** kg Emulsión bituminosa aniónica monocomponente, a base de betunes y resinas, MasterSeal M 431 "MBCC de Sika"
Datos técnicos: Coste energético 32.726 MJ; Emisión de CO2 0.271 kg; Código LER 17 03 02; Masa del elemento 1 kg; Volumen 0.001 m3
Residuos:
- embalaje: re150104 Envases metálicos. (componente de residuo); rendimiento 0.08 kg; Código LER 15 01 04; Masa del elemento 1 kg; Volumen 0.001667 m3
