# Imprimación líquida de jardinera, por el interior

- Propiedad del archivo: CYPE Ingenieros S.A.
- Formato: FIEBDC-3/2016
- Programa: Generador de precios de la construcción. CYPE Ingenieros, S.A.
- Fecha: 17/05/2024
- Ámbito geográfico: Chile
- Divisa: CHL
- Costes indirectos: 3 %
- Gastos generales: 13 %
- Beneficio industrial: 6 %
- IVA: 19 %

## N Aislamientos e imprimaciones

### NL Imprimaciones líquidas

#### NLD Jardineras

**NLD010** m² Imprimación líquida de jardinera, por el interior.
Imprimación líquida de jardinera, por el interior, con una mano de impermeabilizante líquido, MasterSeal M 860 "MBCC de Sika", de color gris, de dos componentes a base de resina de poliurea sin disolventes y pigmentos; previa aplicación de una mano de imprimación incolora de dos componentes, MasterTop P 622 "MBCC de Sika", a base de resina epoxi sin disolventes, de baja viscosidad. Incluso geotextil no tejido de fibras de poliéster y masilla tixotrópica, para la resolución de puntos singulares.
Incluye: Limpieza y preparación de la superficie. Aplicación de la imprimación. Resolución de los puntos singulares. Aplicación del impermeabilizante.
Criterio de medición de proyecto: Superficie medida según documentación gráfica de Proyecto.
Criterio de medición de obra: Se medirá la superficie realmente ejecutada según especificaciones de Proyecto.

| Código | Ud | Descripción | Rendimiento | Precio | Importe |
|---|---|---|---|---|---|
| mt27upx040c | kg | Imprimación incolora de dos componentes, MasterTop P 622 "MBCC de Sika", a base de resina epoxi sin disolventes, de baja viscosidad, para aplicar sobre superficie soporte de hormigón o de mortero. (material) | 0.4 | 8912.31 | 3564.924 |
| mt15dag504a | m² | Geotextil no tejido de fibras de poliéster, de 100 g/m² de masa superficial y 0,82 mm de espesor, suministrado en rollos de 0,2x100 m. (material) | 0.05 | 3474.37 | 173.719 |
| mt15dag502a | kg | Masilla tixotrópica a base de poliuretano líquido, color gris. (material) | 0.1 | 22045.57 | 2204.557 |
| mt15bas165a | kg | Impermeabilizante líquido, MasterSeal M 860 "MBCC de Sika", de color gris, de dos componentes a base de resina de poliurea sin disolventes y pigmentos, permeable al vapor de agua, con dureza Shore A aproximada de 75, según ISO 868 y elongación a rotura >= 700%, según ISO 8339, para aplicar con llana dentada, para conformar una membrana impermeable en azoteas o inclinadas. (material) | 1.6 | 18333.27 | 29333.232 |
| mo032 | h | Maestro 1ª aplicador de productos impermeabilizantes. (mano de obra) | 0.171 | 8327.21 | 1423.953 |
| mo070 | h | Ayudante aplicador de productos impermeabilizantes. (mano de obra) | 0.171 | 6224.8 | 1064.441 |
| % | % | Herramientas | 2 % | 37764.826 | 755.297 |
|  |  | Costes directos |  |  | 38520.123 |

Residuos:
- colocación: mt27upx040c; factor de residuo 0.03
- colocación: mt15dag504a; factor de residuo 0.035
- colocación: mt15dag502a Masilla tixotrópica a base de poliuretano líquido, color gris; factor de residuo 0.03
- colocación: mt15bas165a; factor de residuo 0.03

## Recursos

**mt27upx040c** kg Imprimación incolora de dos componentes
Datos técnicos: Coste energético 86.761 MJ; Emisión de CO2 3.294 kg; Código LER 17 09 04; Masa del elemento 1 kg; Volumen 0.000667 m3
Residuos:
- embalaje: re170203 Plástico. (componente de residuo); rendimiento 0.003 kg; Código LER 17 02 03; Masa del elemento 1 kg; Volumen 0.001667 m3

**mt15dag504a** m² Geotextil no tejido de fibras de poliéster
Datos técnicos: Coste energético 7.572 MJ; Emisión de CO2 0.389 kg; Código LER 17 06 04; Masa del elemento 0.1 kg; Volumen 0.000167 m3
Residuos:
- embalaje: re170203 Plástico; rendimiento 0.034 kg

**mt15dag502a** kg Masilla tixotrópica a base de poliuretano líquido, color gris
Datos técnicos: Coste energético 144.209 MJ; Emisión de CO2 7.002 kg; Código LER 17 09 04; Masa del elemento 1 kg; Volumen 0.000667 m3
Residuos:
- embalaje: re150104 Envases metálicos. (componente de residuo); rendimiento 0.003 kg; Código LER 15 01 04; Masa del elemento 1 kg; Volumen 0.001667 m3

**mt15bas165a** kg Impermeabilizante líquido
Datos técnicos: Coste energético 86.761 MJ; Emisión de CO2 3.294 kg; Código LER 17 09 04; Masa del elemento 1 kg; Volumen 0.000667 m3
Residuos:
- embalaje: re170203 Plástico; rendimiento 0.003 kg
