# Imprimación líquida de cubiertas de difícil acceso. Sistema MasterSeal Roof 2160 "MBCC de Sika"

- Propiedad del archivo: CYPE Ingenieros S.A.
- Formato: FIEBDC-3/2016
- Programa: Generador de precios de la construcción. CYPE Ingenieros, S.A.
- Fecha: 17/05/2024
- Ámbito geográfico: Chile
- Divisa: CHL
- Costes indirectos: 3 %
- Gastos generales: 13 %
- Beneficio industrial: 6 %
- IVA: 19 %

## N Aislamientos e imprimaciones

### NL Imprimaciones líquidas

#### NLG Cubiertas, galerías y balcones

**NLG080** m² Imprimación líquida de cubiertas de difícil acceso. Sistema MasterSeal Roof 2160 "MBCC de Sika".
Imprimación líquida de cubiertas de difícil acceso, de 2 a 2,5 mm de espesor total, sobre superficie soporte de hormigón o mortero. Sistema MasterSeal Roof 2160 "MBCC de Sika" formado por impermeabilizante líquido, MasterSeal M 860 "MBCC de Sika", de color gris, previa aplicación de imprimación de color marfil, MasterSeal P 770 "MBCC de Sika", endurecida superficialmente mediante espolvoreo con árido de cuarzo natural, MasterTop F5 "MBCC de Sika"; y sellado de la imprimación con membrana elástica impermeabilizante color a elegir, MasterSeal TC 259 "MBCC de Sika".
Incluye: Limpieza de la superficie soporte. Aplicación de la imprimación. Espolvoreo con árido de sílice. Resolución de los puntos singulares. Aplicación del impermeabilizante. Aplicación de la capa de sellado.
Criterio de medición de proyecto: Superficie medida en proyección horizontal, según documentación gráfica de Proyecto, desde las caras interiores de los antepechos o petos perimetrales que la limitan.
Criterio de medición de obra: Se medirá, en proyección horizontal, la superficie realmente ejecutada según especificaciones de Proyecto, desde las caras interiores de los antepechos o petos perimetrales que la limitan.

| Código | Ud | Descripción | Rendimiento | Precio | Importe |
|---|---|---|---|---|---|
| mt15bas120i | kg | Imprimación de color marfil, MasterSeal P 770 "MBCC de Sika", de dos componentes, con tecnología Xolutec, para aplicar sobre superficie soporte de hormigón, de mortero o metálica con brocha o rodillo. (material) | 0.3 | 13137.15 | 3941.145 |
| mt15bas130c | kg | Árido de cuarzo natural, MasterTop F5 "MBCC de Sika", de granulometría comprendida entre 0,4 y 1,0 mm, para utilizar como carga mineral en combinación con resinas epoxi o poliuretano. (material) | 1 | 835.89 | 835.890 |
| mt15bas165a | kg | Impermeabilizante líquido, MasterSeal M 860 "MBCC de Sika", de color gris, de dos componentes a base de resina de poliurea sin disolventes y pigmentos, permeable al vapor de agua, con dureza Shore A aproximada de 75, según ISO 868 y elongación a rotura >= 700%, según ISO 8339, para aplicar con llana dentada, para conformar una membrana impermeable en azoteas o inclinadas. (material) | 1.5 | 18333.27 | 27499.905 |
| mt15bas150b | kg | Membrana elástica impermeabilizante color a elegir, MasterSeal TC 259 "MBCC de Sika", compuesto por poliuretano alifático monocomponente y disolventes, con resistencia a los rayos UV, de aplicación como capa de acabado elástica para protección frente a la intemperie, en el sistema MasterSeal Roof de imprimación vista de cubiertas. (material) | 0.2 | 18785.1 | 3757.020 |
| mo032 | h | Maestro 1ª aplicador de productos impermeabilizantes. (mano de obra) | 0.477 | 8327.21 | 3972.079 |
| mo070 | h | Ayudante aplicador de productos impermeabilizantes. (mano de obra) | 0.477 | 6224.8 | 2969.230 |
| % | % | Herramientas | 2 % | 42975.269 | 859.505 |
|  |  | Costes directos |  |  | 43834.774 |

Residuos:
- colocación: mt15bas120i; factor de residuo 0.03
- colocación: mt15bas130c; factor de residuo 0.004231
- colocación: mt15bas165a; factor de residuo 0.03
- colocación: mt15bas150b; factor de residuo 0.03

## Recursos

**mt15bas120i** kg Imprimación de color marfil
Datos técnicos: Coste energético 86.761 MJ; Emisión de CO2 3.294 kg; Código LER 17 09 04; Masa del elemento 1 kg; Volumen 0.000667 m3
Residuos:
- embalaje: re170203 Plástico. (componente de residuo); rendimiento 0.003 kg; Código LER 17 02 03; Masa del elemento 1 kg; Volumen 0.001667 m3

**mt15bas130c** kg Árido de cuarzo natural
Datos técnicos: Coste energético 0.075 MJ; Emisión de CO2 0.004 kg; Código LER 01 04 08; Masa del elemento 1 kg; Volumen 0.000667 m3

**mt15bas165a** kg Impermeabilizante líquido
Datos técnicos: Coste energético 86.761 MJ; Emisión de CO2 3.294 kg; Código LER 17 09 04; Masa del elemento 1 kg; Volumen 0.000667 m3
Residuos:
- embalaje: re170203 Plástico; rendimiento 0.003 kg

**mt15bas150b** kg Membrana elástica impermeabilizante color a elegir
Datos técnicos: Coste energético 144.209 MJ; Emisión de CO2 7.002 kg; Código LER 17 09 04; Masa del elemento 1 kg; Volumen 0.000667 m3
Residuos:
- embalaje: re150104 Envases metálicos. (componente de residuo); rendimiento 0.003 kg; Código LER 15 01 04; Masa del elemento 1 kg; Volumen 0.001667 m3
