# Azotea transitable, no ventilada, con piso flotante aislante, tipo invertida. Imprimación con membranas asfálticas, tipo monocapa

- Propiedad del archivo: CYPE Ingenieros S.A.
- Formato: FIEBDC-3/2016
- Programa: Generador de precios de la construcción. CYPE Ingenieros, S.A.
- Fecha: 17/05/2024
- Ámbito geográfico: Chile
- Divisa: CHL
- Costes indirectos: 3 %
- Gastos generales: 13 %
- Beneficio industrial: 6 %
- IVA: 19 %

## Q Cubiertas

### QA Planas transitables, no ventiladas

#### QAG Con piso flotante aislante

**QAG020** m² Azotea transitable, no ventilada, con piso flotante aislante, tipo invertida. Imprimación con membranas asfálticas, tipo monocapa.
Azotea transitable, no ventilada, con piso flotante aislante, tipo invertida, pendiente del 1% al 5%, para tráfico peatonal privado. FORMACIÓN DE PENDIENTES: mediante encintado de limatesas, limahoyas y juntas con maestras de ladrillo cerámico hueco doble y capa de arcilla expandida, vertida en seco y consolidada en su superficie con lechada de cemento, proporcionando una resistencia a compresión de 1 MPa y con una conductividad térmica de 0,087 W/(mK), con espesor medio de 10 cm; con capa de regularización de mortero de cemento, confeccionado en obra, dosificación 1:6 de 4 cm de espesor, acabado platachado; IMPERMEABILIZACIÓN: tipo monocapa, adherida, formada por membrana de betún modificado con elastómero SBS, de 3,5 mm de espesor, con armadura de fieltro de poliéster no tejido de 160 g/m² previa imprimación con emulsión asfáltica aniónica con cargas; CAPA SEPARADORA BAJO PROTECCIÓN: geotextil no tejido compuesto por fibras de poliéster unidas por agujeteado, (200 g/m²); CAPA DE PROTECCIÓN Y AISLAMIENTO TÉRMICO: piso flotante de baldosas aislantes, formadas por 35 mm de mortero y 40 mm de poliestireno extruido, de 600x600 mm, color gris, acabado poroso, colocadas directamente sobre la capa separadora.
Criterio de valoración económica: El precio no incluye la ejecución y el sellado de las juntas ni la ejecución de remates en los encuentros con paramentos y desagües.
Incluye: Replanteo de los puntos singulares. Replanteo de las pendientes y trazado de limatesas, limahoyas y juntas. Formación de pendientes mediante encintado de limatesas, limahoyas y juntas con maestras de ladrillo. Relleno de juntas con poliestireno expandido. Vaciado en seco de la arcilla expandida hasta alcanzar el nivel de coronación de las maestras, y consolidación con lechada de cemento. Vaciado, extendido y regleado del mortero de regularización. Limpieza y preparación de la superficie. Aplicación de la emulsión asfáltica. Colocación de la imprimación. Colocación de la capa separadora bajo protección. Colocación del piso aislante.
Criterio de medición de proyecto: Superficie medida en proyección horizontal, según documentación gráfica de Proyecto, desde las caras interiores de los antepechos o petos perimetrales que la limitan.
Criterio de medición de obra: Se medirá, en proyección horizontal, la superficie realmente ejecutada según especificaciones de Proyecto, desde las caras interiores de los antepechos o petos perimetrales que la limitan.

| Código | Ud | Descripción | Rendimiento | Precio | Importe |
|---|---|---|---|---|---|
| mt04lvc010c | Ud | Ladrillo cerámico hueco doble, para revestir, 24x11,5x9 cm, densidad 780 kg/m³. (material) | 3 | 186.67 | 560.010 |
| mt01arl030a | m³ | Arcilla expandida, suministrada en sacos. (material) | 0.1 | 95146.63 | 9514.663 |
| mt09lec020b | m³ | Lechada de cemento CEM II/B-P 32,5 N 1/3. (material) | 0.01 | 67694.18 | 676.942 |
| mt16pea020b | m² | Panel rígido de poliestireno expandido, mecanizado lateral recto, de 20 mm de espesor, resistencia térmica 0,55 m²K/W, conductividad térmica 0,036 W/(mK), para junta de proyecto. (material) | 0.01 | 1637.36 | 16.374 |
| mt08aaa010a | m³ | Agua. (material) | 0.008 | 919.27 | 7.354 |
| mt01arg005a | t | Arena de cantera, para mortero preparado en obra. (material) | 0.065 | 11852.9 | 770.439 |
| mt08cem000e | kg | Cemento gris en sacos. (material) | 10 | 100.14 | 1001.400 |
| mt14lba010g | m² | Membrana de betún modificado con elastómero SBS, de 3,5 mm de espesor, masa nominal 4 kg/m², con armadura de fieltro de poliéster no tejido de 160 g/m², de superficie no protegida. (material) | 1.1 | 7837.7 | 8621.470 |
| mt14iea020c | kg | Emulsión asfáltica aniónica con cargas. (material) | 0.3 | 3732.24 | 1119.672 |
| mt14gsa020ce | m² | Geotextil no tejido compuesto por fibras de poliéster unidas por agujeteado, con una resistencia a la tracción longitudinal de 1,63 kN/m, una resistencia a la tracción transversal de 2,08 kN/m, una apertura de cono a la prueba de perforación dinámica según ISO 13433 inferior a 27 mm, resistencia CBR a punzonamiento 0,4 kN y una masa superficial de 200 g/m². (material) | 1.05 | 1053.81 | 1106.501 |
| mt15lfs010a | m² | Baldosa aislante, formada por 35 mm de mortero y 40 mm de poliestireno extruido, conductividad térmica 0,033 W/(mK). (material) | 1.05 | 28071.93 | 29475.527 |
| mq06hor010 | h | Concretera eléctrica con una capacidad de amasado de 160 l. (maquinaria) | 0.028 | 2206.2 | 61.774 |
| mo020 | h | Maestro 1ª construcción. (mano de obra) | 0.216 | 8327.21 | 1798.677 |
| mo113 | h | Jornal construcción. (mano de obra) | 0.523 | 5997.35 | 3136.614 |
| mo029 | h | Maestro 1ª aplicador de membranas impermeabilizantes. (mano de obra) | 0.159 | 8327.21 | 1324.026 |
| mo067 | h | Ayudante aplicador de membranas impermeabilizantes. (mano de obra) | 0.159 | 6224.8 | 989.743 |
| % | % | Herramientas | 2 % | 60181.186 | 1203.624 |
|  |  | Costes directos |  |  | 61384.810 |

Residuos:
- colocación: mt04lvc010c Ladrillo cerámico hueco doble, para revestir, 24x11,5x9 cm, densidad 780 kg/m³; factor de residuo 0.04494
- colocación: mt01arl030a Arcilla expandida, suministrada en sacos; factor de residuo 0.003
- colocación: mt09lec020b Lechada de cemento CEM II/B-P 32,5 N 1/3; factor de residuo 0.0036
- colocación: mt16pea020b; factor de residuo 0.048
- colocación: mt01arg005a Arena de cantera, para mortero preparado en obra; factor de residuo 0.00501329
- colocación: mt08cem000e Cemento gris en sacos; factor de residuo 0.0063
- colocación: mt14lba010g; factor de residuo 0.0649432
- colocación: mt14iea020c Emulsión asfáltica aniónica con cargas; factor de residuo 0.007
- colocación: mt14gsa020ce; factor de residuo 0.07

## Recursos

**mt04lvc010c** Ud Ladrillo cerámico hueco doble, para revestir, 24x11,5x9 cm, densidad 780 kg/m³
Datos técnicos: Coste energético 7.025 MJ; Emisión de CO2 0.442 kg; Código LER 17 01 02; Masa del elemento 1.9 kg; Volumen 0.00152 m3
Residuos:
- embalaje: re170201 Madera. (componente de residuo); rendimiento 0.01 kg; Código LER 17 02 01; Masa del elemento 1 kg; Volumen 0.000909 m3
- embalaje: re170203 Plástico. (componente de residuo); rendimiento 0.001 kg; Código LER 17 02 03; Masa del elemento 1 kg; Volumen 0.001667 m3

**mt01arl030a** m³ Arcilla expandida, suministrada en sacos
Datos técnicos: Coste energético 1051.540 MJ; Emisión de CO2 67.918 kg; Código LER 01 04 09; Masa del elemento 350 kg; Volumen 0.21875 m3
Residuos:
- embalaje: re170203 Plástico; rendimiento 1.75 kg

**mt09lec020b** m³ Lechada de cemento CEM II/B-P 32,5 N 1/3
Datos técnicos: Coste energético 3724.000 MJ; Emisión de CO2 323.000 kg; Código LER 17 01 01; Masa del elemento 1900 kg; Volumen 1.266667 m3

**mt16pea020b** m² Panel rígido de poliestireno expandido
Datos técnicos: Coste energético 57.501 MJ; Emisión de CO2 1.999 kg; Código LER 17 06 04; Masa del elemento 0.6 kg; Volumen 0.001 m3
Residuos:
- embalaje: re170203 Plástico; rendimiento 0.024 kg

**mt08aaa010a** m³ Agua
Datos técnicos: Coste energético 60.000 MJ; Emisión de CO2 30.000 kg

**mt01arg005a** t Arena de cantera, para mortero preparado en obra
Datos técnicos: Coste energético 75.000 MJ; Emisión de CO2 4.000 kg; Código LER 01 04 08; Masa del elemento 1000 kg; Volumen 0.666667 m3

**mt08cem000e** kg Cemento gris en sacos
Datos técnicos: Coste energético 7.174 MJ; Emisión de CO2 0.904 kg; Código LER 17 01 01; Masa del elemento 1 kg; Volumen 0.000667 m3
Residuos:
- embalaje: re150101 Envases de papel y cartón. (componente de residuo); rendimiento 0.014 kg; Código LER 15 01 01; Masa del elemento 1 kg; Volumen 0.001333 m3
- embalaje: re170201 Madera; rendimiento 0.001 kg
- embalaje: re170203 Plástico; rendimiento 0.003 kg

**mt14lba010g** m² Membrana de betún modificado con elastómero SBS
Datos técnicos: Coste energético 233.484 MJ; Emisión de CO2 6.574 kg; Código LER 17 03 02; Masa del elemento 4 kg; Volumen 0.004 m3
Residuos:
- embalaje: re170203 Plástico; rendimiento 0.053 kg

**mt14iea020c** kg Emulsión asfáltica aniónica con cargas
Datos técnicos: Coste energético 31.940 MJ; Emisión de CO2 0.230 kg; Código LER 17 03 02; Masa del elemento 1 kg; Volumen 0.001 m3

**mt14gsa020ce** m² Geotextil no tejido compuesto por fibras de poliéster unidas por agujeteado
Datos técnicos: Coste energético 10.881 MJ; Emisión de CO2 0.565 kg; Código LER 17 06 04; Masa del elemento 0.2 kg; Volumen 0.000333 m3
Residuos:
- embalaje: re170203 Plástico; rendimiento 0.024 kg
