# Radier de hormigón para piso industrial o decorativo

- Propiedad del archivo: CYPE Ingenieros S.A.
- Formato: FIEBDC-3/2016
- Programa: Generador de precios de la construcción. CYPE Ingenieros, S.A.
- Fecha: 17/05/2024
- Ámbito geográfico: Chile
- Divisa: CHL
- Costes indirectos: 3 %
- Gastos generales: 13 %
- Beneficio industrial: 6 %
- IVA: 19 %

## R Revestimientos

### RS Pisos

#### RSI Sistemas de pisos industriales y decorativos

**RSI001** m² Radier de hormigón para piso industrial o decorativo.
Radier de hormigón con adición de fibras de 20 cm de espesor, para piso industrial o decorativo, realizada con hormigón H20 (20) 20/6, no expuesto a ciclos hielo-deshielo, exposición a sulfatos despreciable, sin requerimiento de permeabilidad, docilidad blanda, preparado en central, con cemento grado normal con un contenido de fibras sin función estructural, fibras de vidrio resistentes a los álcalis (AR) de 2 kg/m³, extendido y vibrado manual mediante regla vibrante, sin tratamiento de su superficie.
Criterio de valoración económica: El precio no incluye la base del radier ni la ejecución y el sellado de las juntas.
Incluye: Preparación de la superficie de apoyo del hormigón. Replanteo de las juntas de construcción y de dilatación. Tendido de niveles mediante toques, maestras de hormigón o reglas. Riego de la superficie base. Preparación del hormigón. Vaciado, extendido y vibrado del hormigón. Curado del hormigón.
Criterio de medición de proyecto: Superficie medida según documentación gráfica de Proyecto.
Criterio de medición de obra: Se medirá la superficie realmente ejecutada según especificaciones de Proyecto, sin deducir la superficie ocupada por los pilares situados dentro de su perímetro.

| Código | Ud | Descripción | Rendimiento | Precio | Importe |
|---|---|---|---|---|---|
| mt08aaa010a | m³ | Agua. (material) | 0.036 | 919.27 | 33.094 |
| mt01arg000e | m³ | Arena cribada. (material) | 0.095 | 10769.02 | 1023.057 |
| mt01arg001em | m³ | Árido grueso homogeneizado, de tamaño máximo 20 mm. (material) | 0.164 | 17608.8 | 2887.843 |
| mt08cem000e | kg | Cemento gris en sacos. (material) | 60.9 | 100.14 | 6098.526 |
| mt08fic020b | kg | Fibras de vidrio resistentes a los álcalis (AR), con un contenido mínimo de zirconio del 17,1%, de 13 mm de longitud y 13,5 micras de diámetro, con 100 filamentos por hebra unidos entre sí mediante adhesivo, límite elástico 74000 N/mm², resistencia a tracción 1620 MPa, para prevenir fisuras por retracción en elementos de hormigón. (material) | 0.4 | 5350.15 | 2140.060 |
| mq06vib020 | h | Regla vibrante de 3 m. (maquinaria) | 0.088 | 3344.73 | 294.336 |
| mo113 | h | Jornal construcción. (mano de obra) | 0.4 | 5997.35 | 2398.940 |
| mo112 | h | Jornal especializado de construcción. (mano de obra) | 0.276 | 6095.47 | 1682.350 |
| mo020 | h | Maestro 1ª construcción. (mano de obra) | 0.137 | 8327.21 | 1140.828 |
| mo077 | h | Ayudante construcción. (mano de obra) | 0.069 | 6224.8 | 429.511 |
| % | % | Herramientas | 2 % | 18128.545 | 362.571 |
|  |  | Costes directos |  |  | 18491.116 |

Residuos:
- colocación: mt01arg000e Arena cribada; factor de residuo 0.003
- colocación: mt01arg001em Árido grueso homogeneizado, de tamaño máximo 20 mm; factor de residuo 0.00664488
- colocación: mt08cem000e Cemento gris en sacos; factor de residuo 0.0063

## Recursos

**mt08aaa010a** m³ Agua
Datos técnicos: Coste energético 60.000 MJ; Emisión de CO2 30.000 kg

**mt01arg000e** m³ Arena cribada
Datos técnicos: Coste energético 146.250 MJ; Emisión de CO2 7.800 kg; Código LER 01 04 09; Masa del elemento 1950 kg; Volumen 1.21875 m3

**mt01arg001em** m³ Árido grueso homogeneizado, de tamaño máximo 20 mm
Datos técnicos: Coste energético 146.250 MJ; Emisión de CO2 7.800 kg; Código LER 01 04 08; Masa del elemento 1950 kg; Volumen 1.3 m3

**mt08cem000e** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
