# Lastre o contrapeso de hormigón simple para estabilizador de fachada

- Propiedad del archivo: CYPE INGENIEROS, S.A.
- Formato: FIEBDC-3/2002
- Ámbito geográfico: Chile
- Divisa: CHL
- Costes indirectos: 3.00 %
- Gastos generales: 13.00 %
- Beneficio industrial: 6.00 %
- IVA: 19.00 %

## 0 Trabajos previos

### 0F Estabilizadores de fachada

#### 0FC Contrapesos

**0FC010** Ud Lastre o contrapeso de hormigón simple para estabilizador de fachada.
Lastre o contrapeso de hormigón simple, para sujeción de estabilizador de fachada, de 1x2x2 m, realizado con hormigón H20 (20) 20/6, no expuesto a ciclos hielo-deshielo, exposición a sulfatos despreciable, sin requerimiento de permeabilidad, docilidad blanda, preparado en central, con cemento grado normal; montaje y desmontaje de sistema de moldaje recuperable, realizado con paneles metálicos, amortizables en 200 usos. Incluso lámina de polietileno para protección del piso existente en la vía pública y líquido desmoldante MasterFinish RL 294 "MBCC de Sika", para evitar la adherencia del hormigón al moldaje.
Criterio de valoración económica: El precio incluye la demolición del lastre o contrapeso con martillo neumático y la carga manual de escombros sobre camión o contenedor.
Incluye: Replanteo. Colocación de la lámina de polietileno. Montaje del sistema de moldaje. Preparación del hormigón. Vaciado y compactación del hormigón. Coronación y enrase del elemento. Retiro del sistema de moldaje. Curado del hormigón. Demolición del elemento. Fragmentación de los escombros en piezas manejables. Retirada y acopio de escombros. Carga manual de escombros sobre camión o contenedor.
Criterio de medición de proyecto: Número de unidades previstas, según documentación gráfica de Proyecto.
Criterio de medición de obra: Se medirá el número de unidades realmente ejecutadas según especificaciones de Proyecto.

| Código | Ud | Descripción | Rendimiento | Precio | Importe |
|---|---|---|---|---|---|
| mt16png010c | m² | Film de polietileno de 0,15 mm de espesor y 138 g/m² de masa superficial. (material) | 2.200 | 399.23 | 878.31 |
| mt08eme040 | m² | Paneles metálicos de varias dimensiones, para conformar moldajes elementos de hormigón. (material) | 0.060 | 32039.04 | 1922.34 |
| mt50spa052b | m | Tablón de madera de pino, de 20x7,2 cm. (material) | 0.240 | 3894.96 | 934.79 |
| mt50spa081a | Ud | Puntal metálico telescópico, de hasta 3 m de altura. (material) | 0.160 | 11862.33 | 1897.97 |
| mt08eme051a | m | Fleje de acero galvanizado, para moldaje metálico. (material) | 1.200 | 178.67 | 214.40 |
| mt08var050 | kg | Alambre galvanizado para atar, de 1,30 mm de diámetro. (material) | 0.600 | 924.20 | 554.52 |
| mt08var060 | kg | Puntas de acero de 20x100 mm. (material) | 1.200 | 5391.19 | 6469.43 |
| mt08dba010g | l | Agente desmoldeante, a base de aceites especiales, emulsionable en agua MasterFinish RL 294 "MBCC de Sika", para moldajes metálicos, fenólicos o de madera. (material) | 0.360 | 1146.01 | 412.56 |
| mt08aaa010a | m³ | Agua. (material) | 0.748 | 924.20 | 691.30 |
| mt01arg000e | m³ | Arena cribada. (material) | 1.993 | 10855.37 | 21634.75 |
| mt01arg001em | m³ | Árido grueso homogeneizado, de tamaño máximo 20 mm. (material) | 3.436 | 17750.00 | 60989.00 |
| mt08cem000e | kg | Cemento gris en sacos. (material) | 1276.000 | 100.67 | 128454.92 |
| mq06hor010 | h | Concretera eléctrica con una capacidad de amasado de 160 l. (maquinaria) | 3.060 | 2262.69 | 6923.83 |
| mq05mai030 | h | Martillo neumático. (maquinaria) | 18.547 | 2996.97 | 55584.80 |
| mq05pdm010a | h | Compresor portátil eléctrico 2 m³/min de caudal. (maquinaria) | 9.274 | 2798.65 | 25954.68 |
| au00auh040 |  | Vibrador de hormigón, eléctrico. | 1.000 | 0.00 | 0.00 |
| mo044 | h | Maestro 1ª carpintero de obra gruesa. (mano de obra) | 5.096 | 8662.69 | 44145.07 |
| mo091 | h | Ayudante carpintero de obra gruesa. (mano de obra) | 6.794 | 6471.18 | 43965.20 |
| mo045 | h | Maestro 1ª concretero. (mano de obra) | 0.283 | 8662.69 | 2451.54 |
| mo092 | h | Ayudante concretero. (mano de obra) | 1.415 | 6471.18 | 9156.72 |
| mo113 | h | Jornal construcción. (mano de obra) | 17.268 | 5995.15 | 103524.25 |
| mo112 | h | Jornal especializado de construcción. (mano de obra) | 40.199 | 6093.24 | 244942.15 |
| % | % | Herramientas | 2 % | 761702.53 | 15234.05 |
|  |  | Costes directos |  |  | 776936.58 |
