# Sistema de moldaje para losa de escalera

- Propiedad del archivo: CYPE INGENIEROS, S.A.
- Formato: FIEBDC-3/2002
- Ámbito geográfico: Chile
- Divisa: CHL
- Costes indirectos: 3.00 %
- Gastos generales: 13.00 %
- Beneficio industrial: 6.00 %
- IVA: 19.00 %

## E Estructuras

### EH Hormigón armado

#### EHE Escaleras

**EHE015** m² Sistema de moldaje para losa de escalera.
Instalación y retiro de sistema de moldaje para formación de losa de escalera de hormigón armado, con acabado para revestir en su cara inferior y laterales, con peldañeado de hormigón, en planta de hasta 3 m de altura libre, formado por: superficie del moldaje de tablones de madera de pino, amortizables en 10 usos; estructura soporte horizontal de tablones de madera de pino, amortizables en 10 usos y estructura soporte vertical de puntales metálicos, amortizables en 150 usos. Incluso líquido desmoldante MasterFinish RL 294 "MBCC de Sika", para evitar la adherencia del hormigón al moldaje.
Incluye: Limpieza y preparación del plano de apoyo. Replanteo. Montaje del sistema de moldaje. Colocación de elementos de sustentación, fijación y apuntalamiento. Aplomado y nivelación del moldaje. Humectación del moldaje. Retiro del sistema de moldaje. Limpieza y almacenamiento del moldaje.
Criterio de medición de proyecto: Superficie de moldaje en contacto con el hormigón, medida según documentación gráfica de Proyecto.
Criterio de medición de obra: Se medirá la superficie de moldaje en contacto con el hormigón realmente ejecutada según especificaciones de Proyecto.

| Código | Ud | Descripción | Rendimiento | Precio | Importe |
|---|---|---|---|---|---|
| mt50spa052b | m | Tablón de madera de pino, de 20x7,2 cm. (material) | 0.750 | 3894.96 | 2921.22 |
| mt08eve020 | m² | Sistema de moldaje para formación de peldañeado en losas inclinadas de escalera de hormigón armado, con puntales y tableros de madera. (material) | 0.200 | 10720.76 | 2144.15 |
| mt50spa081a | Ud | Puntal metálico telescópico, de hasta 3 m de altura. (material) | 0.016 | 11862.33 | 189.80 |
| mt08cim030b | m³ | Madera de pino. (material) | 0.003 | 219036.19 | 657.11 |
| mt08var060 | kg | Puntas de acero de 20x100 mm. (material) | 0.040 | 5391.19 | 215.65 |
| mt08dba010g | l | Agente desmoldeante, a base de aceites especiales, emulsionable en agua MasterFinish RL 294 "MBCC de Sika", para moldajes metálicos, fenólicos o de madera. (material) | 0.030 | 1146.01 | 34.38 |
| op00sie020 |  | Sierra de disco fijo, para mesa de trabajo. | 1.000 | 0.00 | 0.00 |
| mo044 | h | Maestro 1ª carpintero de obra gruesa. (mano de obra) | 1.190 | 8662.69 | 10308.60 |
| mo091 | h | Ayudante carpintero de obra gruesa. (mano de obra) | 1.190 | 6471.18 | 7700.70 |
| % | % | Herramientas | 2 % | 24171.61 | 483.43 |
|  |  | Costes directos |  |  | 24655.04 |
