# Refuerzo de losa mediante recrecido con hormigón armado

- Propiedad del archivo: CYPE INGENIEROS, S.A.
- Formato: FIEBDC-3/2002
- Ámbito geográfico: Chile
- Divisa: CHL
- Costes indirectos: 3.00 %
- Gastos generales: 13.00 %
- Beneficio industrial: 6.00 %
- IVA: 19.00 %

## E Estructuras

### EH Hormigón armado

#### EHH Refuerzos con hormigón

**EHH050** m² Refuerzo de losa mediante recrecido con hormigón armado.
Refuerzo de losa de hormigón mediante recrecido de 7 cm de espesor en la cara superior, para capa de compresión de hormigón armado, realizada con hormigón H20 (20) 20/6, no expuesto a ciclos hielo-deshielo, exposición a sulfatos despreciable, sin requerimiento de permeabilidad, no expuesto a ambientes salinos, docilidad blanda, preparado en obra, con cemento grado normal, y vaciado con medios manuales, y malla electrosoldada sin economía de borde tipo C 139 de acero AT56-50H, separación 100x100 mm y Ø longitudinal 4,2 mm. Incluso apuntalamiento y desapuntalamiento de la losa.
Incluye: Apeo de la losa. Montaje del sistema de moldaje. Colocación de la malla electrosoldada con separadores homologados. Preparación del hormigón. Vaciado y compactación del hormigón. Regleado de la superficie. Curado del hormigón. Retiro del sistema de moldaje y retirada del apeo. Limpieza de los restos generados.
Criterio de medición de proyecto: Superficie medida según documentación gráfica de Proyecto.
Criterio de medición de obra: Se medirá la superficie realmente ejecutada según especificaciones de Proyecto.

| Código | Ud | Descripción | Rendimiento | Precio | Importe |
|---|---|---|---|---|---|
| mt50spa052b | m | Tablón de madera de pino, de 20x7,2 cm. (material) | 0.020 | 3894.96 | 77.90 |
| mt50spa101 | kg | Clavos de acero. (material) | 0.050 | 1153.41 | 57.67 |
| mt50spa081a | Ud | Puntal metálico telescópico, de hasta 3 m de altura. (material) | 0.013 | 11862.33 | 154.21 |
| mt07aco020h | Ud | Separador homologado para losas continuas. (material) | 3.000 | 59.93 | 179.79 |
| mt07ame110ada | m² | Malla electrosoldada sin economía de borde tipo C 139 de acero AT56-50H, separación 100x100 mm, con barras longitudinales de 4,2 mm de diámetro y barras transversales de 4,2 mm de diámetro, según NCh 218.Of77. (material) | 1.200 | 2059.65 | 2471.58 |
| mt08aaa010a | m³ | Agua. (material) | 0.113 | 924.20 | 104.43 |
| mt01arg000e | m³ | Arena cribada. (material) | 0.035 | 10855.37 | 379.94 |
| mt01arg001em | m³ | Árido grueso homogeneizado, de tamaño máximo 20 mm. (material) | 0.060 | 17750.00 | 1065.00 |
| mt08cem000e | kg | Cemento gris en sacos. (material) | 22.330 | 100.67 | 2247.96 |
| mq06hor010 | h | Concretera eléctrica con una capacidad de amasado de 160 l. (maquinaria) | 0.054 | 2262.69 | 122.19 |
| op00ciz020 |  | Cizalla para acero en barras con resaltes. | 1.000 | 0.00 | 0.00 |
| op00ata010 |  | Atadora de armadura. | 1.000 | 0.00 | 0.00 |
| au00auh040 |  | Vibrador de hormigón, eléctrico. | 1.000 | 0.00 | 0.00 |
| mo042 | h | Maestro 1ª estructurista. (mano de obra) | 0.889 | 8662.69 | 7701.13 |
| mo089 | h | Ayudante de estructurista. (mano de obra) | 0.889 | 6471.18 | 5752.88 |
| mo113 | h | Jornal construcción. (mano de obra) | 0.113 | 5995.15 | 677.45 |
| mo112 | h | Jornal especializado de construcción. (mano de obra) | 0.119 | 6093.24 | 725.10 |
| % | % | Herramientas | 2 % | 21717.23 | 434.34 |
|  |  | Costes directos |  |  | 22151.57 |
