# Losa continua con armadura cruzada y pilares

- Propiedad del archivo: CYPE INGENIEROS, S.A.
- Formato: FIEBDC-3/2002
- Ámbito geográfico: Chile
- Divisa: CHL
- Costes indirectos: 3.00 %
- Gastos generales: 13.00 %
- Beneficio industrial: 6.00 %
- IVA: 19.00 %

## E Estructuras

### EH Hormigón armado

#### EHL Losas continuas

**EHL020** m² Losa continua con armadura cruzada y pilares.
Estructura de hormigón armado, realizada con hormigón H20 (20) 20/6, no expuesto a ciclos hielo-deshielo, exposición a sulfatos despreciable, sin requerimiento de permeabilidad, no expuesto a ambientes salinos, docilidad blanda, preparado en obra, con cemento grado normal, y vaciado con medios manuales, con un volumen total de hormigón en losa y pilares de 0,267 m³/m², y acero A63-42H, con una cuantía total de 26 kg/m², compuesta de los siguientes elementos: LOSA CONTINUA: horizontal, canto 24 cm, con instalación y retiro de sistema de moldaje continuo, con acabado para revestir, formado por: superficie del moldaje de tableros de madera tratada, reforzados con varillas y perfiles, amortizables en 25 usos; estructura soporte horizontal de sopandas metálicas y accesorios de montaje, amortizables en 150 usos y estructura soporte vertical de puntales metálicos, amortizables en 150 usos; PILARES: con altura libre de hasta 3 m y 30x30 cm de sección media, con montaje y desmontaje del sistema de moldaje de láminas metálicas reutilizables. Incluso refuerzo de huecos y zunchos perimetrales de planta y huecos, y agente filmógeno MasterKure 215 WB "MBCC de Sika", para el curado de hormigones y morteros.
Criterio de valoración económica: El precio incluye el corte, doblado y armado del acero en el área de procesamiento de armadura, en obra y el montaje en el lugar definitivo de su colocación en obra.
Incluye: PILARES: Replanteo. Colocación de las armaduras con separadores homologados. Montaje del sistema de moldaje. Preparación del hormigón. Vaciado y compactación del hormigón. Retiro del sistema de moldaje. Curado del hormigón. LOSA CONTINUA: Replanteo del sistema de moldaje. Montaje del sistema de moldaje. Replanteo de la geometría de la planta sobre el moldaje. Colocación de armaduras con separadores homologados. Preparación del hormigón. Vaciado y compactación del hormigón. Regleado y nivelación de la capa de compresión. Curado del hormigón. Retiro del sistema de moldaje.
Criterio de medición de proyecto: Superficie medida en verdadera magnitud desde las caras exteriores de los zunchos del perímetro, según documentación gráfica de Proyecto, deduciendo los huecos de superficie mayor de 6 m².
Criterio de medición de obra: Se medirá, en verdadera magnitud, desde las caras exteriores de los zunchos del perímetro, la superficie realmente ejecutada según especificaciones de Proyecto, deduciendo los huecos de superficie mayor de 6 m².

| Código | Ud | Descripción | Rendimiento | Precio | Importe |
|---|---|---|---|---|---|
| mt07aco020b | Ud | Separador homologado para pilares. (material) | 0.500 | 42.81 | 21.41 |
| mt08eup010b | m² | Lámina metálica de 50x50 cm, para moldaje de pilares de hormigón armado de sección rectangular o cuadrada, de hasta 3 m de altura, incluso accesorios de montaje. (material) | 0.007 | 29574.51 | 207.02 |
| mt08eft030a | m² | Tablero de madera tratada, de 22 mm de espesor, reforzado con varillas y perfiles. (material) | 0.044 | 28034.17 | 1233.50 |
| mt08eva030 | m² | Estructura soporte para moldaje recuperable, compuesta de: sopandas metálicas y accesorios de montaje. (material) | 0.007 | 62845.83 | 439.92 |
| mt50spa081a | Ud | Puntal metálico telescópico, de hasta 3 m de altura. (material) | 0.029 | 11862.33 | 344.01 |
| mt08cim030b | m³ | Madera de pino. (material) | 0.003 | 219036.19 | 657.11 |
| mt08var060 | kg | Puntas de acero de 20x100 mm. (material) | 0.040 | 5391.19 | 215.65 |
| mt08dba010g | l | Agente desmoldeante, a base de aceites especiales, emulsionable en agua MasterFinish RL 294 "MBCC de Sika", para moldajes metálicos, fenólicos o de madera. (material) | 0.041 | 1146.01 | 46.99 |
| mt07aco020h | Ud | Separador homologado para losas continuas. (material) | 3.000 | 59.93 | 179.79 |
| mt07aco100a | kg | Acero en barras con resaltes, A63-42H, de varios diámetros, según NCh204.Of77. (material) | 27.300 | 685.64 | 18717.97 |
| mt08var050 | kg | Alambre galvanizado para atar, de 1,30 mm de diámetro. (material) | 0.329 | 924.20 | 304.06 |
| mt08aaa010a | m³ | Agua. (material) | 0.048 | 924.20 | 44.36 |
| mt01arg000e | m³ | Arena cribada. (material) | 0.127 | 10855.37 | 1378.63 |
| mt01arg001em | m³ | Árido grueso homogeneizado, de tamaño máximo 20 mm. (material) | 0.219 | 17750.00 | 3887.25 |
| mt08cem000e | kg | Cemento gris en sacos. (material) | 81.302 | 100.67 | 8184.67 |
| mt08cur020d | l | Agente filmógeno MasterKure 215 WB "MBCC de Sika", para el curado de hormigones y morteros. (material) | 0.150 | 991.98 | 148.80 |
| mq06hor010 | h | Concretera eléctrica con una capacidad de amasado de 160 l. (maquinaria) | 0.195 | 2262.69 | 441.22 |
| op00ciz020 |  | Cizalla para acero en barras con resaltes. | 1.000 | 0.00 | 0.00 |
| op00ata010 |  | Atadora de armadura. | 1.000 | 0.00 | 0.00 |
| op00sie020 |  | Sierra de disco fijo, para mesa de trabajo. | 1.000 | 0.00 | 0.00 |
| au00auh040 |  | Vibrador de hormigón, eléctrico. | 1.000 | 0.00 | 0.00 |
| mo044 | h | Maestro 1ª carpintero de obra gruesa. (mano de obra) | 0.877 | 8662.69 | 7597.18 |
| mo091 | h | Ayudante carpintero de obra gruesa. (mano de obra) | 0.902 | 6471.18 | 5837.00 |
| mo043 | h | Maestro 1ª enfierrador. (mano de obra) | 0.475 | 8662.69 | 4114.78 |
| mo090 | h | Ayudante enfierrador. (mano de obra) | 0.452 | 6471.18 | 2924.97 |
| mo113 | h | Jornal construcción. (mano de obra) | 0.353 | 5995.15 | 2116.29 |
| mo112 | h | Jornal especializado de construcción. (mano de obra) | 0.370 | 6093.24 | 2254.50 |
| mo045 | h | Maestro 1ª concretero. (mano de obra) | 0.088 | 8662.69 | 762.32 |
| mo092 | h | Ayudante concretero. (mano de obra) | 0.357 | 6471.18 | 2310.21 |
| % | % | Herramientas | 2 % | 64369.61 | 1287.39 |
|  |  | Costes directos |  |  | 65657.00 |
