# Sistema de moldaje para pantalla de hormigón

- Propiedad del archivo: CYPE INGENIEROS, S.A.
- Formato: FIEBDC-3/2002
- Ámbito geográfico: Chile
- Divisa: CHL
- Costes indirectos: 3.00 %
- Gastos generales: 13.00 %
- Beneficio industrial: 6.00 %
- IVA: 19.00 %

## E Estructuras

### EH Hormigón armado

#### EHN Núcleos y pantallas

**EHN020** m² Sistema de moldaje para pantalla de hormigón.
Montaje y desmontaje en una cara de la pantalla, de sistema de moldaje a dos caras con acabado para revestir, realizado con paneles metálicos modulares, amortizables en 150 usos, para formación de pantalla de hormigón armado, de hasta 3 m de altura y superficie plana. Incluso pasamuros para paso de los tensores, elementos de sustentación, fijación y apuntalamiento necesarios para su estabilidad; líquido desmoldante MasterFinish RL 294 "MBCC de Sika", para evitar la adherencia del hormigón al moldaje.
Incluye: Limpieza y preparación del plano de apoyo. Replanteo de las juntas de construcción y de dilatación. Colocación de pasamuros para paso de los tensores. Montaje del sistema de moldaje. Colocación de elementos de sustentación, fijación y apuntalamiento. Aplomado y nivelación del moldaje. Retiro del sistema de moldaje. Limpieza y almacenamiento del moldaje.
Criterio de medición de proyecto: Superficie de moldaje en contacto con el hormigón, medida según documentación gráfica de Proyecto, sin deducir huecos menores de 1 m².
Criterio de medición de obra: Se medirá la superficie de moldaje en contacto con el hormigón realmente ejecutada según especificaciones de Proyecto, sin deducir huecos menores de 1 m².

| Código | Ud | Descripción | Rendimiento | Precio | Importe |
|---|---|---|---|---|---|
| mt08eme070c | m² | Paneles metálicos modulares, para conformar moldajes pantallas de hormigón de hasta 3 m de altura. (material) | 0.007 | 123227.11 | 862.59 |
| mt08eme075P | Ud | Estructura soporte de sistema de moldaje vertical, para pantallas de hormigón a dos caras, de hasta 3 m de altura, formada por tornapuntas metálicos para estabilización y aplomado de la superficie del moldaje. (material) | 0.007 | 169437.28 | 1186.06 |
| mt08dba010g | l | Agente desmoldeante, a base de aceites especiales, emulsionable en agua MasterFinish RL 294 "MBCC de Sika", para moldajes metálicos, fenólicos o de madera. (material) | 0.030 | 1146.01 | 34.38 |
| mt08var204 | Ud | Pasamuros de PVC para paso de los tensores del moldaje, de varios diámetros y longitudes. (material) | 0.100 | 831.79 | 83.18 |
| mo044 | h | Maestro 1ª carpintero de obra gruesa. (mano de obra) | 0.424 | 8662.69 | 3672.98 |
| mo091 | h | Ayudante carpintero de obra gruesa. (mano de obra) | 0.462 | 6471.18 | 2989.69 |
| % | % | Herramientas | 2 % | 8828.88 | 176.58 |
|  |  | Costes directos |  |  | 9005.46 |
