# Losa nervada continua con armadura cruzada con casetón recuperable

- Propiedad del archivo: CYPE INGENIEROS, S.A.
- Formato: FIEBDC-3/2002
- Ámbito geográfico: Chile
- Divisa: CHL
- Costes indirectos: 3.00 %
- Gastos generales: 13.00 %
- Beneficio industrial: 6.00 %
- IVA: 19.00 %

## E Estructuras

### EH Hormigón armado

#### EHR Losas nervadas

**EHR015** m² Losa nervada continua con armadura cruzada con casetón recuperable.
Losa nervada continua de hormigón armado con armadura cruzada con casetón recuperable, horizontal, con 15% de zonas macizas, con altura libre de planta de hasta 3 m, canto total 30 = 25+5 cm, realizado con hormigón H20 (20) 20/6, no expuesto a ciclos hielo-deshielo, exposición a sulfatos despreciable, sin requerimiento de permeabilidad, no expuesto a ambientes salinos, docilidad blanda, preparado en obra, con cemento grado normal, y vaciado con medios manuales, volumen 0,18 m³/m², y acero A63-42H en zona de ábacos, nervios y zunchos, cuantía 19 kg/m²; nervios de hormigón en sitio de 12 cm de espesor, intereje 70 cm; casetón recuperable de PVC, 64x70x25 cm; capa de compresión de 5 cm de espesor, con armadura de reparto formada por malla electrosoldada sin economía de borde tipo C 139 de acero AT56-50H, separación 100x100 mm y Ø longitudinal 4,2 mm; instalación y retiro de sistema de moldaje continuo, con acabado visto con textura lisa, formado por: superficie del moldaje de tableros de madera tratada, reforzados con varillas y perfiles, amortizables en 20 usos; estructura soporte horizontal de sopandas metálicas y accesorios de montaje, amortizables en 150 usos y estructura soporte vertical de puntales metálicos, amortizables en 150 usos, en zonas macizas y instalación y retiro de sistema de moldaje continuo, formado por: superficie del moldaje de casetones recuperables; estructura soporte horizontal de portasopandas y guías metálicas y accesorios de montaje, amortizables en 150 usos y estructura soporte vertical de puntales metálicos, amortizables en 150 usos, en zonas aligeradas. Incluso alambre de atar, separadores, líquido desmoldante MasterFinish RL 211 "MBCC de Sika", para evitar la adherencia del hormigón al moldaje y agente filmógeno MasterKure 220 WB "MBCC de Sika", para el curado de hormigones y morteros.
Criterio de valoración económica: El precio incluye el corte, doblado y armado del acero en el área de procesamiento de armadura, en obra y el montaje en el lugar definitivo de su colocación en obra, pero no incluye los pilares.
Incluye: Replanteo del sistema de moldaje. Montaje del sistema de moldaje. Replanteo de la geometría de la planta sobre el moldaje. Colocación de los casetones recuperables. Colocación de las armaduras con separadores homologados. Preparación del hormigón. Vaciado y compactación del hormigón. Regleado y nivelación de la capa de compresión. Curado del hormigón. Retiro del sistema de moldaje. Recuperación de los casetones.
Criterio de medición de proyecto: Superficie medida en verdadera magnitud desde las caras exteriores de los zunchos del perímetro, según documentación gráfica de Proyecto, deduciendo los huecos de superficie mayor de 6 m².
Criterio de medición de obra: Se medirá, en verdadera magnitud, desde las caras exteriores de los zunchos del perímetro, la superficie realmente ejecutada según especificaciones de Proyecto, deduciendo los huecos de superficie mayor de 6 m². Se consideran incluidos todos los elementos integrantes de la estructura señalados en los planos y detalles del Proyecto.

| Código | Ud | Descripción | Rendimiento | Precio | Importe |
|---|---|---|---|---|---|
| mt08eft035a | m² | Tablero de madera tratada, de 30 mm de espesor, reforzado con varillas y perfiles, para moldaje de losa nervada continua con armadura cruzada con casetón recuperable, para dejar un acabado visto del hormigón. (material) | 0.008 | 38138.80 | 305.11 |
| mt08eva030 | m² | Estructura soporte para moldaje recuperable, compuesta de: sopandas metálicas y accesorios de montaje. (material) | 0.001 | 62845.83 | 62.85 |
| mt08eva035 | m² | Estructura soporte para moldaje de casetones recuperables, compuesta de: portasopandas y guías metálicas y accesorios de montaje. (material) | 0.006 | 70239.46 | 421.44 |
| mt50spa081a | Ud | Puntal metálico telescópico, de hasta 3 m de altura. (material) | 0.027 | 11862.33 | 320.28 |
| mt08cim030b | m³ | Madera de pino. (material) | 0.001 | 219036.19 | 219.04 |
| mt08var060 | kg | Puntas de acero de 20x100 mm. (material) | 0.006 | 5391.19 | 32.35 |
| mt08dba010e | l | Agente desmoldeante biodegradable en fase acuosa MasterFinish RL 211 "MBCC de Sika", para hormigones con acabado visto. (material) | 0.002 | 2914.32 | 5.83 |
| mt07cre010b | Ud | Casetón recuperable de PVC, 64x70x25 cm. Incluso piezas especiales. (material) | 0.035 | 41439.35 | 1450.38 |
| mt07aco020g | Ud | Separador homologado para losas nervadas. (material) | 1.200 | 42.81 | 51.37 |
| mt07aco100a | kg | Acero en barras con resaltes, A63-42H, de varios diámetros, según NCh204.Of77. (material) | 19.950 | 685.64 | 13678.52 |
| mt08var050 | kg | Alambre galvanizado para atar, de 1,30 mm de diámetro. (material) | 0.190 | 924.20 | 175.60 |
| mt07ame110ada | m² | Malla electrosoldada sin economía de borde tipo C 139 de acero AT56-50H, separación 100x100 mm, con barras longitudinales de 4,2 mm de diámetro y barras transversales de 4,2 mm de diámetro, según NCh 218.Of77. (material) | 1.100 | 2059.65 | 2265.62 |
| mt08aaa010a | m³ | Agua. (material) | 0.032 | 924.20 | 29.57 |
| mt01arg000e | m³ | Arena cribada. (material) | 0.086 | 10855.37 | 933.56 |
| mt01arg001em | m³ | Árido grueso homogeneizado, de tamaño máximo 20 mm. (material) | 0.148 | 17750.00 | 2627.00 |
| mt08cem000e | kg | Cemento gris en sacos. (material) | 54.810 | 100.67 | 5517.72 |
| mt08cur010g | l | Agente filmógeno MasterKure 220 WB "MBCC de Sika", para el curado de hormigones y morteros, con acabado visto. (material) | 0.150 | 2051.73 | 307.76 |
| mq06hor010 | h | Concretera eléctrica con una capacidad de amasado de 160 l. (maquinaria) | 0.131 | 2262.69 | 296.41 |
| op00ciz020 |  | Cizalla para acero en barras con resaltes. | 1.000 | 0.00 | 0.00 |
| op00ata010 |  | Atadora de armadura. | 1.000 | 0.00 | 0.00 |
| op00sie020 |  | Sierra de disco fijo, para mesa de trabajo. | 1.000 | 0.00 | 0.00 |
| au00auh040 |  | Vibrador de hormigón, eléctrico. | 1.000 | 0.00 | 0.00 |
| mo044 | h | Maestro 1ª carpintero de obra gruesa. (mano de obra) | 0.735 | 8662.69 | 6367.08 |
| mo091 | h | Ayudante carpintero de obra gruesa. (mano de obra) | 0.735 | 6471.18 | 4756.32 |
| mo043 | h | Maestro 1ª enfierrador. (mano de obra) | 0.319 | 8662.69 | 2763.40 |
| mo090 | h | Ayudante enfierrador. (mano de obra) | 0.346 | 6471.18 | 2239.03 |
| mo113 | h | Jornal construcción. (mano de obra) | 0.265 | 5995.15 | 1588.71 |
| mo112 | h | Jornal especializado de construcción. (mano de obra) | 0.277 | 6093.24 | 1687.83 |
| mo045 | h | Maestro 1ª concretero. (mano de obra) | 0.057 | 8662.69 | 493.77 |
| mo092 | h | Ayudante concretero. (mano de obra) | 0.229 | 6471.18 | 1481.90 |
| % | % | Herramientas | 2 % | 50078.45 | 1001.57 |
|  |  | Costes directos |  |  | 51080.02 |
