# Losa armada en una dirección con vigas planas y nervios en sitio

- Propiedad del archivo: CYPE INGENIEROS, S.A.
- Formato: FIEBDC-3/2002
- Ámbito geográfico: Chile
- Divisa: CHL
- Costes indirectos: 3.00 %
- Gastos generales: 13.00 %
- Beneficio industrial: 6.00 %
- IVA: 19.00 %

## E Estructuras

### EH Hormigón armado

#### EHU Losas armadas en una dirección

**EHU015** m² Losa armada en una dirección con vigas planas y nervios en sitio.
Estructura de hormigón armado, realizada con hormigón H20 (20) 20/6, no expuesto a ciclos hielo-deshielo, exposición a sulfatos despreciable, sin requerimiento de permeabilidad, no expuesto a ambientes salinos, docilidad blanda, preparado en obra, con cemento grado normal, y vaciado con medios manuales, con un volumen total de hormigón en losa y vigas de 0,156 m³/m², y acero A63-42H en zona de nervios y zunchos y vigas, con una cuantía total de 15 kg/m², constituida por: LOSA ARMADA EN UNA DIRECCIÓN: horizontal, de canto 30 = 25+5 cm; instalación y retiro de sistema de moldaje continuo, con acabado para revestir, formado por: superficie del moldaje de tableros de madera tratada, reforzados con varillas y perfiles, amortizables en 25 usos, estructura soporte horizontal de sopandas metálicas y accesorios de montaje, amortizables en 150 usos y estructura soporte vertical de puntales metálicos, amortizables en 150 usos; nervio en sitio de 12 cm de ancho, intereje 72 cm; bovedilla de hormigón para nervios en sitio, 60x20x25 cm; capa de compresión de 5 cm de espesor, con armadura de reparto formada por malla electrosoldada sin economía de borde tipo C 139 de acero AT56-50H, separación 100x100 mm y Ø longitudinal 4,2 mm; vigas planas; altura libre de planta de hasta 3 m. Incluso agente filmógeno MasterKure 215 WB "MBCC de Sika", para el curado de hormigones y morteros.
Criterio de valoración económica: El precio incluye el corte, doblado y armado del acero en el área de procesamiento de armadura, en obra y el montaje en el lugar definitivo de su colocación en obra, pero no incluye los pilares.
Incluye: Replanteo del sistema de moldaje. Montaje del sistema de moldaje. Replanteo de la geometría de la planta sobre el moldaje. Colocación de bovedillas. Colocación de las armaduras con separadores homologados. Preparación del hormigón. Vaciado y compactación del hormigón. Regleado y nivelación de la capa de compresión. Curado del hormigón. Retiro del sistema de moldaje.
Criterio de medición de proyecto: Superficie medida en verdadera magnitud desde las caras exteriores de los zunchos del perímetro, según documentación gráfica de Proyecto, deduciendo los huecos de superficie mayor de 6 m².
Criterio de medición de obra: Se medirá, en verdadera magnitud, desde las caras exteriores de los zunchos del perímetro, la superficie realmente ejecutada según especificaciones de Proyecto, deduciendo los huecos de superficie mayor de 6 m². Se consideran incluidos todos los elementos integrantes de la estructura señalados en los planos y detalles del Proyecto.

| Código | Ud | Descripción | Rendimiento | Precio | Importe |
|---|---|---|---|---|---|
| mt08eft030a | m² | Tablero de madera tratada, de 22 mm de espesor, reforzado con varillas y perfiles. (material) | 0.044 | 28034.17 | 1233.50 |
| mt08eva030 | m² | Estructura soporte para moldaje recuperable, compuesta de: sopandas metálicas y accesorios de montaje. (material) | 0.007 | 62845.83 | 439.92 |
| mt50spa081a | Ud | Puntal metálico telescópico, de hasta 3 m de altura. (material) | 0.027 | 11862.33 | 320.28 |
| mt08cim030b | m³ | Madera de pino. (material) | 0.003 | 219036.19 | 657.11 |
| mt08var060 | kg | Puntas de acero de 20x100 mm. (material) | 0.040 | 5391.19 | 215.65 |
| mt08dba010g | l | Agente desmoldeante, a base de aceites especiales, emulsionable en agua MasterFinish RL 294 "MBCC de Sika", para moldajes metálicos, fenólicos o de madera. (material) | 0.030 | 1146.01 | 34.38 |
| mt07bho020b | Ud | Bovedilla de hormigón para nervios en sitio, 60x20x25 cm. Incluso piezas especiales. (material) | 5.104 | 719.20 | 3670.80 |
| mt07aco020c | Ud | Separador homologado para vigas. (material) | 0.800 | 59.93 | 47.94 |
| mt07aco020f | Ud | Separador homologado para nervios en sitio en losas armadas en una dirección. (material) | 1.000 | 42.81 | 42.81 |
| mt07aco100a | kg | Acero en barras con resaltes, A63-42H, de varios diámetros, según NCh204.Of77. (material) | 15.750 | 685.64 | 10798.83 |
| mt08var050 | kg | Alambre galvanizado para atar, de 1,30 mm de diámetro. (material) | 0.255 | 924.20 | 235.67 |
| mt07ame110ada | m² | Malla electrosoldada sin economía de borde tipo C 139 de acero AT56-50H, separación 100x100 mm, con barras longitudinales de 4,2 mm de diámetro y barras transversales de 4,2 mm de diámetro, según NCh 218.Of77. (material) | 1.100 | 2059.65 | 2265.62 |
| mt08aaa010a | m³ | Agua. (material) | 0.028 | 924.20 | 25.88 |
| mt01arg000e | m³ | Arena cribada. (material) | 0.074 | 10855.37 | 803.30 |
| mt01arg001em | m³ | Árido grueso homogeneizado, de tamaño máximo 20 mm. (material) | 0.128 | 17750.00 | 2272.00 |
| mt08cem000e | kg | Cemento gris en sacos. (material) | 47.502 | 100.67 | 4782.03 |
| mt08cur020d | l | Agente filmógeno MasterKure 215 WB "MBCC de Sika", para el curado de hormigones y morteros. (material) | 0.150 | 991.98 | 148.80 |
| mq06hor010 | h | Concretera eléctrica con una capacidad de amasado de 160 l. (maquinaria) | 0.114 | 2262.69 | 257.95 |
| op00ciz020 |  | Cizalla para acero en barras con resaltes. | 1.000 | 0.00 | 0.00 |
| op00ata010 |  | Atadora de armadura. | 1.000 | 0.00 | 0.00 |
| op00sie020 |  | Sierra de disco fijo, para mesa de trabajo. | 1.000 | 0.00 | 0.00 |
| au00auh040 |  | Vibrador de hormigón, eléctrico. | 1.000 | 0.00 | 0.00 |
| mo044 | h | Maestro 1ª carpintero de obra gruesa. (mano de obra) | 0.784 | 8662.69 | 6791.55 |
| mo091 | h | Ayudante carpintero de obra gruesa. (mano de obra) | 0.770 | 6471.18 | 4982.81 |
| mo043 | h | Maestro 1ª enfierrador. (mano de obra) | 0.273 | 8662.69 | 2364.91 |
| mo090 | h | Ayudante enfierrador. (mano de obra) | 0.273 | 6471.18 | 1766.63 |
| mo113 | h | Jornal construcción. (mano de obra) | 0.229 | 5995.15 | 1372.89 |
| mo112 | h | Jornal especializado de construcción. (mano de obra) | 0.240 | 6093.24 | 1462.38 |
| mo045 | h | Maestro 1ª concretero. (mano de obra) | 0.055 | 8662.69 | 476.45 |
| mo092 | h | Ayudante concretero. (mano de obra) | 0.214 | 6471.18 | 1384.83 |
| % | % | Herramientas | 2 % | 48854.92 | 977.10 |
|  |  | Costes directos |  |  | 49832.02 |
