# Losa con lámina metálica como moldaje perdido

- Propiedad del archivo: CYPE INGENIEROS, S.A.
- Formato: FIEBDC-3/2002
- Ámbito geográfico: Chile
- Divisa: CHL
- Costes indirectos: 3.00 %
- Gastos generales: 13.00 %
- Beneficio industrial: 6.00 %
- IVA: 19.00 %

## E Estructuras

### EH Hormigón armado

#### EHX Losas con lámina metálica

**EHX010** m² Losa con lámina metálica como moldaje perdido.
Losa de 10 cm de canto, con moldaje perdido de plancha de acero galvanizado con forma acanalada, de 0,80 mm de espesor, 63,50 mm de altura de perfil y 182 mm de intereje y hormigón armado realizado con hormigón H20 (20) 20/6, no expuesto a ciclos hielo-deshielo, exposición a sulfatos despreciable, sin requerimiento de permeabilidad, no expuesto a ambientes salinos, docilidad blanda, preparado en obra, con cemento grado normal, y vaciado con medios manuales, volumen total de hormigón 0,062 m³/m²; acero A63-42H, con una cuantía total de 6 kg/m²; y malla electrosoldada sin economía de borde tipo C 139 de acero AT56-50H; apoyado todo ello sobre estructura metálica. Incluso piezas angulares para remates perimetrales y de voladizos, tornillos para fijación de las láminas, alambre de atar, separadores y agente filmógeno MasterKure 215 WB "MBCC de Sika", para el curado de hormigones y morteros.
Criterio de valoración económica: El precio incluye el corte, doblado y armado del acero en el área de procesamiento de armadura, en obra y el montaje en el lugar definitivo de su colocación en obra, pero no incluye la estructura metálica.
Incluye: Replanteo. Montaje de las láminas. Fijación de las láminas y resolución de los apoyos. Colocación de armaduras con separadores homologados. Preparación del hormigón. Vaciado y compactación del hormigón. Regleado y nivelación de la superficie de acabado. Curado del hormigón.
Criterio de medición de proyecto: Superficie medida en verdadera magnitud, según documentación gráfica de Proyecto, deduciendo los huecos de superficie mayor de 6 m².
Criterio de medición de obra: Se medirá, en verdadera magnitud, la superficie realmente ejecutada según especificaciones de Proyecto, deduciendo los huecos de superficie mayor de 6 m².

| Código | Ud | Descripción | Rendimiento | Precio | Importe |
|---|---|---|---|---|---|
| mt07pcl010grssa | m² | Perfil de lámina de acero galvanizado con forma acanalada, de 0,8 mm de espesor, 63,5 mm de altura de perfil y 182 mm de intereje, 8 a 9 kg/m² y un momento de inercia de 70 a 80 cm4. (material) | 1.050 | 21085.99 | 22140.29 |
| mt07pcl020 | m | Pieza angular de lámina de acero galvanizado, para remates perimetrales y de voladizos. (material) | 0.040 | 18630.58 | 745.22 |
| mt07pcl030 | Ud | Tornillo autotaladrante rosca-metal, para fijación de láminas. (material) | 6.000 | 236.30 | 1417.80 |
| mt07aco020i | Ud | Separador homologado para losas. (material) | 3.000 | 59.93 | 179.79 |
| mt07aco100a | kg | Acero en barras con resaltes, A63-42H, de varios diámetros, según NCh204.Of77. (material) | 6.300 | 685.64 | 4319.53 |
| mt08var050 | kg | Alambre galvanizado para atar, de 1,30 mm de diámetro. (material) | 0.099 | 924.20 | 91.50 |
| mt07ame110ada | m² | Malla electrosoldada sin economía de borde tipo C 139 de acero AT56-50H, separación 100x100 mm, con barras longitudinales de 4,2 mm de diámetro y barras transversales de 4,2 mm de diámetro, según NCh 218.Of77. (material) | 1.150 | 2059.65 | 2368.60 |
| mt08aaa010a | m³ | Agua. (material) | 0.011 | 924.20 | 10.17 |
| mt01arg000e | m³ | Arena cribada. (material) | 0.029 | 10855.37 | 314.81 |
| mt01arg001em | m³ | Árido grueso homogeneizado, de tamaño máximo 20 mm. (material) | 0.051 | 17750.00 | 905.25 |
| mt08cem000e | kg | Cemento gris en sacos. (material) | 18.879 | 100.67 | 1900.55 |
| mt08cur020d | l | Agente filmógeno MasterKure 215 WB "MBCC de Sika", para el curado de hormigones y morteros. (material) | 0.150 | 991.98 | 148.80 |
| mq06hor010 | h | Concretera eléctrica con una capacidad de amasado de 160 l. (maquinaria) | 0.045 | 2262.69 | 101.82 |
| op00ciz020 |  | Cizalla para acero en barras con resaltes. | 1.000 | 0.00 | 0.00 |
| op00ata010 |  | Atadora de armadura. | 1.000 | 0.00 | 0.00 |
| op00lla010 |  | Llave de impacto. | 1.000 | 0.00 | 0.00 |
| au00auh040 |  | Vibrador de hormigón, eléctrico. | 1.000 | 0.00 | 0.00 |
| mo047 | h | Maestro 1ª montador de estructura metálica. (mano de obra) | 0.168 | 8662.69 | 1455.33 |
| mo094 | h | Ayudante montador de estructura metálica. (mano de obra) | 0.336 | 6471.18 | 2174.32 |
| mo043 | h | Maestro 1ª enfierrador. (mano de obra) | 0.146 | 8662.69 | 1264.75 |
| mo090 | h | Ayudante enfierrador. (mano de obra) | 0.138 | 6471.18 | 893.02 |
| mo113 | h | Jornal construcción. (mano de obra) | 0.091 | 5995.15 | 545.56 |
| mo112 | h | Jornal especializado de construcción. (mano de obra) | 0.096 | 6093.24 | 584.95 |
| mo045 | h | Maestro 1ª concretero. (mano de obra) | 0.019 | 8662.69 | 164.59 |
| mo092 | h | Ayudante concretero. (mano de obra) | 0.078 | 6471.18 | 504.75 |
| % | % | Herramientas | 2 % | 42231.40 | 844.63 |
|  |  | Costes directos |  |  | 43076.03 |
