# Refuerzo de albañilería de ladrillo cerámico visto, con mortero y malla

- Propiedad del archivo: CYPE INGENIEROS, S.A.
- Formato: FIEBDC-3/2002
- Ámbito geográfico: Chile
- Divisa: CHL
- Costes indirectos: 3.00 %
- Gastos generales: 13.00 %
- Beneficio industrial: 6.00 %
- IVA: 19.00 %

## F Fachadas y tabiques

### FF Albañilería no estructural

#### FFY Reconstrucciones, reparaciones y refuerzos

**FFY040** m² Refuerzo de albañilería de ladrillo cerámico visto, con mortero y malla.
Refuerzo de la cara interior de albañilería de ladrillo cerámico visto, mediante picado con medios manuales; afinado de cemento, a buena vista, acabado superficial rugoso, con mortero de cemento 1:6; colocación de malla de triple torsión, de 13 mm de paso de malla y 0,7 mm de diámetro, acabado galvanizado, fijada a la albañilería con tacos de expansión y afinado con mortero reparador, reforzado con fibras, resistente a los sulfatos, de muy alta resistencia mecánica y retracción compensada, con una resistencia a compresión a 28 días mayor o igual a 40 N/mm² y un módulo de elasticidad mayor o igual a 17000 N/mm², Euroclase A1 de reacción al fuego, compuesto por cementos especiales, áridos seleccionados, aditivos y fibras, en capa de 15 mm de espesor medio, acabado platachado, aplicado manualmente y presionando el mortero con una llana sobre la superficie.
Incluye: Preparación de la superficie soporte. Humectación de la superficie soporte. Aplicación del mortero. Colocación de la malla. Humectación de la superficie soporte. Preparación de la mezcla. Aplicación del producto. Curado. Limpieza de los restos de obra. Retirada y acopio de los restos generados. Carga de los restos generados sobre camión o contenedor.
Criterio de medición de proyecto: Superficie medida según documentación gráfica de Proyecto.
Criterio de medición de obra: Se medirá la superficie realmente ejecutada según especificaciones de Proyecto.

| Código | Ud | Descripción | Rendimiento | Precio | Importe |
|---|---|---|---|---|---|
| mt09mor010c | m³ | Mortero de cemento CEM II/B-P 32,5 N tipo M-5, confeccionado en obra con 250 kg/m³ de cemento y una proporción en volumen 1/6. (material) | 0.015 | 69697.74 | 1045.47 |
| mt52mtt010a | m² | Malla de triple torsión, de 13 mm de paso de malla y 0,7 mm de diámetro, acabado galvanizado. (material) | 1.050 | 870.59 | 914.12 |
| mt07aaa012 | Ud | Taco de expansión M6, FISCHER FNA II 6X30/5". (material) | 1.100 | 321.93 | 354.12 |
| mt28mrp011g | kg | Mortero reparador, reforzado con fibras, resistente a los sulfatos, de muy alta resistencia mecánica y retracción compensada, con una resistencia a compresión a 28 días mayor o igual a 40 N/mm² y un módulo de elasticidad mayor o igual a 17000 N/mm², Euroclase A1 de reacción al fuego, compuesto por cementos especiales, áridos seleccionados, aditivos y fibras, aplicado en espesores de hasta 35 mm en vertical y 75 mm en horizontal, para reparar elementos constructivos de hormigón estructural. (material) | 30.000 | 459.70 | 13791.00 |
| mo020 | h | Maestro 1ª construcción. (mano de obra) | 0.523 | 8324.16 | 4353.54 |
| mo113 | h | Jornal construcción. (mano de obra) | 0.523 | 5995.15 | 3135.46 |
| % | % | Herramientas | 2 % | 23593.71 | 471.87 |
|  |  | Costes directos |  |  | 24065.58 |
