# Azotea no transitable, no ventilada, ajardinada extensiva, tipo convencional. Imprimación con láminas de poliolefinas, tipo monocapa

- Propiedad del archivo: CYPE INGENIEROS, S.A.
- Formato: FIEBDC-3/2002
- Ámbito geográfico: Chile
- Divisa: CHL
- Costes indirectos: 3.00 %
- Gastos generales: 13.00 %
- Beneficio industrial: 6.00 %
- IVA: 19.00 %

## Q Cubiertas

### QD Planas no transitables, no ventiladas

#### QDE Ajardinadas extensivas

**QDE030** m² Azotea no transitable, no ventilada, ajardinada extensiva, tipo convencional. Imprimación con láminas de poliolefinas, tipo monocapa.
Azotea no transitable, no ventilada, ajardinada extensiva (ecológica), tipo convencional, pendiente del 1% al 5%. FORMACIÓN DE PENDIENTES: mediante encintado de limatesas, limahoyas y juntas con maestras de ladrillo cerámico hueco doble y capa de arcilla expandida, vertida en seco y consolidada en su superficie con lechada de cemento, proporcionando una resistencia a compresión de 1 MPa y con una conductividad térmica de 0,087 W/(mK), con espesor medio de 10 cm; con capa de regularización de mortero de cemento, confeccionado en obra, dosificación 1:6 de 4 cm de espesor, acabado platachado; AISLAMIENTO TÉRMICO: panel rígido de poliestireno extruido, de superficie lisa y mecanizado lateral a media madera, de 50 mm de espesor, resistencia a compresión >= 300 kPa; IMPERMEABILIZACIÓN: tipo monocapa, adherida, formada por una lámina impermeabilizante flexible tipo EVAC, compuesta de una doble hoja de poliolefina termoplástica con acetato de vinil etileno, con ambas caras revestidas de fibras de poliéster no tejidas, de 0,52 mm de espesor y 335 g/m², fijada al soporte en toda su superficie mediante adhesivo cementoso mejorado C2 E, y solapes fijados con adhesivo cementoso mejorado C2 E S1; CAPA DRENANTE Y RETENEDORA DE AGUA: lámina drenante y retenedora de agua de estructura nodular de polietileno de alta densidad (PEAD/HDPE), con nódulos de 20 mm de altura, formada por membrana de polietileno de alta densidad con relieve en cono truncado y perforaciones en la parte superior; CAPA FILTRANTE: geotextil no tejido sintético, termosoldado, de polipropileno-polietileno, con una resistencia a la tracción longitudinal de 16 kN/m, una resistencia a la tracción transversal de 16,5 kN/m, una apertura de cono a la prueba de perforación dinámica según ISO 13433 inferior a 18 mm, resistencia CBR a punzonamiento 2,7 kN y una masa superficial de 200 g/m²; CAPA DE PROTECCIÓN: capa de roca volcánica de 3 cm de espesor, sobre base de sustrato orgánico de 6 cm de espesor.
Criterio de valoración económica: El precio no incluye la ejecución y el sellado de las juntas ni la ejecución de remates en los encuentros con paramentos y desagües.
Incluye: Replanteo de los puntos singulares. Replanteo de las pendientes y trazado de limatesas, limahoyas y juntas. Formación de pendientes mediante encintado de limatesas, limahoyas y juntas con maestras de ladrillo. Relleno de juntas con poliestireno expandido. Vaciado en seco de la arcilla expandida hasta alcanzar el nivel de coronación de las maestras, y consolidación con lechada de cemento. Vaciado, extendido y regleado de la capa de mortero de regularización. Revisión de la superficie base en la que se realiza la fijación del aislamiento de acuerdo con las exigencias de la técnica a emplear. Corte, ajuste y colocación del aislamiento. Limpieza y preparación de la superficie. Aplicación del adhesivo cementoso. Colocación de la imprimación. Colocación de la capa drenante y filtrante. Extendido del sustrato y la roca volcánica.
Criterio de medición de proyecto: Superficie medida en proyección horizontal, según documentación gráfica de Proyecto, desde las caras interiores de los antepechos o petos perimetrales que la limitan.
Criterio de medición de obra: Se medirá, en proyección horizontal, la superficie realmente ejecutada según especificaciones de Proyecto, desde las caras interiores de los antepechos o petos perimetrales que la limitan.

| Código | Ud | Descripción | Rendimiento | Precio | Importe |
|---|---|---|---|---|---|
| mt04lvc010c | Ud | Ladrillo cerámico hueco doble, para revestir, 24x11,5x9 cm, densidad 780 kg/m³. (material) | 3.000 | 188.02 | 564.06 |
| mt01arl030a | m³ | Arcilla expandida, suministrada en sacos. (material) | 0.100 | 95909.63 | 9590.96 |
| mt09lec020b | m³ | Lechada de cemento CEM II/B-P 32,5 N 1/3. (material) | 0.010 | 68065.62 | 680.66 |
| mt16pea020b | m² | Panel rígido de poliestireno expandido, mecanizado lateral recto, de 20 mm de espesor, resistencia térmica 0,55 m²K/W, conductividad térmica 0,036 W/(mK), para junta de proyecto. (material) | 0.010 | 1783.23 | 17.83 |
| mt08aaa010a | m³ | Agua. (material) | 0.008 | 924.20 | 7.39 |
| mt01arg005a | t | Arena de cantera, para mortero preparado en obra. (material) | 0.065 | 11947.94 | 776.62 |
| mt08cem000e | kg | Cemento gris en sacos. (material) | 10.000 | 100.67 | 1006.70 |
| mt16pxa010abq | m² | Panel rígido de poliestireno extruido, de superficie lisa y mecanizado lateral a media madera, de 50 mm de espesor, resistencia a compresión >= 300 kPa, resistencia térmica 1,5 m²K/W, conductividad térmica 0,033 W/(mK), Euroclase E de reacción al fuego, con código de designación XPS-EN 13164-T1-CS(10/Y)300-DS(70,90)-DLT(2)5-CC(2/1,5/50)125-WL(T)0,7-WD(V)3-FTCD1. (material) | 1.050 | 13053.47 | 13706.14 |
| mt09mcr250a | kg | Adhesivo cementoso mejorado, C2 E, con tiempo abierto ampliado, para la fijación de geomembranas, compuesto por cementos especiales, áridos seleccionados y resinas sintéticas. (material) | 4.000 | 423.15 | 1692.60 |
| mt15rev011a | m² | Lámina impermeabilizante flexible tipo EVAC, compuesta de una doble hoja de poliolefina termoplástica con acetato de vinil etileno, con ambas caras revestidas de fibras de poliéster no tejidas, de 0,52 mm de espesor y 335 g/m². (material) | 1.100 | 16120.58 | 17732.64 |
| mt09mcr250b | kg | Adhesivo cementoso mejorado, C2 E S1, con tiempo abierto ampliado y gran deformabilidad, para la fijación de solapes de geomembranas, compuesto por cementos especiales, áridos seleccionados y resinas sintéticas. (material) | 0.300 | 1813.47 | 544.04 |
| mt14gdc010v | m² | Lámina drenante y retenedora de agua de estructura nodular de polietileno de alta densidad (PEAD/HDPE), con nódulos de 20 mm de altura, formada por membrana de polietileno de alta densidad con relieve en cono truncado y perforaciones en la parte superior, resistencia a la compresión 180 kN/m² según ISO 604 y capacidad de drenaje 12 l/(s·m). (material) | 1.050 | 11571.72 | 12150.31 |
| mt14gsa010dg | m² | Geotextil no tejido sintético, termosoldado, de polipropileno-polietileno, con una resistencia a la tracción longitudinal de 16 kN/m, una resistencia a la tracción transversal de 16,5 kN/m, una apertura de cono a la prueba de perforación dinámica según ISO 13433 inferior a 18 mm, resistencia CBR a punzonamiento 2,7 kN y una masa superficial de 200 g/m². (material) | 1.050 | 3155.93 | 3313.73 |
| mt48sad010 | l | Sustrato orgánico, para cubiertas ajardinadas extensivas. (material) | 60.000 | 114.79 | 6887.40 |
| mt48sad020 | kg | Roca volcánica de distintas granulometrías, para colocar sobre el sustrato orgánico en cubiertas ajardinadas extensivas. (material) | 50.000 | 161.82 | 8091.00 |
| mq06hor010 | h | Concretera eléctrica con una capacidad de amasado de 160 l. (maquinaria) | 0.032 | 2262.69 | 72.41 |
| mo020 | h | Maestro 1ª construcción. (mano de obra) | 0.112 | 8324.16 | 932.31 |
| mo113 | h | Jornal construcción. (mano de obra) | 0.510 | 5995.15 | 3057.53 |
| mo029 | h | Maestro 1ª aplicador de membranas impermeabilizantes. (mano de obra) | 0.311 | 8324.16 | 2588.81 |
| mo067 | h | Ayudante aplicador de membranas impermeabilizantes. (mano de obra) | 0.311 | 6222.52 | 1935.20 |
| mo054 | h | Maestro 1ª montador de aislamientos. (mano de obra) | 0.062 | 8553.61 | 530.32 |
| mo101 | h | Ayudante montador de aislamientos. (mano de obra) | 0.062 | 6222.52 | 385.80 |
| mo040 | h | Maestro 1ª jardinero. (mano de obra) | 0.066 | 8324.16 | 549.39 |
| mo115 | h | Jornal jardinero. (mano de obra) | 0.066 | 5995.15 | 395.68 |
| % | % | Herramientas | 2 % | 87209.53 | 1744.19 |
|  |  | Costes directos |  |  | 88953.72 |
