# Sistema de moldaje para muro de contención de hormigón

- Propiedad del archivo: CYPE INGENIEROS, S.A.
- Formato: FIEBDC-3/2002
- Ámbito geográfico: Chile
- Divisa: CHL
- Costes indirectos: 3.00 %
- Gastos generales: 13.00 %
- Beneficio industrial: 6.00 %
- IVA: 19.00 %

## U Urbanización interior del lote

### UN Contenciones

#### UNM Muros de contención

**UNM021** m² Sistema de moldaje para muro de contención de hormigón.
Montaje y desmontaje en una cara del muro, de sistema de moldaje a dos caras con acabado para revestir, realizado con paneles metálicos modulares, amortizables en 150 usos, para formación de muro de hormigón armado, de hasta 3 m de altura y superficie plana, para contención de tierras. Incluso tubos de PVC para formación de mechinales; pasamuros para paso de los tensores; elementos de sustentación, fijación y apuntalamiento necesarios para su estabilidad; y líquido desmoldante MasterFinish RL 294 "MBCC de Sika", para evitar la adherencia del hormigón al moldaje.
Incluye: Replanteo del moldaje sobre la fundación. Limpieza de la base de apoyo del muro en la fundación. Colocación de tubos para formación de mechinales. Colocación de pasamuros para paso de los tensores. Montaje del sistema de moldaje. Colocación de elementos de sustentación, fijación y acodalamiento. Aplomado y nivelación del moldaje. Retiro del sistema de moldaje. Limpieza y almacenamiento del moldaje.
Criterio de medición de proyecto: Superficie de moldaje en contacto con el hormigón, medida según documentación gráfica de Proyecto.
Criterio de medición de obra: Se medirá la superficie de moldaje en contacto con el hormigón realmente ejecutada según especificaciones de Proyecto.

| Código | Ud | Descripción | Rendimiento | Precio | Importe |
|---|---|---|---|---|---|
| mt08eme070a | m² | Paneles metálicos modulares, para conformar moldajes muros de hormigón de hasta 3 m de altura. (material) | 0.007 | 123227.11 | 862.59 |
| mt08eme075j | Ud | Estructura soporte de sistema de moldaje vertical, para muros de hormigón a dos caras, de hasta 3 m de altura, formada por tornapuntas metálicos para estabilización y aplomado de la superficie del moldaje. (material) | 0.007 | 169437.28 | 1186.06 |
| mt08dba010g | l | Agente desmoldeante, a base de aceites especiales, emulsionable en agua MasterFinish RL 294 "MBCC de Sika", para moldajes metálicos, fenólicos o de madera. (material) | 0.030 | 1146.01 | 34.38 |
| mt11var300 | m | Tubo de PVC liso, de varios diámetros. (material) | 0.020 | 4507.22 | 90.14 |
| mt08var204 | Ud | Pasamuros de PVC para paso de los tensores del moldaje, de varios diámetros y longitudes. (material) | 0.400 | 831.79 | 332.72 |
| mo044 | h | Maestro 1ª carpintero de obra gruesa. (mano de obra) | 0.348 | 8662.69 | 3014.62 |
| mo091 | h | Ayudante carpintero de obra gruesa. (mano de obra) | 0.380 | 6471.18 | 2459.05 |
| % | % | Herramientas | 2 % | 7979.56 | 159.59 |
|  |  | Costes directos |  |  | 8139.15 |
