# Relleno de trasdós de bóveda

- Propiedad del archivo: CYPE Ingenieros S.A.
- Formato: FIEBDC-3/2016
- Programa: Generador de precios de la construcción. CYPE Ingenieros, S.A.
- Fecha: 04/10/2024
- Ámbito geográfico: Chile
- Divisa: CHL
- Costes indirectos: 3 %
- Gastos generales: 13 %
- Beneficio industrial: 6 %
- IVA: 19 %

## E Estructuras

### EF Albañilería

#### EFE Bóvedas

**EFE021** m³ Relleno de trasdós de bóveda.
Relleno de trasdós de bóveda con hormigón simple H15 (20) 20/6, no expuesto a ciclos hielo-deshielo, exposición a sulfatos despreciable, sin requerimiento de permeabilidad, docilidad blanda, con medios manuales.
Incluye: Extendido del material de relleno en tongadas de espesor uniforme. Regleado y nivelación de la superficie de acabado.
Criterio de medición de proyecto: Volumen medido según documentación gráfica de Proyecto.
Criterio de medición de obra: Se medirá el volumen realmente ejecutado según especificaciones de Proyecto.

| Código | Ud | Descripción | Rendimiento | Precio | Importe |
|---|---|---|---|---|---|
| mt10hmf090aeeg | m³ | Hormigón simple H15 (20) 20/6, no expuesto a ciclos hielo-deshielo, exposición a sulfatos despreciable, sin requerimiento de permeabilidad, docilidad blanda, con cemento grado normal, preparado en central, según NCh 170.Of85 y ACI 318-08. (material) | 1.05 | 54078.6 | 56782.530 |
| mo020 | h | Maestro 1ª construcción. (mano de obra) | 0.7 | 8324.16 | 5826.912 |
| mo113 | h | Jornal construcción. (mano de obra) | 1.4 | 5995.15 | 8393.210 |
| % | % | Herramientas | 2 % | 71002.652 | 1420.053 |
|  |  | Costes directos |  |  | 72422.705 |

Residuos:
- colocación: mt10hmf090aeeg; factor de residuo 0.00152832

## Recursos

**mt10hmf090aeeg** m³ Hormigón simple H15 (20) 20/6
Datos técnicos: Coste energético 1840.000 MJ; Emisión de CO2 230.000 kg; Código LER 17 01 01; Masa del elemento 2300 kg; Volumen 1.533333 m3
