# Reparación no estructural de hormigón, con mortero de fraguado rápido a base de cemento, modificado con polímeros

- Propiedad del archivo: CYPE Ingenieros S.A.
- Formato: FIEBDC-3/2016
- Programa: Generador de precios de la construcción. CYPE Ingenieros, S.A.
- Fecha: 04/10/2024
- Ámbito geográfico: Chile
- Divisa: CHL
- Costes indirectos: 3 %
- Gastos generales: 13 %
- Beneficio industrial: 6 %
- IVA: 19 %

## E Estructuras

### EH Hormigón armado

#### EHY Reparaciones

**EHY029** m² Reparación no estructural de hormigón, con mortero de fraguado rápido a base de cemento, modificado con polímeros.
Aplicación manual de mortero a base de cemento hidráulico, tixotrópico, de fraguado rápido (20 minutos) y retracción compensada, MasterEmaco N 352 RS "MBCC de Sika", con resistencia a compresión a 28 días mayor de 40 N/mm², Euroclase F de reacción al fuego, compuesto de cementos especiales, áridos seleccionados y resinas, en capa de 10 mm de espesor medio, con acabado superficial platachado con esponja o platacho, para reparación no estructural de edificios y estructuras de hormigón (coqueras, oquedades, nidos de gravas, etc.).
Incluye: Humectación de la superficie soporte. Preparación de la mezcla. Aplicación del producto. Perfilado de aristas. Curado.
Criterio de medición de proyecto: Superficie medida según documentación gráfica de Proyecto.
Criterio de medición de obra: Se medirá la superficie realmente ejecutada según especificaciones de Proyecto.

| Código | Ud | Descripción | Rendimiento | Precio | Importe |
|---|---|---|---|---|---|
| mt09reh095g | kg | Mortero a base de cemento hidráulico, tixotrópico, de fraguado rápido (20 minutos) y retracción compensada, MasterEmaco N 352 RS "MBCC de Sika", con resistencia a compresión a 28 días mayor de 40 N/mm², Euroclase F de reacción al fuego, compuesto de cementos especiales, áridos seleccionados y resinas, para reparación no estructural del hormigón. (material) | 18 | 846.29 | 15233.220 |
| mo020 | h | Maestro 1ª construcción. (mano de obra) | 0.588 | 8324.16 | 4894.606 |
| mo113 | h | Jornal construcción. (mano de obra) | 0.588 | 5995.15 | 3525.148 |
| % | % | Herramientas | 2 % | 23652.974 | 473.059 |
|  |  | Costes directos |  |  | 24126.033 |

Residuos:
- colocación: mt09reh095g; factor de residuo 0.0063

## Recursos

**mt09reh095g** kg Mortero a base de cemento hidráulico
Datos técnicos: Coste energético 2.394 MJ; Emisión de CO2 0.194 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
