# Imprimación bajo revestimiento en locales húmedos, con mortero

- Propiedad del archivo: CYPE Ingenieros S.A.
- Formato: FIEBDC-3/2016
- Programa: Generador de precios de la construcción. CYPE Ingenieros, S.A.
- Fecha: 17/05/2024
- Ámbito geográfico: Chile
- Divisa: CHL
- Costes indirectos: 3 %
- Gastos generales: 13 %
- Beneficio industrial: 6 %
- IVA: 19 %

## N Aislamientos e imprimaciones

### NI Imprimaciones

#### NIH Locales húmedos

**NIH050** m² Imprimación bajo revestimiento en locales húmedos, con mortero.
Imprimación bajo revestimiento cerámico o pétreo, en paramentos verticales y horizontales de locales húmedos, con mortero cementoso impermeabilizante flexible bicomponente MasterSeal 550 "MBCC de Sika", de color blanco, de 2 mm de espesor medio.
Criterio de valoración económica: El precio no incluye el revestimiento.
Incluye: Amasado. Extendido de una primera capa, apretando el producto sobre el soporte humedecido. Secado. Extendido de una segunda capa con la misma docilidad que la primera. Repasos y limpieza final.
Criterio de medición de proyecto: Superficie medida según documentación gráfica de Proyecto.
Criterio de medición de obra: Se medirá la superficie realmente ejecutada según especificaciones de Proyecto.

| Código | Ud | Descripción | Rendimiento | Precio | Importe |
|---|---|---|---|---|---|
| mt09bmr220h | kg | Mortero cementoso impermeabilizante flexible bicomponente MasterSeal 550 "MBCC de Sika", de color blanco, con resistencia a los sulfatos, a las heladas y a la intemperie y apto para estar en contacto con agua potable, Euroclase F de reacción al fuego, para aplicar en interiores y exteriores. (material) | 3 | 498.99 | 1496.970 |
| mo032 | h | Maestro 1ª aplicador de productos impermeabilizantes. (mano de obra) | 0.124 | 8327.21 | 1032.574 |
| mo070 | h | Ayudante aplicador de productos impermeabilizantes. (mano de obra) | 0.062 | 6224.8 | 385.938 |
| % | % | Herramientas | 2 % | 2915.482 | 58.310 |
|  |  | Costes directos |  |  | 2973.792 |

Residuos:
- colocación: mt09bmr220h; factor de residuo 0.014355

## Recursos

**mt09bmr220h** kg Mortero cementoso impermeabilizante flexible bicomponente MasterSeal 550 "MBCC de Sika"
Datos técnicos: Coste energético 3.896 MJ; Emisión de CO2 0.359 kg; Código LER 17 01 01; Masa del elemento 1 kg; Volumen 0.000667 m3
Residuos:
- embalaje: re150101 Envases de papel y cartón. (componente de residuo); rendimiento 0.011 kg; Código LER 15 01 01; Masa del elemento 1 kg; Volumen 0.001333 m3
