# Sellado de junta en estructura de hormigón en contacto con el agua, con masilla hidroexpansiva

- Propiedad del archivo: CYPE Ingenieros S.A.
- Formato: FIEBDC-3/2016
- Programa: Generador de precios de la construcción. CYPE Ingenieros, S.A.
- Fecha: 17/05/2024
- Ámbito geográfico: Chile
- Divisa: CHL
- Costes indirectos: 3 %
- Gastos generales: 13 %
- Beneficio industrial: 6 %
- IVA: 19 %

## N Aislamientos e imprimaciones

### NI Imprimaciones

#### NIJ Juntas

**NIJ110** m Sellado de junta en estructura de hormigón en contacto con el agua, con masilla hidroexpansiva.
Sellado de junta en estructura de hormigón en contacto con el agua, expuesta a presión hidrostática, temporal o permanente, con masilla hidroexpansiva monocomponente, MasterSeal 912 "MBCC de Sika".
Incluye: Limpieza del soporte. Aplicación de la masilla.
Criterio de medición de proyecto: Longitud medida según documentación gráfica de Proyecto.
Criterio de medición de obra: Se medirá la longitud realmente ejecutada según especificaciones de Proyecto.

| Código | Ud | Descripción | Rendimiento | Precio | Importe |
|---|---|---|---|---|---|
| mt15bas200d | Ud | Cartucho de masilla hidroexpansiva monocomponente, MasterSeal 912 "MBCC de Sika", de 310 ml, para imprimación de juntas. (material) | 0.26 | 27234.45 | 7080.957 |
| mo032 | h | Maestro 1ª aplicador de productos impermeabilizantes. (mano de obra) | 0.006 | 8327.21 | 49.963 |
| % | % | Herramientas | 2 % | 7130.920 | 142.618 |
|  |  | Costes directos |  |  | 7273.538 |

Residuos:
- colocación: mt15bas200d Cartucho de masilla hidroexpansiva monocomponente, MasterSeal 912 "MBCC de Sika", de 310 ml, para imprimación de juntas; factor de residuo 0.03

## Recursos

**mt15bas200d** Ud Cartucho de masilla hidroexpansiva monocomponente, MasterSeal 912 "MBCC de Sika", de 310 ml, para imprimación de juntas
Datos técnicos: Coste energético 19.376 MJ; Emisión de CO2 0.962 kg; Código LER 17 09 04; Masa del elemento 0.45 kg; Volumen 0.0003 m3
Residuos:
- embalaje: re170203 Plástico. (componente de residuo); rendimiento 0.2 kg; Código LER 17 02 03; Masa del elemento 1 kg; Volumen 0.001667 m3
