# Piso continuo de hormigón impreso, para exteriores

- Propiedad del archivo: CYPE Ingenieros S.A.
- Formato: FIEBDC-3/2016
- Programa: Generador de precios de la construcción. CYPE Ingenieros, S.A.
- Fecha: 04/10/2024
- Ámbito geográfico: Chile
- Divisa: CHL
- Costes indirectos: 3 %
- Gastos generales: 13 %
- Beneficio industrial: 6 %
- IVA: 19 %

## U Urbanización interior del lote

### UX Veredas y pisos

#### UXC Continuos de hormigón

**UXC010** m² Piso continuo de hormigón impreso, para exteriores.
Piso continuo de hormigón impreso, con juntas, de 10 cm de espesor, realizado con hormigón H20 (20) 20/6, no expuesto a ciclos hielo-deshielo, exposición a sulfatos despreciable, sin requerimiento de permeabilidad, docilidad blanda, preparado en central, con cemento grado normal, extendido y vibrado manual mediante regla vibrante; coloreado y endurecido superficialmente mediante espolvoreo con mortero decorativo de rodadura para piso de hormigón, color blanco, rendimiento 4,5 kg/m²; acabado impreso en relieve previa aplicación de desmoldeante en polvo, color burdeos; y capa de sellado final con resina impermeabilizante.
Criterio de valoración económica: El precio no incluye la base del radier ni la ejecución y el sellado de las juntas.
Incluye: Preparación de la superficie de apoyo del hormigón. Replanteo de las juntas de construcción, de dilatación y de retracción. Colocación de moldajes. Tendido de niveles. Riego de la superficie base. Conexionado, anclaje y emboquillado de las redes de instalaciones proyectadas. Preparación del hormigón. Vaciado, extendido y vibrado del hormigón. Nivelado y platachado manual del hormigón. Curado del hormigón. Aplicación manual del mortero coloreado endurecedor. Aplicación del desmoldeante hasta conseguir una cubrición total. Impresión del hormigón mediante moldes. Retirada de moldajes. Limpieza de la superficie de hormigón, mediante máquina hidrolimpiadora de agua a presión. Aplicación de la resina de acabado.
Criterio de medición de proyecto: Superficie medida en proyección horizontal, según documentación gráfica de Proyecto.
Criterio de medición de obra: Se medirá, en proyección horizontal, la superficie realmente ejecutada según especificaciones de Proyecto.

| Código | Ud | Descripción | Rendimiento | Precio | Importe |
|---|---|---|---|---|---|
| mt08aaa010a | m³ | Agua. (material) | 0.018 | 924.2 | 16.636 |
| mt01arg000e | m³ | Arena cribada. (material) | 0.048 | 10855.37 | 521.058 |
| mt01arg001em | m³ | Árido grueso homogeneizado, de tamaño máximo 20 mm. (material) | 0.082 | 17750 | 1455.500 |
| mt08cem000e | kg | Cemento gris en sacos. (material) | 30.45 | 100.67 | 3065.402 |
| mt09wnc011ba | kg | Mortero decorativo de rodadura para piso de hormigón, color blanco, compuesto de cemento, áridos de sílice, aditivos orgánicos y pigmentos. (material) | 4.5 | 274.71 | 1236.195 |
| mt09wnc020f | kg | Desmoldeante en polvo, color burdeos, aplicado en pisos continuos de hormigón impreso, compuesto de cargas, pigmentos y aditivos orgánicos. (material) | 0.2 | 3404.05 | 680.810 |
| mt09wnc030a | kg | Resina impermeabilizante, para el curado y sellado de pisos continuos de hormigón impreso, compuesta de resina sintética en dispersión acuosa y aditivos específicos. (material) | 0.25 | 5841.02 | 1460.255 |
| mq06vib020 | h | Regla vibrante de 3 m. (maquinaria) | 0.019 | 3430.36 | 65.177 |
| mq08lch040 | h | Hidrolimpiadora a presión. (maquinaria) | 0.174 | 3378.94 | 587.936 |
| mo041 | h | Maestro 1ª construcción de obra civil. (mano de obra) | 0.338 | 8324.16 | 2813.566 |
| mo087 | h | Ayudante construcción de obra civil. (mano de obra) | 0.422 | 6222.52 | 2625.903 |
| % | % | Herramientas | 2 % | 14528.438 | 290.569 |
|  |  | Costes directos |  |  | 14819.007 |

Residuos:
- colocación: mt01arg000e Arena cribada; factor de residuo 0.003
- colocación: mt01arg001em Árido grueso homogeneizado, de tamaño máximo 20 mm; factor de residuo 0.00664488
- colocación: mt08cem000e Cemento gris en sacos; factor de residuo 0.0063
- colocación: mt09wnc011ba; factor de residuo 0.07
- colocación: mt09wnc020f; factor de residuo 0.038756
- colocación: mt09wnc030a; factor de residuo 0.03

## Recursos

**mt08aaa010a** m³ Agua
Datos técnicos: Coste energético 60.000 MJ; Emisión de CO2 30.000 kg

**mt01arg000e** m³ Arena cribada
Datos técnicos: Coste energético 146.250 MJ; Emisión de CO2 7.800 kg; Código LER 01 04 09; Masa del elemento 1950 kg; Volumen 1.21875 m3

**mt01arg001em** m³ Árido grueso homogeneizado, de tamaño máximo 20 mm
Datos técnicos: Coste energético 146.250 MJ; Emisión de CO2 7.800 kg; Código LER 01 04 08; Masa del elemento 1950 kg; Volumen 1.3 m3

**mt08cem000e** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt09wnc011ba** kg Mortero decorativo de rodadura para piso de hormigón
Datos técnicos: Coste energético 2.251 MJ; Emisión de CO2 0.184 kg; Código LER 17 09 04; Masa del elemento 1 kg; Volumen 0.000667 m3
Residuos:
- embalaje: re170203 Plástico; rendimiento 0.003 kg

**mt09wnc020f** kg Desmoldeante en polvo
Datos técnicos: Coste energético 88.520 MJ; Emisión de CO2 4.792 kg; Código LER 17 09 04; Masa del elemento 1 kg; Volumen 0.000667 m3
Residuos:
- embalaje: re170203 Plástico; rendimiento 0.003 kg

**mt09wnc030a** kg Resina impermeabilizante
Datos técnicos: Coste energético 75.527 MJ; Emisión de CO2 2.872 kg; Código LER 17 09 04; Masa del elemento 1 kg; Volumen 0.000667 m3
Residuos:
- embalaje: re170203 Plástico; rendimiento 0.003 kg
