# Derivación para línea frigorífica

- Propiedad del archivo: CYPE INGENIEROS, S.A.
- Formato: FIEBDC-3/2002
- Ámbito geográfico: Chile
- Divisa: CHL
- Costes indirectos: 3.00 %
- Gastos generales: 13.00 %
- Beneficio industrial: 6.00 %
- IVA: 19.00 %

## I Instalaciones

### IB Sistemas de climatización

#### IBL Sistema VRF (Mitsubishi Electric)

**IBL680** Ud Derivación para línea frigorífica.
Kit colector de línea frigorífica, de 4 salidas, gama City Multi, modelo CMY-Y64-G-E "MITSUBISHI ELECTRIC".
Incluye: Conexionado.
Criterio de medición de proyecto: Número de unidades previstas, según documentación gráfica de Proyecto.
Criterio de medición de obra: Se medirá el número de unidades realmente ejecutadas según especificaciones de Proyecto.

| Código | Ud | Descripción | Rendimiento | Precio | Importe |
|---|---|---|---|---|---|
| mt42mee605a | Ud | Kit colector de línea frigorífica, de 4 salidas, gama City Multi, modelo CMY-Y64-G-E "MITSUBISHI ELECTRIC". (material) | 1.000 | 318918.26 | 318918.26 |
| mo005 | h | Maestro 1ª instalador de climatización. (mano de obra) | 0.057 | 8556.75 | 487.73 |
| mo104 | h | Ayudante instalador de climatización. (mano de obra) | 0.057 | 6212.96 | 354.14 |
| % | % | Herramientas | 2 % | 319760.13 | 6395.20 |
|  |  | Costes directos |  |  | 326155.33 |
