# Unidad interior para producción de A.C.S., calefacción y refrigeración

- Propiedad del archivo: CYPE INGENIEROS, S.A.
- Formato: FIEBDC-3/2002
- Ámbito geográfico: Chile
- Divisa: CHL
- Costes indirectos: 3.00 %
- Gastos generales: 13.00 %
- Beneficio industrial: 6.00 %
- IVA: 19.00 %

## I Instalaciones

### IB Sistemas de climatización

#### IBL Sistema VRF (Mitsubishi Electric)

**IBL640** Ud Unidad interior para producción de A.C.S., calefacción y refrigeración.
Unidad interior para calefacción y refrigeración, para gas R-410A, gama Ecodan para City Multi, modelo PWFY-EP100VM-E1-AU "MITSUBISHI ELECTRIC", en instalación con unidad exterior con recuperación de calor de la serie PURY/PQRY, potencia frigorífica nominal 0 kW, potencia calorífica nominal 12,5 kW, consumo eléctrico nominal en refrigeración 0 kW, consumo eléctrico nominal en calefacción 0,015 kW, de 450x300x800 mm, peso 33 kg, presión sonora 29 dBA, producción de agua caliente hasta 45°C, producción de agua fría hasta 8°C.
Criterio de valoración económica: El precio no incluye la canalización ni el cableado eléctrico de alimentación.
Incluye: Replanteo. Colocación y fijación. Conexión a las líneas frigoríficas. Conexión a la red de conducción de agua. Conexión a la red eléctrica. Puesta en marcha.
Criterio de medición de proyecto: Número de unidades previstas, según documentación gráfica de Proyecto.
Criterio de medición de obra: Se medirá el número de unidades realmente ejecutadas según especificaciones de Proyecto.

| Código | Ud | Descripción | Rendimiento | Precio | Importe |
|---|---|---|---|---|---|
| mt42mee290a | Ud | Unidad interior para calefacción y refrigeración, para gas R-410A, gama Ecodan para City Multi, modelo PWFY-EP100VM-E1-AU "MITSUBISHI ELECTRIC", en instalación con unidad exterior con recuperación de calor de la serie PURY/PQRY, potencia frigorífica nominal 11,2 kW, potencia calorífica nominal 12,5 kW, consumo eléctrico nominal en refrigeración 0,015 kW, consumo eléctrico nominal en calefacción 0,015 kW, de 450x300x800 mm, peso 33 kg, presión sonora 29 dBA, producción de agua caliente hasta 45°C, producción de agua fría hasta 8°C. (material) | 1.000 | 2539126.93 | 2539126.93 |
| mo005 | h | Maestro 1ª instalador de climatización. (mano de obra) | 1.137 | 8556.75 | 9729.02 |
| mo104 | h | Ayudante instalador de climatización. (mano de obra) | 1.137 | 6212.96 | 7064.14 |
| % | % | Herramientas | 2 % | 2555920.09 | 51118.40 |
|  |  | Costes directos |  |  | 2607038.49 |
