# Derivación para línea frigorífica, para sistema con recuperación de calor

- Propiedad del archivo: CYPE Ingenieros S.A.
- Formato: FIEBDC-3/2016
- Programa: Generador de precios de la construcción. CYPE Ingenieros, S.A.
- Fecha: 17/05/2024
- Ámbito geográfico: Chile
- Divisa: CHL
- Costes indirectos: 3 %
- Gastos generales: 13 %
- Beneficio industrial: 6 %
- IVA: 19 %

## I Instalaciones

### IB Sistemas de climatización

#### IBL Sistema VRF (Mitsubishi Electric)

**IBL681** Ud Derivación para línea frigorífica, para sistema con recuperación de calor.
Kit de derivación de línea frigorífica, de 2 salidas, gama City Multi, modelo CMY-Y102LS-G2 "MITSUBISHI ELECTRIC", capacidad frigorífica nominal aguas abajo superior a 23,27 kW e inferior o igual a 46,51 kW.
Incluye: Conexionado.
Criterio de medición de proyecto: Número de unidades previstas, según documentación gráfica de Proyecto.
Criterio de medición de obra: Se medirá el número de unidades realmente ejecutadas según especificaciones de Proyecto.

| Código | Ud | Descripción | Rendimiento | Precio | Importe |
|---|---|---|---|---|---|
| mt42mee600c | Ud | Kit de derivación de línea frigorífica, de 2 salidas, gama City Multi, modelo CMY-Y102LS-G2 "MITSUBISHI ELECTRIC", capacidad frigorífica nominal aguas abajo superior a 23,27 kW e inferior o igual a 46,51 kW. (material) | 1 | 218721.71 | 218721.710 |
| mo005 | h | Maestro 1ª instalador de climatización. (mano de obra) | 0.057 | 8556.75 | 487.735 |
| mo104 | h | Ayudante instalador de climatización. (mano de obra) | 0.057 | 6212.96 | 354.139 |
| % | % | Herramientas | 2 % | 219563.584 | 4391.272 |
|  |  | Costes directos |  |  | 223954.856 |
