# Derivación para línea frigorífica, para sistema con recuperación de calor

- Propiedad del archivo: CYPE Ingenieros S.A.
- Formato: FIEBDC-3/2016
- Programa: Generador de precios de la construcción. CYPE Ingenieros, S.A.
- Fecha: 17/05/2024
- Ámbito geográfico: Chile
- Divisa: CHL
- Costes indirectos: 3 %
- Gastos generales: 13 %
- Beneficio industrial: 6 %
- IVA: 19 %

## I Instalaciones

### IB Sistemas de climatización

#### IBL Sistema VRF (Mitsubishi Electric)

**IBL681** Ud Derivación para línea frigorífica, para sistema con recuperación de calor.
Reducción para conectar la unidad exterior con el controlador BC tipo J/J1, gama City Multi, modelo CMY-R301S-G "MITSUBISHI ELECTRIC", capacidad frigorífica nominal aguas abajo superior a 22,4 kW e inferior o igual a 33,5 kW.
Incluye: Conexionado.
Criterio de medición de proyecto: Número de unidades previstas, según documentación gráfica de Proyecto.
Criterio de medición de obra: Se medirá el número de unidades realmente ejecutadas según especificaciones de Proyecto.

| Código | Ud | Descripción | Rendimiento | Precio | Importe |
|---|---|---|---|---|---|
| mt42mee603a | Ud | Reducción para conectar la unidad exterior con el controlador BC tipo J/J1, gama City Multi, modelo CMY-R301S-G "MITSUBISHI ELECTRIC", capacidad frigorífica nominal aguas abajo superior a 22,4 kW e inferior o igual a 33,5 kW. (material) | 1 | 101418.44 | 101418.440 |
| mo005 | h | Maestro 1ª instalador de climatización. (mano de obra) | 0.057 | 8556.75 | 487.735 |
| mo104 | h | Ayudante instalador de climatización. (mano de obra) | 0.057 | 6212.96 | 354.139 |
| % | % | Herramientas | 2 % | 102260.314 | 2045.206 |
|  |  | Costes directos |  |  | 104305.520 |
