# Controlador HBC

- Propiedad del archivo: CYPE INGENIEROS, S.A.
- Formato: FIEBDC-3/2002
- Ámbito geográfico: Chile
- Divisa: CHL
- Costes indirectos: 3.00 %
- Gastos generales: 13.00 %
- Beneficio industrial: 6.00 %
- IVA: 19.00 %

## I Instalaciones

### IB Sistemas de climatización

#### IBH Sistema HVRF (Mitsubishi Electric)

**IBH090** Ud Controlador HBC.
Controlador HBC principal, para sistema híbrido multi-split, con caudal variable de refrigerante, para gas R-410A y R-32, para conexión de unidad exterior con recuperación de calor, sistema de dos tubos, a 16 unidades interiores de tipo fancoil, gama Hybrid City Multi, modelo CMB-WM1016V-AA "MITSUBISHI ELECTRIC", con separador de fases líquido/gas, reductores de conexión y manguito de drenaje flexible con aislamiento, alimentación monofásica a 230 V, peso 98 kg, dimensiones 1800x630x300 mm.
Criterio de valoración económica: El precio no incluye la canalización ni el cableado eléctrico de alimentación.
Incluye: Replanteo. Colocación y fijación. Conexión a las líneas frigoríficas. Conexión a la red eléctrica. Conexión a la red de desagüe.
Criterio de medición de proyecto: Número de unidades previstas, según documentación gráfica de Proyecto.
Criterio de medición de obra: Se medirá el número de unidades realmente ejecutadas según especificaciones de Proyecto.

| Código | Ud | Descripción | Rendimiento | Precio | Importe |
|---|---|---|---|---|---|
| mt42mee628d | Ud | Controlador HBC principal, para sistema híbrido multi-split, con caudal variable de refrigerante, para gas R-410A y R-32, para conexión de unidad exterior con recuperación de calor, sistema de dos tubos, a 16 unidades interiores de tipo fancoil, gama Hybrid City Multi, modelo CMB-WM1016V-AA "MITSUBISHI ELECTRIC", con separador de fases líquido/gas, reductores de conexión y manguito de drenaje flexible con aislamiento, alimentación monofásica a 230 V, peso 98 kg, dimensiones 1800x630x300 mm. (material) | 1.000 | 17177596.89 | 17177596.89 |
| mo005 | h | Maestro 1ª instalador de climatización. (mano de obra) | 0.610 | 8556.75 | 5219.62 |
| mo104 | h | Ayudante instalador de climatización. (mano de obra) | 0.610 | 6212.96 | 3789.91 |
| % | % | Herramientas | 2 % | 17186606.42 | 343732.13 |
|  |  | Costes directos |  |  | 17530338.55 |
