# Derivación para línea frigorífica, para sistema con recuperación de calor

- Propiedad del archivo: CYPE INGENIEROS, S.A.
- Formato: FIEBDC-3/2002
- Ámbito geográfico: Chile
- Divisa: CHL
- Costes indirectos: 3.00 %
- Gastos generales: 13.00 %
- Beneficio industrial: 6.00 %
- IVA: 19.00 %

## I Instalaciones

### IB Sistemas de climatización

#### IBL Sistema VRF (Mitsubishi Electric)

**IBL681** Ud Derivación para línea frigorífica, para sistema con recuperación de calor.
Reducción para conectar la unidad exterior con el controlador BC tipo KA/KA1, gama City Multi, modelo CMY-R304S-G "MITSUBISHI ELECTRIC", capacidad frigorífica nominal aguas abajo superior a 22,4 kW e inferior o igual a 113 kW.
Incluye: Conexionado.
Criterio de medición de proyecto: Número de unidades previstas, según documentación gráfica de Proyecto.
Criterio de medición de obra: Se medirá el número de unidades realmente ejecutadas según especificaciones de Proyecto.

| Código | Ud | Descripción | Rendimiento | Precio | Importe |
|---|---|---|---|---|---|
| mt42mee603i | Ud | Reducción para conectar la unidad exterior con el controlador BC tipo KA/KA1, gama City Multi, modelo CMY-R304S-G "MITSUBISHI ELECTRIC", capacidad frigorífica nominal aguas abajo superior a 22,4 kW e inferior o igual a 113 kW. (material) | 1.000 | 167401.54 | 167401.54 |
| mo005 | h | Maestro 1ª instalador de climatización. (mano de obra) | 0.061 | 8556.75 | 521.96 |
| mo104 | h | Ayudante instalador de climatización. (mano de obra) | 0.061 | 6212.96 | 378.99 |
| % | % | Herramientas | 2 % | 168302.49 | 3366.05 |
|  |  | Costes directos |  |  | 171668.54 |
