# Unidad exterior de aire acondicionado de condensación por agua, para sistema VRF

- Propiedad del archivo: CYPE INGENIEROS, S.A.
- Formato: FIEBDC-3/2002
- Ámbito geográfico: Chile
- Divisa: CHL
- Costes indirectos: 3.00 %
- Gastos generales: 13.00 %
- Beneficio industrial: 6.00 %
- IVA: 19.00 %

## I Instalaciones

### IB Sistemas de climatización

#### IBW Sistema VRF (Mitsubishi Heavy Industries)

**IBW352** Ud Unidad exterior de aire acondicionado de condensación por agua, para sistema VRF.
Unidad exterior de aire acondicionado, sistema agua-aire multi-split KXZW con caudal variable de refrigerante, control de temperatura variable de refrigerante VTCC, bomba de calor, para gas R-410A, alimentación trifásica (400V/50Hz), modelo FDC280KXZWE1 "MITSUBISHI HEAVY INDUSTRIES", potencia frigorífica nominal 28 kW (temperatura de entrada del agua 30°C, temperatura de bulbo húmedo del aire interior 19°C), consumo eléctrico nominal en refrigeración 5,75 kW, potencia calorífica nominal 31,5 kW (temperatura de entrada del agua 20°C, temperatura de bulbo seco del aire interior 20°C), consumo eléctrico nominal en calefacción 5,1 kW, de 1100x780x550 mm, 9,9 kg, nivel sonoro 50 dBA, caudal de aire 0 m³/h, rango de capacidad conectable entre el 50 y el 150% y válvula de expansión electrónica. Incluso elementos antivibratorios de suelo.
Criterio de valoración económica: El precio no incluye la canalización ni el cableado eléctrico de alimentación.
Incluye: Replanteo. Colocación y fijación. Conexión a las líneas frigoríficas. Conexión a la red de conducción de agua. Conexión a la red eléctrica. Conexión a la red de desagüe. Puesta en marcha.
Criterio de medición de proyecto: Número de unidades previstas, según documentación gráfica de Proyecto.
Criterio de medición de obra: Se medirá el número de unidades realmente ejecutadas según especificaciones de Proyecto.

| Código | Ud | Descripción | Rendimiento | Precio | Importe |
|---|---|---|---|---|---|
| mt42mhi380b | Ud | Unidad exterior de aire acondicionado, sistema agua-aire multi-split KXZW con caudal variable de refrigerante, control de temperatura variable de refrigerante VTCC, bomba de calor, para gas R-410A, alimentación trifásica (400V/50Hz), modelo FDC280KXZWE1 "MITSUBISHI HEAVY INDUSTRIES", potencia frigorífica nominal 28 kW (temperatura de entrada del agua 30°C, temperatura de bulbo húmedo del aire interior 19°C), consumo eléctrico nominal en refrigeración 5,75 kW, potencia calorífica nominal 31,5 kW (temperatura de entrada del agua 20°C, temperatura de bulbo seco del aire interior 20°C), consumo eléctrico nominal en calefacción 5,1 kW, de 1100x780x550 mm, 9,9 kg, nivel sonoro 50 dBA, caudal de aire 0 m³/h, rango de capacidad conectable entre el 50 y el 150% y válvula de expansión electrónica. (material) | 1.000 | 23507085.57 | 23507085.57 |
| mt42www080 | Ud | Kit de amortiguadores antivibración de suelo, formado por cuatro amortiguadores de caucho, con sus tornillos, tuercas y arandelas correspondientes. (material) | 1.000 | 9775.27 | 9775.27 |
| mo005 | h | Maestro 1ª instalador de climatización. (mano de obra) | 7.090 | 8556.75 | 60667.36 |
| mo104 | h | Ayudante instalador de climatización. (mano de obra) | 7.090 | 6212.96 | 44049.89 |
| % | % | Herramientas | 2 % | 23621578.09 | 472431.56 |
|  |  | Costes directos |  |  | 24094009.65 |
