# Equipo aire-agua, bomba de calor aerotérmica, para producción de A.C.S

- Propiedad del archivo: CYPE INGENIEROS, S.A.
- Formato: FIEBDC-3/2002
- Ámbito geográfico: Chile
- Divisa: CHL
- Costes indirectos: 3.00 %
- Gastos generales: 13.00 %
- Beneficio industrial: 6.00 %
- IVA: 19.00 %

## I Instalaciones

### IC Calefacción, refrigeración, climatización y A.C.S.

#### ICV Unidades centralizadas para calefacción, refrigeración, climatización y A.C.S.

**ICV057** Ud Equipo aire-agua, bomba de calor aerotérmica, para producción de A.C.S..
Equipo aire-agua, bomba de calor aerotérmica, para producción de A.C.S., formado por bomba de calor aerotérmica, aire-agua, para producción de A.C.S., modelo Q-ton ESA30E(H)2-25 "MITSUBISHI HEAVY INDUSTRIES", refrigerante R744, potencia calorífica nominal de 30 kW, COP 4,3, dimensiones 1690x1350x720 mm, caudal de agua máximo 8,97 l/min, consumo eléctrico máximo 6,98 kW, presión sonora 58 dBA, alimentación trifásica a 400 V, peso 375 kg, compresor de dos etapas (compresor de tipo rotativo para la primera etapa y compresor de tipo scroll para la segunda etapa), límites operativos: entrada de aire entre -25°C y 43°C, entrada de agua entre 5°C y 63°C, salida de agua entre 60°C y 90°C, posibilidad de conectar hasta 16 unidades controladas por un único control remoto, con acumulador de A.C.S., de acero vitrificado, de interior, de 500 litros, control remoto por cable, modelo RC-Q1EH2, kit de cableado de válvula de 3 vías y sondas de temperatura, conjunto de dos sondas de temperatura para acumulador, válvula motorizada de 3 vías. Totalmente montado, conexionado y puesto en marcha por la empresa instaladora para la comprobación de su correcto funcionamiento.
Criterio de valoración económica: El precio no incluye los elementos antivibratorios de suelo.
Incluye: Replanteo del equipo. Colocación y fijación del equipo y sus accesorios. Conexionado con las redes de conducción de agua, eléctrica y de recogida de condensados. Puesta en marcha.
Criterio de medición de proyecto: Número de unidades previstas, según documentación gráfica de Proyecto.
Criterio de medición de obra: Se medirá el número de unidades realmente ejecutadas según especificaciones de Proyecto.

| Código | Ud | Descripción | Rendimiento | Precio | Importe |
|---|---|---|---|---|---|
| mt42mhi800a | Ud | Bomba de calor aerotérmica, aire-agua, para producción de A.C.S., modelo Q-ton ESA30E(H)2-25 "MITSUBISHI HEAVY INDUSTRIES", refrigerante R744, potencia calorífica nominal de 30 kW, COP 4,3, dimensiones 1690x1350x720 mm, caudal de agua máximo 8,97 l/min, consumo eléctrico máximo 6,98 kW, presión sonora 58 dBA, alimentación trifásica a 400 V, peso 375 kg, compresor de dos etapas (compresor de tipo rotativo para la primera etapa y compresor de tipo scroll para la segunda etapa), límites operativos: entrada de aire entre -25°C y 43°C, entrada de agua entre 5°C y 63°C, salida de agua entre 60°C y 90°C, posibilidad de conectar hasta 16 unidades controladas por un único control remoto. (material) | 1.000 | 57590137.37 | 57590137.37 |
| mt42mhi820a | Ud | Acumulador de A.C.S., de acero vitrificado, de interior, de 500 litros, para sistema Q-ton, "MITSUBISHI HEAVY INDUSTRIES", presión máxima de trabajo 8 bar, con boca de inspección, deflector en la parte alta del acumulador, cuatro vainas para sondas, aislamiento térmico de espuma de poliuretano y protección catódica permanente, libre de mantenimiento. (material) | 1.000 | 5651754.16 | 5651754.16 |
| mt42mhi811a | Ud | Kit de cableado de válvula de 3 vías y sondas de temperatura, para sistema Q-ton, "MITSUBISHI HEAVY INDUSTRIES", de 20 m de longitud. (material) | 1.000 | 1274871.79 | 1274871.79 |
| mt42mhi810a | Ud | Control remoto por cable, modelo RC-Q1EH2, para sistema Q-ton, "MITSUBISHI HEAVY INDUSTRIES". (material) | 1.000 | 1310802.41 | 1310802.41 |
| mt42mhi812a | Ud | Conjunto de dos sondas de temperatura para acumulador, para sistema Q-ton, "MITSUBISHI HEAVY INDUSTRIES". (material) | 1.000 | 592189.93 | 592189.93 |
| mt42mhi813a | Ud | Válvula motorizada de 3 vías, para sistema Q-ton, "MITSUBISHI HEAVY INDUSTRIES". (material) | 1.000 | 1684747.06 | 1684747.06 |
| mt37sve010c | Ud | Válvula de esfera de latón niquelado para roscar de 3/4". (material) | 2.000 | 5087.99 | 10175.98 |
| mo005 | h | Maestro 1ª instalador de climatización. (mano de obra) | 4.600 | 8553.61 | 39346.61 |
| mo104 | h | Ayudante instalador de climatización. (mano de obra) | 4.600 | 6210.68 | 28569.13 |
| % | % | Herramientas | 2 % | 68182594.44 | 1363651.89 |
|  |  | Costes directos |  |  | 69546246.33 |
