# Control centralizado

- Propiedad del archivo: CYPE Ingenieros S.A.
- Formato: FIEBDC-3/2016
- Programa: Generador de precios de la construcción. CYPE Ingenieros, S.A.
- Fecha: 17/05/2024
- Ámbito geográfico: Chile
- Divisa: CHL
- Costes indirectos: 3 %
- Gastos generales: 13 %
- Beneficio industrial: 6 %
- IVA: 19 %

## I Instalaciones

### IB Sistemas de climatización

#### IBW Sistema VRF (Mitsubishi Heavy Industries)

**IBW500** Ud Control centralizado.
Pasarela para control centralizado desde un PC con Internet Explorer con protocolo de comunicación TCP/IP y desde un sistema BMS con protocolo de comunicación BACnet de instalaciones de climatización con sistema aire-aire split y comunicación Superlink II, permitiendo conectar un máximo de 256 unidades interiores, modelo SC-WBGW256-A "MITSUBISHI HEAVY INDUSTRIES".
Criterio de valoración económica: El precio no incluye la canalización ni el cableado eléctrico de alimentación.
Incluye: Replanteo. Colocación y fijación. Colocación y fijación de los accesorios. Conexionado.
Criterio de medición de proyecto: Número de unidades previstas, según documentación gráfica de Proyecto.
Criterio de medición de obra: Se medirá el número de unidades realmente ejecutadas según especificaciones de Proyecto.

| Código | Ud | Descripción | Rendimiento | Precio | Importe |
|---|---|---|---|---|---|
| mt42mhi665a | Ud | Pasarela para control centralizado desde un PC con Internet Explorer con protocolo de comunicación TCP/IP y desde un sistema BMS con protocolo de comunicación BACnet de instalaciones de climatización con sistema aire-aire split y comunicación Superlink II, permitiendo conectar un máximo de 256 unidades interiores, modelo SC-WBGW256-A "MITSUBISHI HEAVY INDUSTRIES". (material) | 1 | 12134778.4 | 12134778.400 |
| mo005 | h | Maestro 1ª instalador de climatización. (mano de obra) | 1.137 | 8556.75 | 9729.025 |
| mo104 | h | Ayudante instalador de climatización. (mano de obra) | 1.137 | 6212.96 | 7064.136 |
| % | % | Herramientas | 2 % | 12151571.561 | 243031.431 |
|  |  | Costes directos |  |  | 12394602.992 |
