# Alquiler de grúa torre

- Propiedad del archivo: CYPE INGENIEROS, S.A.
- Formato: FIEBDC-3/2002
- Ámbito geográfico: Chile
- Divisa: CHL
- Costes indirectos: 3.00 %
- Gastos generales: 13.00 %
- Beneficio industrial: 6.00 %
- IVA: 19.00 %

## 0 Trabajos previos

### 0X Andamios y maquinaria de elevación

#### 0XT Grúas torre

**0XT010** Ud Alquiler de grúa torre.
Alquiler mensual de grúa torre de obra para elevación y transporte de materiales, formada por torre metálica, brazo horizontal giratorio de 50 m de flecha, 1200 kg de carga máxima en punta y 40 m de altura bajo gancho y motores de orientación, elevación y distribución o traslación de la carga.
Criterio de valoración económica: El precio no incluye el tramo de empotramiento.
Incluye: Revisión periódica para garantizar su estabilidad y condiciones de seguridad.
Criterio de medición de proyecto: Número de unidades previstas, según documentación gráfica de Proyecto.
Criterio de medición de obra: Amortización en forma de alquiler mensual, según condiciones definidas en el contrato suscrito con la empresa suministradora.

| Código | Ud | Descripción | Rendimiento | Precio | Importe |
|---|---|---|---|---|---|
| mq07gto010ug | Ud | Alquiler mensual de grúa torre para transporte de materiales de 50 m de flecha, 1200 kg de carga máxima en punta y 40 m de altura bajo gancho, incluso telemando, mantenimiento y seguro de responsabilidad civil. (maquinaria) | 1.000 | 1514647.57 | 1514647.57 |
| % | % | Herramientas | 2 % | 1514647.57 | 30292.95 |
|  |  | Costes directos |  |  | 1544940.52 |
