# Radier de hormigón

- Propiedad del archivo: CYPE INGENIEROS, S.A.
- Formato: FIEBDC-3/2002
- Ámbito geográfico: Chile
- Divisa: CHL
- Costes indirectos: 3.00 %
- Gastos generales: 13.00 %
- Beneficio industrial: 6.00 %
- IVA: 19.00 %

## A Movimientos de tierra

### AN Nivelación

#### ANS Radieres

**ANS010** m² Radier de hormigón.
Radier de hormigón con adición de fibras de 10 cm de espesor, realizado con hormigón H20 (20) 20/6, no expuesto a ciclos hielo-deshielo, exposición a sulfatos despreciable, sin requerimiento de permeabilidad, docilidad blanda, preparado en central, con cemento grado normal con un contenido de fibras sin función estructural, fibras de vidrio resistentes a los álcalis (AR) de 2 kg/m³, extendido y vibrado manual mediante regla vibrante, sin tratamiento de su superficie; con juntas de retracción de 5 mm de espesor, mediante corte con disco de diamante. Incluso panel de poliestireno expandido de 3 cm de espesor, para la ejecución de juntas de proyecto.
Criterio de valoración económica: El precio no incluye la base del radier.
Incluye: Preparación de la superficie de apoyo del hormigón. Replanteo de las juntas de construcción y de dilatación. Tendido de niveles mediante toques, maestras de hormigón o reglas. Riego de la superficie base. Formación de juntas de construcción y de juntas perimetrales de dilatación. Conexionado, anclaje y emboquillado de las redes de instalaciones proyectadas. Preparación del hormigón. Vaciado, extendido y vibrado del hormigón. Curado del hormigón. Replanteo de las juntas de retracción. Corte del hormigón. Limpieza final de las juntas de retracción.
Criterio de medición de proyecto: Superficie medida según documentación gráfica de Proyecto.
Criterio de medición de obra: Se medirá la superficie realmente ejecutada según especificaciones de Proyecto, sin deducir la superficie ocupada por los pilares situados dentro de su perímetro.

| Código | Ud | Descripción | Rendimiento | Precio | Importe |
|---|---|---|---|---|---|
| mt08fic020b | kg | Fibras de vidrio resistentes a los álcalis (AR), con un contenido mínimo de zirconio del 17,1%, de 13 mm de longitud y 13,5 micras de diámetro, con 100 filamentos por hebra unidos entre sí mediante adhesivo, límite elástico 74000 N/mm², resistencia a tracción 1620 MPa, para prevenir fisuras por retracción en elementos de hormigón. (material) | 0.200 | 5378.86 | 1075.77 |
| mt08aaa010a | m³ | Agua. (material) | 0.018 | 924.20 | 16.64 |
| mt01arg000e | m³ | Arena cribada. (material) | 0.048 | 10855.37 | 521.06 |
| mt01arg001em | m³ | Árido grueso homogeneizado, de tamaño máximo 20 mm. (material) | 0.082 | 17750.00 | 1455.50 |
| mt08cem000e | kg | Cemento gris en sacos. (material) | 30.450 | 100.67 | 3065.40 |
| mt16pea020c | m² | Panel rígido de poliestireno expandido, mecanizado lateral recto, de 30 mm de espesor, resistencia térmica 0,8 m²K/W, conductividad térmica 0,036 W/(mK), para junta de proyecto. (material) | 0.050 | 2674.83 | 133.74 |
| mq06vib020 | h | Regla vibrante de 3 m. (maquinaria) | 0.084 | 3430.36 | 288.15 |
| mq06cor020 | h | Equipo para corte de juntas en radieres de hormigón. (maquinaria) | 0.082 | 6978.25 | 572.22 |
| mq06hor010 | h | Concretera eléctrica con una capacidad de amasado de 160 l. (maquinaria) | 0.063 | 2262.69 | 142.55 |
| mo113 | h | Jornal construcción. (mano de obra) | 0.194 | 5995.15 | 1163.06 |
| mo112 | h | Jornal especializado de construcción. (mano de obra) | 0.224 | 6093.24 | 1364.89 |
| mo020 | h | Maestro 1ª construcción. (mano de obra) | 0.068 | 8324.16 | 566.04 |
| mo077 | h | Ayudante construcción. (mano de obra) | 0.034 | 6222.52 | 211.57 |
| % | % | Herramientas | 2 % | 10576.59 | 211.53 |
|  |  | Costes directos |  |  | 10788.12 |
