# Piezas especiales para radier ventilado de hormigón

- Propiedad del archivo: CYPE INGENIEROS, S.A.
- Formato: FIEBDC-3/2002
- Ámbito geográfico: Chile
- Divisa: CHL
- Costes indirectos: 3.00 %
- Gastos generales: 13.00 %
- Beneficio industrial: 6.00 %
- IVA: 19.00 %

## A Movimientos de tierra

### AN Nivelación

#### ANV Radieres ventiladas

**ANV011** Ud Piezas especiales para radier ventilado de hormigón.
Pieza de borde perimetral, en forma de "L", de polipropileno y polietileno reciclados, de 200x20x10 cm, color negro, colocada sobre base de emplantillado de hormigón para impedir el paso del hormigón hacia el interior de las piezas durante la fase de vaciado del hormigón. Incluso elementos de fijación.
Incluye: Replanteo y colocación de las piezas.
Criterio de medición de proyecto: Número de unidades previstas, según documentación gráfica de Proyecto.
Criterio de medición de obra: Se medirá el número de unidades realmente ejecutadas según especificaciones de Proyecto.

| Código | Ud | Descripción | Rendimiento | Precio | Importe |
|---|---|---|---|---|---|
| mt07cid020a | Ud | Pieza de borde perimetral, en forma de "L", de polipropileno y polietileno reciclados, de 200x20x10 cm, color negro, para radieres ventiladas. (material) | 1.000 | 1129.48 | 1129.48 |
| mt50spa101 | kg | Clavos de acero. (material) | 0.100 | 1153.41 | 115.34 |
| mt08var050 | kg | Alambre galvanizado para atar, de 1,30 mm de diámetro. (material) | 0.050 | 924.20 | 46.21 |
| mo112 | h | Jornal especializado de construcción. (mano de obra) | 0.114 | 6093.24 | 694.63 |
| % | % | Herramientas | 2 % | 1985.66 | 39.71 |
|  |  | Costes directos |  |  | 2025.37 |
