# Cámara de inspección de hormigón simple en sitio

- Propiedad del archivo: CYPE INGENIEROS, S.A.
- Formato: FIEBDC-3/2002
- Ámbito geográfico: Chile
- Divisa: CHL
- Costes indirectos: 3.00 %
- Gastos generales: 13.00 %
- Beneficio industrial: 6.00 %
- IVA: 19.00 %

## A Movimientos de tierra

### AS Red de desagüe

#### ASA Cámaras de inspección

**ASA011** Ud Cámara de inspección de hormigón simple en sitio.
Cámara de inspección a pie de bajada enterrada, de hormigón simple en sitio H30 (20) 20/6, no expuesto a ciclos hielo-deshielo, exposición a sulfatos severa, con baja permeabilidad, docilidad blanda, de dimensiones interiores 60x60x60 cm, sobre radier de hormigón simple de 15 cm de espesor, formación de pendiente mínima del 2%, con el mismo tipo de hormigón, con codo de PVC de 45° colocado en dado de hormigón, para evitar el golpe de bajada en la pendiente del radier, cerrada superiormente con tapa prefabricada de hormigón armado con cierre hermético al paso de los olores mefíticos. Incluso molde reutilizable de lámina metálica amortizable en 20 usos.
Criterio de valoración económica: El precio no incluye la excavación ni el relleno del trasdós.
Incluye: Replanteo. Vaciado y compactación del hormigón en formación de radier. Colocación del molde reutilizable. Vaciado y compactación del hormigón en formación de la cámara de inspección. Retirada del molde. Conexionado de los colectores a la cámara de inspección. Relleno de hormigón para formación de pendientes. Colocación del codo de PVC en el dado de hormigón. Colocación de la tapa y los accesorios. Comprobación de su correcto funcionamiento.
Criterio de medición de proyecto: Número de unidades previstas, según documentación gráfica de Proyecto.
Criterio de medición de obra: Se medirá el número de unidades realmente ejecutadas según especificaciones de Proyecto.

| Código | Ud | Descripción | Rendimiento | Precio | Importe |
|---|---|---|---|---|---|
| mt10hmf090fyeg | m³ | Hormigón simple H30 (20) 20/6, no expuesto a ciclos hielo-deshielo, exposición a sulfatos severa, con baja permeabilidad, docilidad blanda, con cemento grado normal, preparado en central, según NCh 170.Of85 y ACI 318-08. (material) | 0.354 | 64234.67 | 22739.07 |
| mt11ppl030a | Ud | Codo 87°30' de PVC liso, D=125 mm. (material) | 1.000 | 5650.81 | 5650.81 |
| mt08epr030c | Ud | Molde reutilizable para formación de cámaras de inspección de sección cuadrada de 60x60x60 cm, de lámina metálica, incluso accesorios de montaje. (material) | 0.050 | 225570.40 | 11278.52 |
| mt11arf010b | Ud | Tapa de hormigón armado prefabricada, 60x60x5 cm. (material) | 1.000 | 12050.55 | 12050.55 |
| au00auh040 |  | Vibrador de hormigón, eléctrico. | 1.000 | 0.00 | 0.00 |
| mo020 | h | Maestro 1ª construcción. (mano de obra) | 1.472 | 8327.21 | 12257.65 |
| mo113 | h | Jornal construcción. (mano de obra) | 1.053 | 5997.35 | 6315.21 |
| % | % | Herramientas | 2 % | 70291.81 | 1405.84 |
|  |  | Costes directos |  |  | 71697.65 |
