# Conexión de la acometida del edificio a la red general de saneamiento del municipio a través de pozo de registro

- Propiedad del archivo: CYPE INGENIEROS, S.A.
- Formato: FIEBDC-3/2002
- Ámbito geográfico: Chile
- Divisa: CHL
- Costes indirectos: 3.00 %
- Gastos generales: 13.00 %
- Beneficio industrial: 6.00 %
- IVA: 19.00 %

## A Movimientos de tierra

### AS Red de desagüe

#### ASB Acometidas

**ASB020** Ud Conexión de la acometida del edificio a la red general de saneamiento del municipio a través de pozo de registro.
Conexión de la acometida del edificio a la red general de saneamiento del municipio a través de pozo de registro. Incluso junta flexible para el empalme de la acometida y mortero de cemento para repaso y bruñido en el interior del pozo.
Criterio de valoración económica: El precio no incluye la excavación ni el pozo de registro.
Incluye: Replanteo y trazado de la conexión en el pozo de registro. Rotura del pozo con compresor. Montaje, conexionado y comprobación de su correcto funcionamiento.
Criterio de medición de proyecto: Número de unidades previstas, según documentación gráfica de Proyecto.
Criterio de medición de obra: Se medirá el número de unidades realmente ejecutadas según especificaciones de Proyecto.

| Código | Ud | Descripción | Rendimiento | Precio | Importe |
|---|---|---|---|---|---|
| mt08aaa010a | m³ | Agua. (material) | 0.013 | 924.20 | 12.01 |
| mt01arg005a | t | Arena de cantera, para mortero preparado en obra. (material) | 0.106 | 11947.94 | 1266.48 |
| mt08cem000e | kg | Cemento gris en sacos. (material) | 16.250 | 100.67 | 1635.89 |
| mt11var200 | Ud | Material para ejecución de junta flexible en el empalme de la acometida al pozo de registro. (material) | 1.000 | 10747.96 | 10747.96 |
| mq05pdm110 | h | Compresor portátil diesel media presión 10 m³/min. (maquinaria) | 1.000 | 5083.10 | 5083.10 |
| mq05mai030 | h | Martillo neumático. (maquinaria) | 2.000 | 2996.97 | 5993.94 |
| mq06hor010 | h | Concretera eléctrica con una capacidad de amasado de 160 l. (maquinaria) | 0.046 | 2262.69 | 104.08 |
| mo020 | h | Maestro 1ª construcción. (mano de obra) | 3.410 | 8689.02 | 29629.56 |
| mo112 | h | Jornal especializado de construcción. (mano de obra) | 5.706 | 6361.55 | 36299.00 |
| % | % | Herramientas | 2 % | 90772.02 | 1815.44 |
|  |  | Costes directos |  |  | 92587.46 |
