# Pozo drenante, de hormigón simple

- Propiedad del archivo: CYPE INGENIEROS, S.A.
- Formato: FIEBDC-3/2002
- Ámbito geográfico: Chile
- Divisa: CHL
- Costes indirectos: 3.00 %
- Gastos generales: 13.00 %
- Beneficio industrial: 6.00 %
- IVA: 19.00 %

## A Movimientos de tierra

### AU Drenes

#### AUP Pozos

**AUP020** Ud Pozo drenante, de hormigón simple.
Suministro y montaje de pozo drenante compuesto por elementos prefabricados de hormigón simple, de 1,00 m de diámetro interior y de 1,5 m de altura útil interior, formado por: radier de 25 cm de espesor de hormigón armado H35 (20) 12/6, no expuesto a ciclos hielo-deshielo, exposición a sulfatos moderada, con baja permeabilidad, expuesto a ambientes salinos, docilidad blanda ligeramente armada con malla electrosoldada sin economía de borde tipo C 335 de acero AT56-50H; cono asimétrico prefabricado de hormigón simple, con unión rígida machihembrada con junta de goma, de 100 a 60 cm de diámetro interior y 60 cm de altura, resistencia a compresión mayor de 250 kg/cm²; anillo prefabricado de hormigón simple, con unión rígida machihembrada con junta de goma, de 100 cm de diámetro interior y 50 cm de altura, resistencia a compresión mayor de 250 kg/cm²; relleno del trasdós del pozo con hormigón simple H15 (20) 20/6, no expuesto a ciclos hielo-deshielo, exposición a sulfatos despreciable, sin requerimiento de permeabilidad, docilidad blanda; con cierre de marco y tapa de fundición carga de rotura 400 kN, instalado en calzadas de calles, incluyendo las peatonales, o zonas de estacionamiento para todo tipo de vehículos. Incluso material para conexiones y remates, junta expansiva para sellado de juntas y material elastómero para ajuste entre tapa y marco.
Criterio de valoración económica: El precio no incluye la excavación, las bombas de achique ni el relleno perimetral posterior con material de drenaje.
Incluye: Replanteo. Colocación de la malla electrosoldada. Vaciado y compactación del hormigón en formación de radier. Montaje. Formación del canal en el fondo del pozo. Ejecución de taladros para el conexionado de los colectores al pozo. Conexionado de los colectores al pozo. Sellado de juntas. Colocación de los pates. Vaciado y compactación del hormigón en relleno del trasdós del pozo. Colocación de marco, tapa de registro y accesorios. Comprobación de su correcto funcionamiento.
Criterio de medición de proyecto: Número de unidades previstas, según documentación gráfica de Proyecto.
Criterio de medición de obra: Se medirá el número de unidades realmente ejecutadas según especificaciones de Proyecto.

| Código | Ud | Descripción | Rendimiento | Precio | Importe |
|---|---|---|---|---|---|
| mt10haf090hqem | m³ | Hormigón H35 (20) 20/6, no expuesto a ciclos hielo-deshielo, exposición a sulfatos moderada, con baja permeabilidad, expuesto a ambientes salinos, docilidad blanda, preparado en central, con cemento grado normal, según NCh 170.Of85 y ACI 318-08. (material) | 0.450 | 70442.71 | 31699.22 |
| mt07ame110ilb | m² | Malla electrosoldada sin economía de borde tipo C 335 de acero AT56-50H, separación 150x150 mm, con barras longitudinales de 8 mm de diámetro y barras transversales de 8,0 mm de diámetro, según NCh 218.Of77. (material) | 1.750 | 5045.20 | 8829.10 |
| mt46phm010b | Ud | Anillo prefabricado de hormigón simple, con unión rígida machihembrada con junta de goma, de 100 cm de diámetro interior y 50 cm de altura, resistencia a compresión mayor de 250 kg/cm², para formación de pozo de registro. (material) | 1.000 | 27326.65 | 27326.65 |
| mt46phm020b | Ud | Cono asimétrico prefabricado de hormigón simple, con unión rígida machihembrada con junta de goma, de 100 a 60 cm de diámetro interior y 60 cm de altura, resistencia a compresión mayor de 250 kg/cm², para formación de pozo de registro. (material) | 1.000 | 38598.29 | 38598.29 |
| mt46tpr010q | Ud | Tapa circular con bloqueo mediante tres pestañas y marco de fundición dúctil de 850 mm de diámetro exterior y 100 mm de altura, paso libre de 600 mm, para pozo, carga de rotura 400 kN. Tapa revestida con pintura bituminosa y marco provisto de junta de insonorización de polietileno y dispositivo contra robo. (material) | 1.000 | 79377.74 | 79377.74 |
| mt46phm050 | Ud | Pate de polipropileno conformado en U, para pozo, de 330x160 mm, sección transversal de D=25 mm. (material) | 4.000 | 3209.62 | 12838.48 |
| mt10hmf090aeeg | m³ | Hormigón simple H15 (20) 20/6, no expuesto a ciclos hielo-deshielo, exposición a sulfatos despreciable, sin requerimiento de permeabilidad, docilidad blanda, con cemento grado normal, preparado en central, según NCh 170.Of85 y ACI 318-08. (material) | 1.350 | 54078.60 | 73006.11 |
| mt46phm060 | m | Junta expansiva de estructura maciza. (material) | 1.000 | 2215.67 | 2215.67 |
| mq04cag010a | h | Camión con grúa de hasta 6 t. (maquinaria) | 0.200 | 36323.63 | 7264.73 |
| au00auh040 |  | Vibrador de hormigón, eléctrico. | 1.000 | 0.00 | 0.00 |
| mo020 | h | Maestro 1ª construcción. (mano de obra) | 4.320 | 8324.16 | 35960.37 |
| mo113 | h | Jornal construcción. (mano de obra) | 2.245 | 5995.15 | 13459.11 |
| % | % | Herramientas | 2 % | 330575.47 | 6611.51 |
|  |  | Costes directos |  |  | 337186.98 |
