# Pozo de infiltración, con geotextil

- Propiedad del archivo: CYPE INGENIEROS, S.A.
- Formato: FIEBDC-3/2002
- Ámbito geográfico: Chile
- Divisa: CHL
- Costes indirectos: 3.00 %
- Gastos generales: 13.00 %
- Beneficio industrial: 6.00 %
- IVA: 19.00 %

## A Movimientos de tierra

### AU Drenes

#### AUP Pozos

**AUP030** Ud Pozo de infiltración, con geotextil.
Pozo de infiltración, de 1,5 m de profundidad y 1,00 m de diámetro exterior, con grava filtrante sin clasificar, envuelta en geotextil y compactación en tongadas sucesivas de 30 cm de espesor máximo con pisón de guiado manual.
Criterio de valoración económica: El precio no incluye la excavación.
Incluye: Colocación del geotextil. Extendido del material de relleno en tongadas de espesor uniforme. Compactación.
Criterio de medición de proyecto: Número de unidades previstas, según documentación gráfica de Proyecto.
Criterio de medición de obra: Se medirá el número de unidades realmente ejecutadas según especificaciones de Proyecto.

| Código | Ud | Descripción | Rendimiento | Precio | Importe |
|---|---|---|---|---|---|
| mt01ard030b | t | Grava filtrante sin clasificar. (material) | 1.770 | 12471.88 | 22075.23 |
| mt14gso030aaae | m² | Geotextil no tejido sintético, termosoldado, de polipropileno, con una resistencia a la tracción longitudinal de 8 kN/m, una resistencia a la tracción transversal de 10,1 kN/m, una apertura de cono a la prueba de perforación dinámica según ISO 13433 inferior a 40 mm, resistencia CBR a punzonamiento 0,3 kN y una masa superficial de 120 g/m². (material) | 6.300 | 1229.44 | 7745.47 |
| mq04dua020b | h | Dumper de descarga frontal de 2 t de carga útil. (maquinaria) | 0.180 | 6639.32 | 1195.08 |
| mq02rop020 | h | Pisón vibrante de guiado manual, de 80 kg, con placa de 30x30 cm, tipo rana. (maquinaria) | 0.350 | 2506.76 | 877.37 |
| mo041 | h | Maestro 1ª construcción de obra civil. (mano de obra) | 1.478 | 8327.21 | 12307.62 |
| mo087 | h | Ayudante construcción de obra civil. (mano de obra) | 1.478 | 6224.80 | 9200.25 |
| % | % | Herramientas | 2 % | 53401.02 | 1068.02 |
|  |  | Costes directos |  |  | 54469.04 |
