# Perforación con barrena de widia en pilotes en sitio

- Propiedad del archivo: CYPE INGENIEROS, S.A.
- Formato: FIEBDC-3/2002
- Ámbito geográfico: Chile
- Divisa: CHL
- Costes indirectos: 3.00 %
- Gastos generales: 13.00 %
- Beneficio industrial: 6.00 %
- IVA: 19.00 %

## C Fundaciones

### CP Profundas

#### CPI Pilotes en sitio

**CPI002** h Perforación con barrena de widia en pilotes en sitio.
Perforación mediante el uso de barrena de widia, en roca o capas duras del terreno de resistencia mayor de 50 kg/cm², para la formación de cualquier tipo de pilote en sitio de entre 35 y 65 cm de diámetro.
Criterio de valoración económica: El precio incluye el desplazamiento, montaje y desmontaje en obra del equipo de perforación.
Incluye: Montaje del equipo. Perforación del terreno. Desmontaje del equipo. Limpieza de la zona afectada.
Criterio de medición de proyecto: Tiempo estimado según estudio geotécnico del terreno.
Criterio de medición de obra: Amortización en forma de alquiler por horas, según condiciones definidas en el contrato suscrito con la empresa suministradora.

| Código | Ud | Descripción | Rendimiento | Precio | Importe |
|---|---|---|---|---|---|
| mq03pii020a | h | Barrena de widia, de entre 35 y 65 cm de diámetro. (maquinaria) | 1.000 | 262340.24 | 262340.24 |
| % | % | Herramientas | 2 % | 262340.24 | 5246.80 |
|  |  | Costes directos |  |  | 267587.04 |
